# Bienenradweg
Angebotsaufforderung (GAEB DA XML 3.3, DA83)
Projekt: 30238055
Währung: EUR
Nebenangebote zugelassen: ja
Auftraggeber: Stadt Luckau, Am Markt 34, 15926 Luckau
Erstellt mit: GXML Toolbox V3.3 R20230829, iTWO_64 V12.0.896, 25.02.2026

## Los 2: Bienenradweg
Datum: 25.02.2026

### Bereich 1 Verkehrssicherung und Baustelleneinririchtung

#### Abschnitt 1.1 Bauzeitliche Verkehrssicherung

**1.1.10 Verkehrsrechtliche Anordnung einh. Geb. auf Nachweis**
*** Pauschalposition
StL-Nr. 2110592002
Verkehrsrechtliche Anordnung für Einrichtung und Be-
trieb der Verkehrssicherung sämtlicher Abschnitte des
Leistungsverzeichnisses nach Unterlagen des AG einholen
und zugehörige Unterlagen erstellen. Erforderliche
Ortsbesichtigungen zur Erstellung der Planunterlagen
durchführen.
Anfallende Gebühren werden auf Nachweis erstattet.
Menge: 1,000 psch

**1.1.20 Verkehrssicherung läng.Dauer durchf Arbeitsstelle*Verk.konzept AG über 7 b. 14 Tage**
*** Pauschalposition
StL-Nr. 2110512512000030
Verkehrssicherung längerer Dauer betriebsfertig aufbauen, vorhalten, warten, instand setzen, betreiben, kontrollieren und abbauen. Vorübergehende Verkehrssicherungsmaßnahmen durchführen. Vorübergehende Markierung,
transportable Lichtsignalanlage, bauliches Leitelement,
mobile Stauwarnanlage, LED-Anzeigetafel und transportable Schutzeinrichtung werden gesondert vergütet.
Verkehrssicherung an Arbeitsstelle.
Nach Verkehrskonzept des AG.
Einsatzzeit über 7 bis 14 Tage.
Menge: 1,000 psch

**1.1.30 Verk.sich. kürzerer Dauer durchf. stat.Arb.st. ums.*Anordnung n. Unt. gebührenfrei**
StL-Nr. 2110513500200011
Verkehrssicherung an Arbeitsstellen von kürzerer Dauer
betriebsfertig aufbauen, vorhalten, warten, instand
setzen, betreiben und abbauen. Vorübergehende Verkehrssicherungsmaßnahmen durchführen.
Für stationäre Arbeitsstelle einschließlich Umsetzen.
Umsetzen nach Unterlagen des AG.
Verkehrsrechtliche Anordnung nach Unterlagen des AG
einholen und zugehörige Unterlagen erstellen. Erforderliche Ortsbesichtigungen zur Erstellung der Planunterlagen für die verkehrsrechtliche Anordnung durchführen.
Gebührenfrei.
Menge: 10,000 St

#### Abschnitt 1.2 Baustelleneinrichtung

**1.2.10 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**1.2.20 Baustelle räumen Sämtl. LV-Abschn.**
*** Pauschalposition
StL-Nr. 1910111201
Baustelle von allen Geräten, Anlagen, Einrichtungen und
dgl. räumen. Benutzte Flächen und Wege entsprechend dem
ursprünglichen Zustand herrichten. Soweit nicht für
bestimmte Leistungen für das Räumen der Baustelle gesonderte Positionen im Leistungsverzeichnis enthalten
sind, gilt die Pauschale
für alle Leistungen sämtlicher Abschnitte des Leistungsverzeichnisses.
Menge: 1,000 psch

### Bereich 2 Herstellung der Stationen 1 bis 10

#### Abschnitt 2.1 Herstellung Station 1 "Der Bienenradweg: Ein Überblick"

*Hinweis: Bau-km 0+028,52 bis 0+033,56 - Abzweig Berste bei Zaacko*

**2.1.10 Steine auflesen Neigung 1:4-1:3**
StL-Nr. 211070201000
Steine auf Vegetationsflächen von der Oberfläche auflesen.
Neigung der Fläche 1:4 bis 1:3.
Menge: 5,000 m2

**2.1.20 Vegetationsfläche mähen Neigung 1:4-1:3*Seitentrennstr. Mähgut Verw. AN**
StL-Nr. 211070181330
Vegetationsfläche vor Beginn der Pflanzarbeiten mähen.
Neigung der Fläche 1:4 bis 1:3.
Fläche = Seitentrennstreifen.
Mähgut nach Wahl des AN verwerten.
Menge: 5,000 m2

**2.1.30 Verfestigte Bodenfläche aufreißen Unterb./Oberb.*Tiefe ca. 20 cm Abstand = Tiefe**
StL-Nr. 211071024110
Verfestigte Bodenfläche aufreißen.
Bodenfläche = Unterboden mit Oberboden.
Aufreißtiefe ca. 20 cm.
Max. Abstand der Aufreißspuren = Aufreißtiefe.
Menge: 5,000 m2

**2.1.40 Vegetationsfläche vorbereiten Seitentrennstr.*aufr., 2x fräsen Tiefe 20 cm**
StL-Nr. 2110710420062000
Vegetationsfläche mit einer Neigung flacher als 1:4
vorbereiten. Boden lockern, Rand- und Restflächen bearbeiten.
Fläche = Seitentrennstreifen.
Boden pflügen und Pflugsohle gleichzeitig mit Untergrundhaken zusätzlich 20 cm tief aufreißen. Anschließend Boden zweimal fräsen.
Lockerungstiefe ca. 20 cm.
Menge: 3,000 m2

**2.1.50 Ansaat mit RSM Regio herstellen. Neigung 1:4-1:3*Seitentrennstr., Saatgutmenge = 5 g/m².**
Ansaat mit RSM Regio herstellen.
Neigung 1:4-1:3*Seitentrennstr., Saatgutmenge = 5 g/m².

Feinplanum einplanieren. Ansaat mit Regiosaatgut herstellen. Saatgut liefern, ohne Entmischung ausbringen, einarbeiten und andrücken. Feinplanum feinkrümelig lockern. Regiosaatgutmischung (RSM Regio), Ursprungsgebiet 4, Ostdeutsches Tiefland. Standortvariante für wechselfeuchte Standorte, 30 % Kräuteranteil, 70 % Gräseranteil.
Menge: 3,000 m2

**2.1.60 Vermittlungstafel, einseitig, Betonfundament**
Vermittlungstafel, einseitig, Betonfundament
Montage: Vorderseite zum Radweg zeigend!
Leistungen für Druck und Lieferung sind einzukalkulieren.
Ebenso Aufwendungen für Werkplanung und deren Freigabe.

Rahmen:
Rundrohr, 50/3
H=2700mm, B=920 mm
Stahl, feuerverzinkt, pulverbeschichtet.
Pulverbeschichtung: RAL 7016 - Anthracite Grey
Befestigungsmöglichkeit für Informationstafel an zwei Riegeln aus Flachstahl
Befestigung mittels Schrauben oder Nieten

Informationstafel:
Alu-Dibond 4mm
H=2000 mm, B=750 mm
Vorderseite: farbig bedruckt, Druckdaten werden durch AG übergeben
Rückseite: vollflächig bedruckt, RAL 7016 - Anthracite Grey
Beidseitig foliert: UV-Schutzfolie, Grafitti-/Sticker-Schutzfolie

Fundament:
2 Punktfundamente unbewehrt, gem. vorliegender Zeichnung

Aufstellhöhe Rahmen Stele: 2235mm über GOK
Menge: 1,000 St

**2.1.70 Ausstattungsobjekt herstellen Fund. Unterl. AG*Aushub Verw. AN**
StL-Nr. 211078101299
Ausstattungsobjekt nach Unterlagen des AG herstellen.
Erforderliche Erdarbeiten ausführen. Alle Befestigungen
witterungs- und korrosionsbeständig ausführen und gegen
unbefugtes Lösen sichern.
Fundament nach Unterlagen des AG herstellen. Erforderliche Erdarbeiten ausführen.
Aushub nach Wahl des AN verwerten.
Objekt 'Vermittlungstafel, einseitig, Betonfundament'
Menge: 1,000 St

#### Abschnitt 2.2 Herstellung Station 2 "Was summt an der Berste?"

*Hinweis: Bau-km 0+434,96 bis 0+442,56 - Berste bei Karche*

**2.2.10 Steine auflesen Neigung 1:4-1:3**
StL-Nr. 211070201000
Steine auf Vegetationsflächen von der Oberfläche auflesen.
Neigung der Fläche 1:4 bis 1:3.
Menge: 10,000 m2

**2.2.20 Vegetationsfläche mähen Neigung 1:4-1:3*Seitentrennstr. Mähgut Verw. AN**
StL-Nr. 211070181330
Vegetationsfläche vor Beginn der Pflanzarbeiten mähen.
Neigung der Fläche 1:4 bis 1:3.
Fläche = Seitentrennstreifen.
Mähgut nach Wahl des AN verwerten.
Menge: 10,000 m2

**2.2.30 Verfestigte Bodenfläche aufreißen Unterb./Oberb.*Tiefe ca. 20 cm Abstand = Tiefe**
StL-Nr. 211071024110
Verfestigte Bodenfläche aufreißen.
Bodenfläche = Unterboden mit Oberboden.
Aufreißtiefe ca. 20 cm.
Max. Abstand der Aufreißspuren = Aufreißtiefe.
Menge: 10,000 m2

**2.2.40 Vegetationsfläche vorbereiten Seitentrennstr.*aufr., 2x fräsen Tiefe 20 cm**
StL-Nr. 2110710420062000
Vegetationsfläche mit einer Neigung flacher als 1:4
vorbereiten. Boden lockern, Rand- und Restflächen bearbeiten.
Fläche = Seitentrennstreifen.
Boden pflügen und Pflugsohle gleichzeitig mit Untergrundhaken zusätzlich 20 cm tief aufreißen. Anschließend Boden zweimal fräsen.
Lockerungstiefe ca. 20 cm.
Menge: 7,500 m2

**2.2.50 Baumverankerung (Pfahlbock) herst. Dreibock*L 2,5m,DU 8-10cm geschält*Querholz halbr. 1 Bindung/Pfahl*Kokosstr. mittel**
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**2.2.60 Pyrus pyraster liefern H 2xv 8-10**
Pyrus pyraster  liefern
Hochstamm, zweimal verpflanzt, Stammumfang 8 bis 10
cm.
Menge: 1,000 St

**2.2.70 Hochstamm / Alleebaum pflanzen H über 7-14 cm*100x100x70 cm Boden, DU 80 cm Boden einplan.**
StL-Nr. 2110731810306901
Hochstamm, Alleebaum, Stammbusch oder Solitär pflanzen.
Pflanzschnitt durchführen. Pflanzloch herstellen.
Brauchbaren Boden wieder einbauen. Gehölz liefern wird
gesondert vergütet.
Hochstamm/Stammbusch, Stammumfang über 7 bis 14 cm.
Pflanzloch 100 x 100 x 70 cm.
Gießrand aus anstehendem Boden herstellen, Mindesthöhe
des Gießrandes über der Pflanzscheibe 20 cm, Durchmesser 80 cm.
Bodenverbesserungsstoffe 'Feinkompost 30 l / Pflanzloch
in den ersten 40 cmm'

Überschüssigen Boden seitlich einplanieren.
Menge: 1,000 St

**2.2.80 Mulchmaterial für Gehölzfläche liefern**
Mulchmaterial für Gehölze liefern
für Einzelgehölze

Mulchmaterial Einzelgehölz liefern.
Mulchmaterial für Einzelgehölz liefern
Pflanzscheibengröße, Durchmesser = 60 cm.
Mulchstoff = N adelholzrinde 1 0/80 mm,
C / N - Verhältnis> 6 0.
Menge: 1,000 St

**2.2.90 Pflanzscheibe mulchen Pflanzsch. DU 60*Nadelholzr. 10/80 Dicke 10 cm**
StL-Nr. 211073602202
Pflanzscheibe von Gehölz gleichmäßig dick mulchen.
Pflanzscheibengröße, Durchmesser = 60 cm.
Mulchstoff = Nadelholzrinde 10/80 mm, C/N-Verhältnis
>60.
Dicke der Mulchschicht = 10 cm.
Menge: 1,000 St

**2.2.100 Gütegesicherten Fertigkompost lief. Körnung 0-25 mm*lose anliefern**
StL-Nr. 2110710821
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung mittel = 0 bis 25 mm.
Lieferform = Lose. Abgerechnet wird nach Aufmaß auf dem
Fahrzeug auf der Baustelle.
Menge: 0,030 m3

**2.2.110 Organischen Dünger liefern**
StL-Nr. 2110711099
Organischen Dünger liefern.
Organischer Dünger 'Hornspäne, Körnung 4-7 mm, 50g/m2'
Menge: 0,050 kg

**2.2.120 Verbiss-/Fegeschutz herstellen Drahthose m. H.*Höhe 1,50 m eingr., Baumpfahl**
StL-Nr. 211073501404
Schutzvorrichtung an Gehölz gegen Verbiss- und Fe-
geschäden durch Wild herstellen.
Vorrichtung = Drahthose mit Haltestab, Durchmesser
mind. 30 cm, aus Maschendraht, Sechseckgeflecht, Ma-
schenweite 25 mm.
Höhe = 1,50 m.
Vorrichtung eingraben und am vorhandenen Baumpfahl befestigen.
Menge: 1,000 St

**2.2.130 Baumverankerung (Pfahlbock) herst. Dreibock*L 2,5m,DU 8-10cm geschält*Querholz halbr. 1 Bindung/Pfahl*Kokosstr. mittel**
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**2.2.140 Vermittlungstafel, einseitig, Betonfundament**
Vermittlungstafel, einseitig, Betonfundament
Montage: Vorderseite zum Radweg zeigend!
Leistungen für Druck und Lieferung sind einzukalkulieren.
Ebenso Aufwendungen für Werkplanung und deren Freigabe.

Rahmen:
Rundrohr, 50/3
H=2700mm, B=920 mm
Stahl, feuerverzinkt, pulverbeschichtet.
Pulverbeschichtung: RAL 7016 - Anthracite Grey
Befestigungsmöglichkeit für Informationstafel an zwei Riegeln aus Flachstahl
Befestigung mittels Schrauben oder Nieten

Informationstafel:
Alu-Dibond 4mm
H=2000 mm, B=750 mm
Vorderseite: farbig bedruckt, Druckdaten werden durch AG übergeben
Rückseite: vollflächig bedruckt, RAL 7016 - Anthracite Grey
Beidseitig foliert: UV-Schutzfolie, Grafitti-/Sticker-Schutzfolie

Fundament:
2 Punktfundamente unbewehrt, gem. vorliegender Zeichnung

Aufstellhöhe Rahmen Stele: 2235mm über GOK
Menge: 1,000 St

**2.2.150 Ausstattungsobjekt herstellen Fund. Unterl. AG*Aushub Verw. AN**
StL-Nr. 211078101299
Ausstattungsobjekt nach Unterlagen des AG herstellen.
Erforderliche Erdarbeiten ausführen. Alle Befestigungen
witterungs- und korrosionsbeständig ausführen und gegen
unbefugtes Lösen sichern.
Fundament nach Unterlagen des AG herstellen. Erforderliche Erdarbeiten ausführen.
Aushub nach Wahl des AN verwerten.
Objekt 'Vermittlungstafel, einseitig, Betonfundament'
Menge: 1,000 St

**2.2.160 "Abfallbehälter mit Ascher, freistehend, Betonfundament"**
Abfallbehälter mit Ascher, freistehend, Betonfundament"

Leistungen für Lieferung sind einzukalkulieren.
Ebenso Aufwendungen für Werkplanung und deren Freigabe.

Zylindrischer Abfallbehälter mit integriertem Ascher aus verzinktem Stahlblech mit bis zu 55 L Fassungsvermögen. Deckel 5 mm dick, mit ovaler Einwurföffnung. Verhinderung von Einwurf von übergroßem Müll. Korpus, 1,5 mm Stärke, ausschwenkend und von der Säule abnehmbar.
Inkl. Schnappschloss (8mm Dreikant). Rechtecksäule 70/40 mm in Korpus bündig integriert.

Maße: D 36 cm Höhe über Flur ca. 90-100 cm
Haube: Feuerverzinkt
Korpus: Feuerverzinkt
Standsäule: Feuerverzinkt

Zusatzausstattung
· Korpus farbbeschichtet nach RAL 7016 Anthrazitgrau
· Komfort-Klemmring zur Müllsackaufnahme VA
· Haube farbbeschichtet nach RAL 7016 Anthrazitgrau
· Standrohr farbbeschichtet nach RAL 7016 Anthrazitgrau
Menge: 1,000 St

**2.2.170 Abfallbehälter herstellen Fund. Unterl. AG*Aushub Verw. AN**
StL-Nr. 211078081200
Abfallbehälter nach Unterlagen des AG herstellen. Er-
forderliche Erdarbeiten ausführen. Alle Befestigungen
witterungs- und korrosionsbeständig ausführen und gegen
unbefugtes Lösen sichern.
Fundament nach Unterlagen des AG herstellen. Erforderliche Erdarbeiten ausführen.
Aushub nach Wahl des AN verwerten.
Menge: 1,000 St

**2.2.180 "Sitzbank mit Rückenlehne, Betonfundament"**
"Sitzbank mit Rückenlehne, Betonfundament"

Leistungen für Lieferung sind einzukalkulieren.
Ebenso Aufwendungen für Werkplanung und deren Freigabe.

L=1800mm, H=450mm (Sitzfläche), 778mm (mit Rückenlehne), B=399mm (Sitzfläche)/ 513mm (mit Rückenlehne)

Bank:
Unterkonstruktion:
Stahl: Stahl gem. DIN EN 10 025, feuerverzinkt nach ISO 1461
anschließend nach Korrosionsklasse C5-M pulverbeschichtet
Pulverbeschichtung: RAL 1018 - Zinc Yellow
Holzauflage:
skandinavische Kiefer (Linax), leinölimprägniert oder anderes Holz mit Festigkeitsklasse Brinell: 3,5 oder höher

Rückenlehne:
Stahl: Stahl gem. DIN EN 10 025, feuerverzinkt nach ISO 1461,
anschließend nach Korrosionsklasse C5-M pulverbeschichtet.
Pulverbeschichtung: RAL 1018 - Zinc Yellow
Holz: skandinavische Kiefer (Linax), leinölimprägniert oder anderes Holz mit Festigkeitsklasse Brinell: 3,5 oder höher
Menge: 1,000 St

**2.2.190 Sitzbank mit Rückenlehne, Betonfundament herstellen**
Sitzbank mit Rückenlehne, Betonfundament herstellen
Befestigungen witterungs- und korrosionsbeständig ausführen und gegen
unbefugtes Lösen sichern.
Fundament nach Unterlagen des AG herstellen. Erforderliche Erdarbeiten ausführen.
Aushub nach Wahl des AN verwerten.
Sitzrost einschl. Lehne wetterfestes Hartholz, z.B.
Robinie
Mit Lehne.
Menge: 1,000 St

#### Abschnitt 2.3 Herstellung Station 3 "Feuchte Wiesen, trockene Äcker"

*Hinweis: AP Station 3, "Wiesenbalkon" gem. Vermittlungskonzept M=1:100*

*Hinweis: Bau-km 1+104,52 bis 1+118,10 - Querung des Cahnsdorfer Fließ*

**2.3.10 Steine auflesen Neigung 1:4-1:3**
StL-Nr. 211070201000
Steine auf Vegetationsflächen von der Oberfläche auflesen.
Neigung der Fläche 1:4 bis 1:3.
Menge: 70,000 m2

**2.3.20 Vegetationsfläche mähen Neigung 1:4-1:3*Seitentrennstr. Mähgut Verw. AN**
StL-Nr. 211070181330
Vegetationsfläche vor Beginn der Pflanzarbeiten mähen.
Neigung der Fläche 1:4 bis 1:3.
Fläche = Seitentrennstreifen.
Mähgut nach Wahl des AN verwerten.
Menge: 70,000 m2

**2.3.30 Vegetationsfläche vorbereiten Seitentrennstr.*aufr., 2x fräsen Tiefe 20 cm**
StL-Nr. 2110710420062000
Vegetationsfläche mit einer Neigung flacher als 1:4
vorbereiten. Boden lockern, Rand- und Restflächen bearbeiten.
Fläche = Seitentrennstreifen.
Boden pflügen und Pflugsohle gleichzeitig mit Untergrundhaken zusätzlich 20 cm tief aufreißen. Anschließend Boden zweimal fräsen.
Lockerungstiefe ca. 20 cm.
Menge: 40,000 m2

**2.3.40 Ansaat mit RSM Regio herstellen. Neigung 1:4-1:3*Seitentrennstr., Saatgutmenge = 5 g/m².**
Ansaat mit RSM Regio herstellen.
Neigung 1:4-1:3*Seitentrennstr., Saatgutmenge = 5 g/m².
Feinplanum einplanieren. Ansaat mit Regiosaatgut herstellen. Saatgut liefern, ohne Entmischung ausbringen, einarbeiten und andrücken. Feinplanum feinkrümelig lockern. Regiosaatgutmischung (RSM Regio), Ursprungsgebiet 4, Ostdeutsches Tiefland. Standortvariante für wechselfeuchte Standorte, 30 % Kräuteranteil, 70 % Gräseranteil.
Menge: 40,000 m2

**2.3.50 Mulchmaterial für Gehölzfläche liefern**
Mulchmaterial für Gehölz liefern
für Einzelgehölz

Mulchmaterial Einzelgehölz liefern.
Pflanzscheibengröße, Durchmesser = 60 cm.
Mulchstoff = N adelholzrinde 1 0/80 mm,
C / N - Verhältnis> 6 0.
Menge: 0,030 m3

**2.3.60 Organischen Dünger liefern**
StL-Nr. 2110711099
Organischen Dünger liefern.
Organischer Dünger 'Hornspäne, Körnung 4-7 mm, 50g/m2'
Menge: 0,050 kg

**2.3.70 Gütegesicherten Fertigkompost lief. Körnung 0-25 mm*lose anliefern**
StL-Nr. 2110710821
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung mittel = 0 bis 25 mm.
Lieferform = Lose. Abgerechnet wird nach Aufmaß auf dem
Fahrzeug auf der Baustelle.
Menge: 0,030 m3

**2.3.80 Pflanzscheibe mulchen Pflanzsch. DU 60*Nadelholzr. 10/80 Dicke 10 cm**
StL-Nr. 211073602202
Pflanzscheibe von Gehölz gleichmäßig dick mulchen.
Pflanzscheibengröße, Durchmesser = 60 cm.
Mulchstoff = Nadelholzrinde 10/80 mm, C/N-Verhältnis
>60.
Dicke der Mulchschicht = 10 cm.
Menge: 1,000 St

**2.3.90 Baumverankerung (Pfahlbock) herst. Dreibock*L 2,5m,DU 8-10cm geschält*Querholz halbr. 1 Bindung/Pfahl*Kokosstr. mittel**
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**2.3.100 Salix alba liefern H 3xv mDb 14-16*VkG 2**
StL-Nr. 181046013002
Salix alba (Silberweide) liefern.
Hochstamm, dreimal verpflanzt, mit Drahtballen, mit
gerader Stammverlängerung innerhalb der Krone, Stammumfang 14 bis 16 cm.
Vorkommensgebiet 2, Mittel- und Ostdeutsches Tief- und
Hügelland.
Menge: 1,000 St

**2.3.110 Hochstamm / Alleebaum pflanzen H über 7-14 cm*100x100x70 cm Boden, DU 80 cm Boden einplan.**
StL-Nr. 2110731810306901
Hochstamm, Alleebaum, Stammbusch oder Solitär pflanzen.
Pflanzschnitt durchführen. Pflanzloch herstellen.
Brauchbaren Boden wieder einbauen. Gehölz liefern wird
gesondert vergütet.
Hochstamm/Stammbusch, Stammumfang über 7 bis 14 cm.
Pflanzloch 100 x 100 x 70 cm.
Gießrand aus anstehendem Boden herstellen, Mindesthöhe
des Gießrandes über der Pflanzscheibe 20 cm, Durchmesser 80 cm.
Bodenverbesserungsstoffe 'Feinkompost 30 l / Pflanzloch
in den ersten 40 cmm'

Überschüssigen Boden seitlich einplanieren.
Menge: 1,000 St

**2.3.120 Verbiss-/Fegeschutz herstellen Drahthose m. H.*Höhe 1,50 m eingr., Baumpfahl**
StL-Nr. 211073501404
Schutzvorrichtung an Gehölz gegen Verbiss- und Fe-
geschäden durch Wild herstellen.
Vorrichtung = Drahthose mit Haltestab, Durchmesser
mind. 30 cm, aus Maschendraht, Sechseckgeflecht, Ma-
schenweite 25 mm.
Höhe = 1,50 m.
Vorrichtung eingraben und am vorhandenen Baumpfahl befestigen.
Menge: 1,000 St

**2.3.130 Fahrradlehnbügel, Sitzbänke (mit u. ohne Lehne)**
Fahrradlehnbügel, Sitzbänke (mit u. ohne Lehne)

Leistungen für Lieferung sind einzukalkulieren.
Ebenso Aufwendungen für Werkplanung und deren Freigabe.

L=2621mm, H=800mm (Enbauhöhe), 1150 (gesamt, inkl. einbetonierter Teil), B=89mmn (Holm), 40mm (Füße)

Stahl: Stahl gem. DIN EN 10 025, feuerverzinkt nach ISO 1461,
Korrosionsschutzklasse C4
Menge: 1,000 St

**2.3.140 Ausstattungsobjekt herstellen Fund. Unterl. AG*Aushub Verw. AN**
StL-Nr. 211078101299
Ausstattungsobjekt nach Unterlagen des AG herstellen.
Erforderliche Erdarbeiten ausführen. Alle Befestigungen
witterungs- und korrosionsbeständig ausführen und gegen
unbefugtes Lösen sichern.
Fundament nach Unterlagen des AG herstellen. Erforderliche Erdarbeiten ausführen.
Aushub nach Wahl des AN verwerten.
Objekt 'Fahrradlehnbügel'
Menge: 1,000 St

**2.3.150 Sitzbank mit Rückenlehne mit Fußplatte**
Sitzbank mit Rückenlehne mit Fußplatte

Leistungen für Lieferung sind einzukalkulieren.
Ebenso Aufwendungen für Werkplanung und deren Freigabe.

L=1800mm, H=450mm (Sitzfläche), 778mm (mit Rückenlehne), B=399mm (Sitzfläche)/ 513mm (mit Rückenlehne)

Bank:
Unterkonstruktion:
Stahl: Stahl gem. DIN EN 10 025, feuerverzinkt nach ISO 1461
anschließend nach Korrosionsklasse C5-M pulverbeschichtet
Pulverbeschichtung: RAL 1018 - Zinc Yellow
Holzauflage:
skandinavische Kiefer (Linax), leinölimprägniert
oder anderes Holz mit Festigkeitsklasse Brinell: 3,5 oder höher

Rückenlehne:
Stahl: Stahl gem. DIN EN 10 025, feuerverzinkt nach ISO 1461,
anschließend nach Korrosionsklasse C5-M pulverbeschichtet.
Pulverbeschichtung: RAL 1018 - Zinc Yellow
Holz: skandinavische Kiefer (Linax), leinölimprägniert (FSC Mix Credit SAI-COC-010942) oder anderes Holz mit Festigkeitsklasse Brinell: 3,5 oder höher
Menge: 1,000 St

**2.3.160 Bank herstellen*mit Lehne**
StL-Nr. 21107804000901
Bank nach Unterlagen des AG herstellen. Befestigungen
witterungs- und korrosionsbeständig ausführen und gegen
unbefugtes Lösen sichern.
Sitzrost 'skandinavische Kiefer,'

Mit Lehne.
Menge: 1,000 St

**2.3.170 Sitzbank ohne Rückenlehne, mit Fußplatte**
Sitzbank ohne Rückenlehne, mit Fußplatte

Leistungen für Lieferung sind einzukalkulieren.
Ebenso Aufwendungen für Werkplanung und deren Freigabe.

L=1800mm, H=450mm (Sitzfläche), B=399mm (Sitzfläche)/

Bank: Unterkonstruktion:
Stahl: Stahl gem. DIN EN 10 025, feuerverzinkt nach ISO 1461
anschließend nach Korrosionsklasse C5-M pulverbeschichtet
Pulverbeschichtung: RAL 1018 - Zinc Yellow
Holzauflage:
skandinavische Kiefer (Linax), leinölimprägniert
oder anderes Holz mit Festigkeitsklasse Brinell: 3,5 oder höher

Verschraubung auf Holz und Hohlprofilen
Menge: 1,000 St

**2.3.180 Bank herstellen Metallsockel**
StL-Nr. 21107804003900
Bank nach Unterlagen des AG herstellen. Befestigungen
witterungs- und korrosionsbeständig ausführen und gegen
unbefugtes Lösen sichern.
Sockel aus Metall.
Sitzrost 'skandinavischer Kiefer'
Menge: 1,000 St

**2.3.190 Vermittlungstafel klein an Geländer**
Schild "Vermittlungstafel klein an Geländer"

inkl. zu erstellender Werkplanung gem. vorliegender Zeichnung.
Leistungen für Druck und Lieferung sind einzukalkulieren.
Ebenso Aufwendungen für Werkplanung und deren Freigabe.

VA-Blech, 3mm mit Auflage
waagerechter Teil: B=420mm, H=150mm
abgeknickter Teil mit Beschriftung: B=420mm, H=300mm

Stahllech, pulverbeschichtet
RAL 1018 - Zinc Yellow
Aufdruck anthrazitfarben (RAL 7016 - Anthrazit Grau).
Aufdruck gem. Angaben AG

Befestigung mittels Schrauben an Geländer Wiesenbalkon
Menge: 2,000 St

**2.3.200 Ausstattungsobjekt herstellen Schild**
StL-Nr. 211078100003
Ausstattungsobjekt nach Unterlagen des AG herstellen.
Erforderliche Erdarbeiten ausführen. Alle Befestigungen
witterungs- und korrosionsbeständig ausführen und gegen
unbefugtes Lösen sichern.
Objekt = Schild.
Menge: 2,000 St

**2.3.210 Fernglas-Bilderrahmen, Höhe Erwachsener,**
Fernglas-Bilderrahmen, Höhe Erwachsener,

inkl. zu erstellender Werkplanung gem. vorliegender Zeichnung.
 Leistungen für Lieferung sind einzukalkulieren.
 Ebenso Aufwendungen für Werkplanung und deren Freigabe.
 Trichter: Edelstahl, 3mm, gekantet und geschweißt.

 Ständer: Rundrohr, 50/3, Edelstahl, mit Fußplatte 10*10cm

 Höhe Fernglas-Bilderrahmen gesamt: 175cm.
 Höhe Mitte Guckloch: 162,5cm.

 Befestigung an Holz und Metallkonstruktion Wiesenbalkon mittels Fußplatte und Schrauben.
Menge: 2,000 St

**2.3.220 Fernglas-Bilderrahmen, Höhe Kind,**
Fernglas-Bilderrahmen, Höhe Kind,
inkl. zu erstellender Werkplanung gem. vorliegender Zeichnung.
und gem. Detailplan auf Wiesenbalkon aufstellen.
Leistungen für Lieferung sind einzukalkulieren.
Ebenso Aufwendungen für Werkplanung und deren Freigabe.
Trichter:
Edelstahl, 3mm, gekantet und geschweißt.

Ständer: Rundrohr, 50/3, Edelstahl, mit Fußplatte 10*10cm

Höhe Fernglas-Bilderrahmen gesamt: 130cm.
Höhe Mitte Guckloch: 117,5cm.

Befestigung mit Holz und Metallkonstruktion mittels Fußplatte und
Menge: 2,000 St

**2.3.230 Ausstattungsobjekt herstellen**
StL-Nr. 211078100099
Ausstattungsobjekt nach Unterlagen des AG herstellen.
Erforderliche Erdarbeiten ausführen. Alle Befestigungen
witterungs- und korrosionsbeständig ausführen und gegen
unbefugtes Lösen sichern.
Objekt 'Fernglas in Sichthöhe für Kind und Erwachsener'
Menge: 4,000 St

**2.3.240 Vermittlungstafel einseitig mit Fußplatte, liefern und einbauen, Verschraubung auf Holz und Flachstahl**
Vermittlungstafel einseitig mit Fußplatte, liefern und einbauen, Verschraubung auf Holz und Flachstahl

Leistungen für Druck und Lieferung sind einzukalkulieren.
Ebenso Aufwendungen für Werkplanung und deren Freigabe.
Rahmen:
Rundrohr, 50/3
H=2235mm, B=920 mm
Stahl, feuerverzinkt, pulverbeschichtet.
Pulverbeschichtung: RAL 7016 - Anthracite Grey
Befestigungsmöglichkeit für Informationstafel an zwei Riegeln aus Flachstahl
Befestigung mittels Schrauben oder Nieten

Informationstafel:
Alu-Dibond 4mm
H=2000 mm, B=750 mm
Vorderseite: farbig bedruckt, Druckdaten werden durch AG übergeben
Rückseite: vollflächig bedruckt, RAL 7016 - Anthracite Grey
Beidseitig foliert: UV-Schutzfolie, Grafitti-/Sticker-Schutzfolie

Aufstellhöhe Rahmen Stele: 2235mm
Verschraubung auf Holz und Flachstahl
Menge: 1,000 St

**2.3.250 Ausstattungsobjekt herstellen**
StL-Nr. 211078100099
Ausstattungsobjekt nach Unterlagen des AG herstellen.
Erforderliche Erdarbeiten ausführen. Alle Befestigungen
witterungs- und korrosionsbeständig ausführen und gegen
unbefugtes Lösen sichern.
Objekt 'Infotafel'
Menge: 1,000 St

*Hinweis: Holzplattform mit Geländer*
Holzplattform mit Geländer

einschl. Anschüttung (Oberboden abtragen, Bodenaustausch und STS herst.) des Banketts, um darauf den Fahrradlehnbügel zu stellen und den "Wiesenbalkon" zu lagern.

**2.3.260 Oberboden abtragen und andecken Abtrag bis 10 cm Andeck. ü. 5-15cm*Abrechnung Abtrag**
StL-Nr. 2410611300190201
Oberboden ggf. einschließlich Vegetationsdecke abtragen
und profilgerecht wieder andecken einschließlich erforderlicher Zwischenlagerung auf Flächen nach Wahl des
AN. Beschreibung der Homogenbereiche nach Unterlagen
des AG.
Dicke des Abtrages bis 10 cm.
Andeckung 'auf zugewiesenen Flächen parallel imBaufeld'

Dicke der Andeckung über 5 bis 15 cm.
Abrechnung nach Abtragsprofilen.
Menge: 15,000 m3

**2.3.270 Bodenaustausch durchführen**
Bodenaustausch durchführen
Bodenaustausch durchführen in Bankettbereichen.
Boden bzw. Aufüllungen lösen, laden und verwerten.
Verwertung wird nicht gesondert vergütet.
Baustoff in Auskofferung einbauen und verdichten einschließlich ggf. erforderlichen Wasserzugabe.
Baustoff - naturliches gebrochenes Mineralgemisch gem. Regelquerschnitt 0/45 bis 0/56.
Menge: 15,000 m3

**2.3.280 Schottertragschicht herstellen Gehu.Radw. o.F.*0/45 URA+Einbaudoku**
StL-Nr. 2411232052190900
Schottertragschicht herstellen.
In Verkehrsflächen für Geh- und Radwege, ohne
Fertiger.
Baustoffgemisch 0/45.
Umweltrelevante Anforderungen beim Einsatz von Baustoffgemischen einschließlich Einbaudokumentation nach
Unterlagen des AG. Einbaudokumentation übergeben.
Verdichtungsgrad/Verformungsmodul 'EV2>45MPa/m2'

Einbaudicke '10 cm'
Menge: 21,000 m2

**2.3.290 Berech. Stahl-/Stahlwasserbau aufs. Leistungen LV*alle Nachweise Grundl. nach VU*Format nach VU Datenübergabe VU*Papier 4fach Druck farbig**
*** Pauschalposition
StL-Nr. 1420211311111103
Berechnungen für Stahl-/Stahlwasserbauteile
mit allen für die Prüfung, Fertigung, Montage,
Instandhaltung und den Betrieb erforderlichen Nachweise
aufstellen
für alle Leistungen des LV
Art der Berechnungen = Nachweise der Tragfähigkeit,
Gebrauchstauglichkeit und Dauerhaftigkeit
Grundlagen nach Vertragsunterlagen
Lieferung digital im Archiv-/Druckformat nach
Vertragsunterlagen
Medium für die Datenübergabe nach Vertragsunterlagen
Lieferung auf Papier, weiß, Anzahl 4fach
Druckbild = farbig
Menge: 1,000 psch

**2.3.300 Ausführungsunterlagen aufstellen*Konform.bew. Papier 4fach*Druck farbig**
*** Pauschalposition
StL-Nr. 1420221393000013
Die Ausführungsunterlagen sind aus den zur Verfügung
gestellten Unterlagen zu entwickeln und aufzustellen
für 'Holz- und Stahlkonstruktion im Verbund einschl.
Geländer und Ausstattungsgegenstände für Podest'

Art der Ausführungsunterlagen = Konformitätsbewertungen.
Lieferung auf Papier, weiß, Anzahl 4fach
Druckbild = farbig
Menge: 1,000 psch

**2.3.310 Stahlkonstruktion herst. u. mont. Geschraubt*Bescht.-flächber.**
*** Pauschalposition
StL-Nr. 211201179921
Stahlkonstruktion entsprechend statischen und konstruktiven Erfordernissen nach Unterlagen des AG
einschl. aller Verbindungsmittel herstellen und montieren. Vorbereiten der Stahloberfläche sowie Aufbringen der Beschichtungen werden gesondert vergütet.
Bauteil 'Terassentragkonstruktion'

Stahlsorte 'feuerverzinkt bis Stärke 8 mm'

Konstruktion geschraubt.
Beschichtungsflächenberechnung 3-fach vorlegen.
Menge: 1,000 psch

**2.3.320 Stahlverbundmittel herst.u. anschw. Kopfbolzendübel*S235**
*** Pauschalposition
StL-Nr. 2112013211
Stahlverbundmittel zwischen Stahl und Beton entsprechend statischen und konstruktiven Erfordernissen nach
Unterlagen des AG herstellen und anschweißen.
Verbundmittel = Kopfbolzendübel.
Stahlsorte = Baustahl S235.
Menge: 1,000 psch

**2.3.330 Stahloberfläche reinigen Gesamtkonstrukt.*Nicht gef. Abf.**
*** Pauschalposition
StL-Nr. 211204061001
Stahloberfläche nach Unterlagen des AG reinigen.
Abfallart nach Unterlagen des AG.
Bauteil = Gesamtkonstruktion.
Abfall = nicht gefährlicher Abfall. Entsorgung wird
gesondert vergütet.
Menge: 1,000 psch

**2.3.340 Holzpodest / Terrassenkonstruktion aus Holz herstellen**
Holzpodest als wasserdurchlässige Über(-gangs-)konstruktion aus Holz mit Stahlverbundmitteln entsprechend statischen und konstruktiven Erfordernissen einschließlich Stahlgeländer mit Holzhandlauf und mit div. Ausstattungsgegenständen nach Unterlagen des AG herstellen und montieren einschl. Transportleistungen zum Einbauort.
Abrechnung nach Angabe der Fläche der Holzdielen in der Ausführungsplanunterlage.
Abdeckung Terrassendielen, skandinavische Kiefer Güteklasse I, genutet, 27 x 156 mm, Kanten bearbeitet (Kurve Durchm. 5 mm)
Menge: 18,000 m2

**2.3.350 Erdungsleitung einbauen**
*** Pauschalposition
StL-Nr. 2412141800
Erdungsleitung einschließlich erforderlicher
Formstücke, der Erdungsplatten, der Erdungsverbinder
sowie erforderlicher Überbrückungseinrichtungen einbauen. Erdungsplatten u. Befestigungsteile aus nichtrostendem Stahl, Stahlsorte A4 oder A5 bzw. Werkstoff-Nr.
1.4401 oder 1.4571.
Menge: 1,000 psch

**2.3.360 Stahlgeländer einbauen*Stahl H = 1000 mm**
StL-Nr. 2412131391190009
Geschweißtes Stahlgeländer nach Unterlagen des AG einbauen.
Abrechnung nach Länge des Handlaufs zwischen den
Achsen der Endpfosten bzw. Endstäbe.
Geländer 'mit Holzhandlauf'

Baustoff = Stahl
Höhe des Geländers 1000 mm.
Ausbildung 'mit Wandplatte an Unterkonstruktion
(Hohlprofil Stahl)'

Korrosionsschutz 'nach Herstellerangaben'
Menge: 12,000 m

#### Abschnitt 2.4 Herstellung Station 4 "Schollen - Das Dorf und seine Menschen"

*Hinweis: Bau-km 1+848,71 bis 1+847,01 - Dorfplatz Schollen*

**2.4.10 Steine auflesen Neigung 1:4-1:3**
StL-Nr. 211070201000
Steine auf Vegetationsflächen von der Oberfläche auflesen.
Neigung der Fläche 1:4 bis 1:3.
Menge: 10,000 m2

**2.4.20 Vegetationsfläche mähen Neigung 1:4-1:3*Seitentrennstr. Mähgut Verw. AN**
StL-Nr. 211070181330
Vegetationsfläche vor Beginn der Pflanzarbeiten mähen.
Neigung der Fläche 1:4 bis 1:3.
Fläche = Seitentrennstreifen.
Mähgut nach Wahl des AN verwerten.
Menge: 10,000 m2

**2.4.30 Verfestigte Bodenfläche aufreißen Unterb./Oberb.*Tiefe ca. 20 cm Abstand = Tiefe**
StL-Nr. 211071024110
Verfestigte Bodenfläche aufreißen.
Bodenfläche = Unterboden mit Oberboden.
Aufreißtiefe ca. 20 cm.
Max. Abstand der Aufreißspuren = Aufreißtiefe.
Menge: 10,000 m2

**2.4.40 Vegetationsfläche vorbereiten Seitentrennstr.*aufr., 2x fräsen Tiefe 20 cm**
StL-Nr. 2110710420062000
Vegetationsfläche mit einer Neigung flacher als 1:4
vorbereiten. Boden lockern, Rand- und Restflächen bearbeiten.
Fläche = Seitentrennstreifen.
Boden pflügen und Pflugsohle gleichzeitig mit Untergrundhaken zusätzlich 20 cm tief aufreißen. Anschließend Boden zweimal fräsen.
Lockerungstiefe ca. 20 cm.
Menge: 7,500 m2

**2.4.50 Rasenansaat mit RSM herstellen Neigung 1:4-1:3*Seitentrennstr. Menge 5 g/m2*RSM 7.1.2**
Ansaat mit RSM Regio herstellen.
Neigung 1:4-1:3*Seitentrennstr., Saatgutmenge = 5 g/m².

Feinplanum einplanieren. Ansaat mit Regiosaatgut herstellen. Saatgut liefern, ohne Entmischung ausbringen, einarbeiten und andrücken. Feinplanum feinkrümelig lockern. Regiosaatgutmischung (RSM Regio), Ursprungsgebiet 4, Ostdeutsches Tiefland. Standortvariante für wechselfeuchte Standorte, 30 % Kräuteranteil, 70 % Gräseranteil.
Menge: 7,500 m2

**2.4.60 "Vermittlungstafel beidseitig, Betonfundament"**
"Vermittlungstafel beidseitig, Betonfundament"

Leistungen für Druck und Lieferung sind einzukalkulieren.
Ebenso Aufwendungen für Werkplanung und deren Freigabe.

Rahmen:
Rundrohr, 50/3
H=2700mm, B=920 mm
Stahl, feuerverzinkt, pulverbeschichtet.
Pulverbeschichtung: RAL 7016 - Anthracite Grey
Befestigungsmöglichkeit für Informationstafel an zwei Riegeln aus Flachstahl
Befestigung mittels Schrauben oder Nieten

2 Informationstafeln, beiseitig an Riegeln aufgebracht.
je Informationstafel:
Alu-Dibond 4mm
H=2000 mm, B=750 mm
Vorderseite farbig bedruckt, Druckdaten werden durch AG übergeben
Rückseite: nicht bedruckt.
Vorderseite foliert: UV-Schutzfolie, Grafitti-/Sticker-Schutzfolie

Fundament:
2 Punktfundamente unbewehrt, gem. vorliegender Zeichnung

Aufstellhöhe Stele: 2235mm über GOK
Menge: 1,000 St

**2.4.70 Ausstattungsobjekt herstellen Fund. Unterl. AG*Aushub Verw. AN**
StL-Nr. 211078101299
Ausstattungsobjekt nach Unterlagen des AG herstellen.
Erforderliche Erdarbeiten ausführen. Alle Befestigungen
witterungs- und korrosionsbeständig ausführen und gegen
unbefugtes Lösen sichern.
Fundament nach Unterlagen des AG herstellen. Erforderliche Erdarbeiten ausführen.
Aushub nach Wahl des AN verwerten.
Objekt 'Vermittlungstafel beidseitig, Betonfundament'
Menge: 1,000 St

**2.4.80 Hinweisschild "Bienenspielplatz", Betonfundament**
Hinweisschild "Bienenspielplatz", Betonfundament

Leistungen für Druck und Lieferung sind einzukalkulieren.
Ebenso Aufwendungen für Werkplanung und deren Freigabe.

Rahmen:
Rundrohr, 50/3
H= 1600 mm, B=670 mm
Stahl, feuerverzinkt, pulverbeschichtet.
Pulverbeschichtung: RAL 7016 - Anthracite Grey
Befestigungsmöglichkeit für Informationstafel an zwei Riegeln aus Flachstahl
Befestigung mittels Schraubennoder Nieten

Informationstafel:
Alu-Dibond 4mm
H=970 mm, B=500 mm
Vorderseite: farbig bedruckt, Druckdaten werden durch AG übergeben
Rückseite: vollflächig bedruckt, RAL 1018 - Zinc Yellow
Beidseitig foliert: UV-Schutzfolie, Grafitti-/Sticker-Schutzfolie

Fundament:
2 Punktfundamente unbewehrt, gem. vorliegender Zeichnung

Aufstellhöhe OK Rahmen 1210mm über GOK
Menge: 1,000 St

**2.4.90 Ausstattungsobjekt herstellen Fund. Unterl. AG*Aushub Verw. AN**
StL-Nr. 211078101299
Ausstattungsobjekt nach Unterlagen des AG herstellen.
Erforderliche Erdarbeiten ausführen. Alle Befestigungen
witterungs- und korrosionsbeständig ausführen und gegen
unbefugtes Lösen sichern.
Fundament nach Unterlagen des AG herstellen. Erforderliche Erdarbeiten ausführen.
Aushub nach Wahl des AN verwerten.
Objekt 'Hinweistafel "Bienenspielplatz"'
Menge: 1,000 St

**2.4.100 "Fahrrad-Servicestation"**
Fahrradservice-Station

Leistungen für Lieferung sind einzukalkulieren.
Ebenso Aufwendungen für Werkplanung und deren Freigabe.

Höhe= 1340 mm
L

Breite= 440 mm
Tiefe= 300 mm
Gewicht= 30 kg

Material: Stahl (verzinkt, pulverbeschichtet)
Material: Werkzeuge, Edelstahl
enthaltene Werkzeuge:
Kreuzschlitzschraubendreher PH2
Schlitzschraubenzieher 5,5 mm
TORX-Schlüsselsatz T9T40
Verstellbarer Einmaulschlüssel (032 mm)
Doppelmaulschlüssel 8×10 mm und 13×15 mm
Inbusschlüssel-Set (28 mm)
3 Reifenheber
4 Drehgelenke
Stahlschlauch
Luftpumpe mit Adapter DV/AV/SV (max. 10 Bar)

QR-Code auf der Vorderseite, der direkt zu Anleitungen zur Behebung verschiedener Fahrraddefekte führt

Verschraubung Element auf Betonfundament
Bodenbefestigung durch Verankerung, z.B. in einem Betonsockel, gem. Detailplan Fundamente
Menge: 1,000 St

**2.4.110 Ausstattungsobjekt herstellen Fund. Unterl. AG*Aushub Verw. AN**
StL-Nr. 211078101299
Ausstattungsobjekt nach Unterlagen des AG herstellen.
Erforderliche Erdarbeiten ausführen. Alle Befestigungen
witterungs- und korrosionsbeständig ausführen und gegen
unbefugtes Lösen sichern.
Fundament nach Unterlagen des AG herstellen. Erforderliche Erdarbeiten ausführen.
Aushub nach Wahl des AN verwerten.
Objekt 'Fahrrad-Servicestation"'
Menge: 1,000 St

**2.4.120 "Fahrradlehnbügel, Betonfundament"**
"Fahrradlehnbügel, Betonfundament"

Leistungen für Lieferung sind einzukalkulieren.
Ebenso Aufwendungen für Werkplanung und deren Freigabe.

L=2621mm, H=800mm (Enbauhöhe), 1150 (gesamt, inkl. einbetonierter Teil), B=89mmn (Holm), 40mm (Füße)
Stahl: Stahl gem. DIN EN 10 025, feuerverzinkt nach ISO 1461, Korrosionsschutzklasse C4
01.04.06.1
Menge: 1,000 St

**2.4.130 Ausstattungsobjekt herstellen Fund. Unterl. AG*Aushub Verw. AN**
StL-Nr. 211078101299
Ausstattungsobjekt nach Unterlagen des AG herstellen.
Erforderliche Erdarbeiten ausführen. Alle Befestigungen
witterungs- und korrosionsbeständig ausführen und gegen
unbefugtes Lösen sichern.
Fundament nach Unterlagen des AG herstellen. Erforderliche Erdarbeiten ausführen.
Aushub nach Wahl des AN verwerten.
Objekt '"Fahrradlehnbügel, Betonfundament"'
Menge: 1,000 St

#### Abschnitt 2.5 Herstellung Station 5 "Eine Burg für Bienen"

*Hinweis: Bau-km 2+375,65 bis 2+403,9 - Errichtung einer "Bienenburg"*

**2.5.10 Standortbegutachtung, Einmessung und Markierung**
Standortbegutachtung, Einmessung und Markierung der Lage und Kontur von Lehmwand und Steinkernzugänge nach Unterlagen des AG.
Menge: 4,000 Std

**2.5.20 Transport-/Logistikkonzept Leistungen LV*Str.plan Struktur, VU*Format nach VU Datenübergabe VU Druck farbig**
*** Pauschalposition
StL-Nr. 1420295312011193
Transport- und Logistikkonzept auf Grundlage der
Ausführungsunterlagen, des Bauzeitenplans sowie
behördlicher Anordnungen/ Genehmigungen aufstellen
und fortschreiben
für alle Leistungen des LV
Art des Konzeptes = Wege-/Straßenplan
inklusive Abmessungen und Belastbarkeit
Dokumentenstruktur nach Vertragsunterlagen
Lieferung digital im Archiv-/Druckformat nach
Vertragsunterlagen
Medium für die Datenübergabe nach Vertragsunterlagen
Lieferung 'nach Vertragsunterlagen bzw. auf Papier,
weiß, Anzahl 3fach'

Druckbild = farbig
Menge: 1,000 psch

**2.5.30 Mehraufwendungen für Mitwirkung und Koordination**
Mehraufwendungen bei  Mitwirkung bei Materialauswahl, Beauftragung und Koordination der Anlieferungen auf der Baustelle
Menge: 3,000 Std

**2.5.40 Mehraufwendungen für Baubegleitung einschl. Fahrtkosten**
Menge: 10,000 Std

**2.5.50 Baustoff f. Profilausgleich liefern**
StL-Nr. 2411203199
Baustoff für Profilausgleich liefern.
Baustoff 'Steine'
Menge: 8,000 t

**2.5.60 Baustoff f. Profilausgleich liefern**
StL-Nr. 2411203199
Baustoff für Profilausgleich liefern.
Baustoff 'Lehm und Sand'
Menge: 20,000 t

**2.5.70 Baustoff Stammholz liefern**
*** Pauschalposition
Baustoff Stammholz liefern,
einschl. Auf- und Abladen
Menge: 1,000 psch

*Hinweis: Beobachtungszone / Ruheraum / Verbindungsweg (ca. 21 m2 + 20 m2 + 30 m2)*

**2.5.80 Steine auflesen Neigung 1:4-1:3**
StL-Nr. 211070201000
Steine auf Vegetationsflächen von der Oberfläche auflesen.
Neigung der Fläche 1:4 bis 1:3.
Menge: 71,000 m2

**2.5.90 Vegetationsfläche mähen*Mähgut Verw. AN**
StL-Nr. 181070180930
Vegetationsfläche vor Beginn der Pflanzarbeiten mähen.
Fläche 'Bereich " Ruheraum"'

Mähgut der Verwertung nach Wahl des AN zuführen.
Menge: 71,000 m2

**2.5.100 Oberboden abtragen Abtrag ü. 10-30cm*Oberb.Verw. AN Abrechnung Abtrag**
StL-Nr. 24106120002101
Oberboden ggf. einschließlich Vegetationsdecke abtragen. Homogenbereiche nach Unterlagen des AG.
Dicke des Abtrages über 10 bis 30 cm.
Oberboden nach Wahl des AN verwerten.
Abrechnung nach Abtragsprofilen.
Menge: 20,000 m3

**2.5.110 Verfestigte Bodenfläche aufreißen Unterb./Oberb.*Tiefe ca. 20 cm Abstand = Tiefe**
StL-Nr. 211071024110
Verfestigte Bodenfläche aufreißen.
Bodenfläche = Unterboden mit Oberboden.
Aufreißtiefe ca. 20 cm.
Max. Abstand der Aufreißspuren = Aufreißtiefe.
Menge: 71,000 m2

**2.5.120 Vegetationsfläche vorbereiten Grünland*gesch.Pflanzdecke aufr., 2x fräsen*Tiefe 20 cm Bodenverb.gesond.*beseitigen**
Vegetationsfläche mit einer Neigung flacher als 1:4
vorbereiten. Boden lockern, Rand- und Restflächen bearbeiten.

Boden pflügen und Pflugsohle gleichzeitig mit Untergrundhaken zusätzlich 20 cm tief aufreißen. Anschließend Boden zweimal fräsen.
Lockerungstiefe ca. 20 cm.
Bodenverbesserungsstoffe nach Unterlagen des AG (Verteilungsliste) ausbringen und beim Fräsen einarbeiten.
Bodenverbesserungsstoffe liefern wird gesondert
vergütet.
Abfall aufnehmen und beseitigen. Entsorgen wird gesondert vergütet.
Menge: 71,000 m2

**2.5.130 Bauliche Anlage abbrechen*Anl. freil./verd. ges. Abbr. verw.**
StL-Nr. 24106053990911
Bauliche Anlage abbrechen. Anlage nach Unterlagen des
AG. Abrechnung nach Volumen des umbauten Raumes
der abzubrechenden Anlage.
Anlage 'ehem. Bebauung'

Anlage aus 'Feldsteine, Mauerwerk, Beton'

Abbruch bis '0,30 m unter Geländeoberfläche'

Bauliche Anlage freilegen. Baugrube nach Abbruch mit
Boden verfüllen und verdichten. Boden aus Abtragsbereichen profilgerecht lösen.
Gesamtes Abbruchgut nach Wahl des AN verwerten.
Menge: 15,000 m3

**2.5.140 Schotterrasen herstellen 0/32+Oberboden*Oberboden liefern 85:15*, RSM 5.1 ausbr.*natürl. Gstk..**
Schotterrasen als Vegetationstragschicht herstellen.
Einbau 'Bereich Ruheraum, Beobachtungszone und deren Verbindungsweg' gem. Unterlage Regelquerschnitt
Einbaudicke 'i.M. 10 cm, Anschluss an Umgebungshöhe'

Schotterrasen herstellen
0/32 + Oberboden *O berboden liefern
85:15* , Ansaat mit RSM Regio herstellen.
Neigung 1:4-1:3*Seitentrennstr., Saatgutmenge = 5 g/m².
 ausbr .*natürl . Gstk. .
Schotterrasen als Vegetationstragschicht herstellen.
Einbau ' B ereich Ruheraum, B eobachtungszone und deren
Verbindungsweg' g em . U nterlage Regelquerschnitt
Einbaudicke ' i . M . 1 0 cm, A nschluss an Umgebungshöhe '
Grobe Gesteinskörnung aus Schottermaterial 0 /32, m it
Oberboden ohne Ambrosia liefern und mischen.
Mischungsverhältnis grobe Gesteinskörnung zu
Oberboden 8 5 zu 1 5.
Verformungsmodul EV2 '6 0 MN/ m ²'
Saatgut liefern, ohne Entmischung ausbringen, einarbeiten und andrücken. Feinplanum feinkrümelig lockern. Regiosaatgutmischung (RSM Regio), Ursprungsgebiet 4, Ostdeutsches Tiefland. Standortvariante für wechselfeuchte Standorte, 30 % Kräuteranteil, 70 % Gräseranteil. Saatgutmenge = 5 g/m².
Bei Aufwuchs von Ambrosia ist vor der Samenbildung diese von Hand zu entfernen. Diese Mehraufwendungen sind einzukalkulieren .
Menge: 71,000 m2

**2.5.150 "Liegebank mit Rückenlehne, Betonfundament"**
"Liegebank mit Rückenlehne, Betonfundament"

Leistungen für Lieferung sind einzukalkulieren.
Ebenso Aufwendungen für Werkplanung und deren Freigabe.

L=1430mm, H=450mm (Sitzfläche), 940 (Lehne), B=1329mm (inkl. Lehne)

Unterkonstruktion:
Stahl: Stahl
gem. DIN EN 10 025,
feuerverzinkt nach ISO 1461,
anschließend nach Korrosionsklasse C5-M pulverbeschichtet
Pulverbeschichtung: RAL 1018 - Zinc Yellow

Holzauflage:
skandinavische Kiefer (Linax), leinölimprägniert (FSC Mix Credit SAI-COC-010942)
oder anderes Holz mit Festigkeitsklasse Brinell: 3,5 oder höher

Modell: vestre KONG (4066-900C),
Modellbau Stein "Liegebank Luckau"
zum Einbetonieren
Menge: 2,000 St

**2.5.160 Ausstattungsobjekt herstellen Fund. Unterl. AG*Aushub Verw. AN**
StL-Nr. 211078101299
Ausstattungsobjekt nach Unterlagen des AG herstellen.
Erforderliche Erdarbeiten ausführen. Alle Befestigungen
witterungs- und korrosionsbeständig ausführen und gegen
unbefugtes Lösen sichern.
Fundament nach Unterlagen des AG herstellen. Erforderliche Erdarbeiten ausführen.
Aushub nach Wahl des AN verwerten.
Objekt '"Liegebank mit Rückenlehne, Betonfundament"'
Menge: 2,000 St

**2.5.170 "Vermittlungstafel einseitig, Betonfundament"**
"Vermittlungstafel einseitig, Betonfundament"

Leistungen für Druck und Lieferung sind einzukalkulieren.
Ebenso Aufwendungen für Werkplanung und deren Freigabe.

Rahmen:
Rundrohr, 50/3
H=2700mm, B=920 mm
Stahl, feuerverzinkt, pulverbeschichtet.
Pulverbeschichtung: RAL 7016 - Anthracite Grey
Befestigungsmöglichkeit für Informationstafel an zwei Riegeln aus Flachstahl
Befestigung mittels Schrauben oder Nieten

Informationstafel:
Alu-Dibond 4mm
H=2000 mm, B=750 mm
Vorderseite: farbig bedruckt, Druckdaten werden durch AG übergeben
Rückseite: vollflächig bedruckt, RAL 7016 - Anthracite Grey
Beidseitig foliert: UV-Schutzfolie, Grafitti-/Sticker-Schutzfolie

Fundament:
2 Punktfundamente unbewehrt, gem. vorliegender Zeichnung

Aufstellhöhe Rahmen Stele: 2235mm über GOK
Menge: 1,000 St

**2.5.180 Ausstattungsobjekt herstellen Fund. Unterl. AG*Aushub Verw. AN**
StL-Nr. 211078101299
Ausstattungsobjekt nach Unterlagen des AG herstellen.
Erforderliche Erdarbeiten ausführen. Alle Befestigungen
witterungs- und korrosionsbeständig ausführen und gegen
unbefugtes Lösen sichern.
Fundament nach Unterlagen des AG herstellen. Erforderliche Erdarbeiten ausführen.
Aushub nach Wahl des AN verwerten.
Objekt '"Vermittlungstafel einseitig, Betonfundament"'
Menge: 1,000 St

**2.5.190 "Vermittlungstafel beidseitig, Betonfundament"**
"Vermittlungstafel beidseitig, Betonfundament"

Leistungen für Druck und Lieferung sind einzukalkulieren.
Ebenso Aufwendungen für Werkplanung und deren Freigabe.

Rahmen:
Rundrohr, 50/3
H=2700mm, B=920 mm
Stahl, feuerverzinkt, pulverbeschichtet.
Pulverbeschichtung: RAL 7016 - Anthracite Grey
Befestigungsmöglichkeit für Informationstafel an zwei Riegeln aus Flachstahl
Befestigung mittels Schrauben oder Nieten

2 Informationstafeln, beiseitig an Riegeln aufgebracht.
je Informationstafel:
Alu-Dibond 4mm
H=2000 mm, B=750 mm
Vorderseite farbig bedruckt, Druckdaten werden durch AG übergeben
Rückseite: nicht bedruckt.
Vorderseite foliert: UV-Schutzfolie, Grafitti-/Sticker-Schutzfolie

Fundament:
2 Punktfundamente unbewehrt, gem. vorliegender Zeichnung

Aufstellhöhe Stele: 2235mm über GOK
Menge: 1,000 St

**2.5.200 Ausstattungsobjekt herstellen Fund. Unterl. AG*Aushub Verw. AN**
StL-Nr. 211078101299
Ausstattungsobjekt nach Unterlagen des AG herstellen.
Erforderliche Erdarbeiten ausführen. Alle Befestigungen
witterungs- und korrosionsbeständig ausführen und gegen
unbefugtes Lösen sichern.
Fundament nach Unterlagen des AG herstellen. Erforderliche Erdarbeiten ausführen.
Aushub nach Wahl des AN verwerten.
Objekt '"Vermittlungstafel beidseitig, Betonfundament"'
Menge: 1,000 St

**2.5.210 "Bank ohne Rückenlehne, Betonfundament"**
"Bank ohne Rückenlehne, Betonfundament"

Leistungen für Lieferung sind einzukalkulieren.
Ebenso Aufwendungen für Werkplanung und deren Freigabe.

L=1800mm, H=450mm (Sitzfläche), 778mm (mit Rückenlehne), B=399mm (Sitzfläche)/ 513mm (mit Rückenlehne)

Bank:
Unterkonstruktion:
Stahl: Stahl gem. DIN EN 10 025, feuerverzinkt nach ISO 1461
anschließend nach Korrosionsklasse C5-M pulverbeschichtet
Pulverbeschichtung: RAL 1018 - Zinc Yellow
Holzauflage:
skandinavische Kiefer (Linax), leinölimprägniert (FSC Mix Credit SAI-COC-010942)
oder anderes Holz mit Festigkeitsklasse Brinell: 3,5 oder höher

Modell:
vestre KONG (4021-900) mit vestre KONG (4003-900A),
Modellbau Stein "Hockerbank Luckau"
Menge: 1,000 St

**2.5.220 Bank herstellen Fund. Unterl. AG*Aushub Verw. AN**
StL-Nr. 21107804120900
Bank nach Unterlagen des AG herstellen. Befestigungen
witterungs- und korrosionsbeständig ausführen und gegen
unbefugtes Lösen sichern.
Fundament nach Unterlagen des AG herstellen. Erforderliche Erdarbeiten ausführen.
Aushub nach Wahl des AN verwerten.
Sitzrost 'wetterfestes Hartholz'
Menge: 1,000 St

*Hinweis: Bereich "Neupflanzung freiwachsende dreireihige Hecke mit umlaufendem Krautsaum" (ca. 340 m2)*
Hinweis, Bereich "Neupflanzung freiwachsende zweireihige Hecke mit umlaufendem Krautsaum" (ca. 340 m2)

**2.5.230 Steine auflesen Neigung 1:4-1:3**
StL-Nr. 211070201000
Steine auf Vegetationsflächen von der Oberfläche auflesen.
Neigung der Fläche 1:4 bis 1:3.
Menge: 340,000 m2

**2.5.240 Vegetationsfläche mähen*Mähgut Verw. AN**
StL-Nr. 181070180930
Vegetationsfläche vor Beginn der Pflanzarbeiten mähen.
Fläche 'Bereich "Neupflanzung "ca. 5,0 m breiter Randstreifen seitlich um Station 5 herum'

Mähgut der Verwertung nach Wahl des AN zuführen.
Menge: 340,000 m2

**2.5.250 Oberboden abtragen Abtrag ü. 10-30cm*Oberb.Verw. AN Abrechnung Abtrag**
StL-Nr. 24106120002101
Oberboden ggf. einschließlich Vegetationsdecke abtragen. Homogenbereiche nach Unterlagen des AG.
Dicke des Abtrages über 10 bis 30 cm.
Oberboden nach Wahl des AN verwerten.
Abrechnung nach Abtragsprofilen.
Menge: 110,000 m3

**2.5.260 Verfestigte Bodenfläche aufreißen Unterb./Oberb. Abstand = 2 x T*kreuzw. aufreißen**
StL-Nr. 211071024931
Verfestigte Bodenfläche aufreißen.
Bodenfläche = Unterboden mit Oberboden.
Aufreißtiefe '15 cm'

Max. Abstand der Aufreißspuren = doppelte Aufreißtiefe.
Fläche kreuzweise aufreißen.
Menge: 340,000 m2

**2.5.270 Vegetationsfläche vorbereiten Seitentrennstr.*aufr., 2x fräsen Tiefe 20 cm**
StL-Nr. 2110710420062000
Vegetationsfläche mit einer Neigung flacher als 1:4
vorbereiten. Boden lockern, Rand- und Restflächen bearbeiten.
Fläche = Seitentrennstreifen.
Boden pflügen und Pflugsohle gleichzeitig mit Untergrundhaken zusätzlich 20 cm tief aufreißen. Anschließend Boden zweimal fräsen.
Lockerungstiefe ca. 20 cm.
Menge: 340,000 m2

**2.5.280 Corylus avellana liefern v.Str 4Tr.60-100*VkG 2**
StL-Nr. 1810412132
Corylus avellana (Hasel) liefern.
Verpflanzter Strauch, 4 Triebe, 60 bis 100 cm.
Vorkommensgebiet 2, Mittel- und Ostdeutsches Tief- und
Hügelland.
Menge: 13,000 St

**2.5.290 Crataegus monogyna liefern v.Str 3Tr. 60-100*VkG 2**
StL-Nr. 1810414332
Crataegus monogyna (Weißdorn) liefern.
Verpflanzter Strauch, 3 Triebe, 60 bis 100 cm.
Vorkommensgebiet 2, Mittel- und Ostdeutsches Tief- und
Hügelland.
Menge: 6,000 St

**2.5.300 Sorbus aucuparia liefern 2j.v.S 120-150*VkG 2**
StL-Nr. 181046370302
Sorbus aucuparia (Eberesche) liefern.
Forstliche Großpflanze, 2-jährig verpflanzter Sämling,
1/1, 120 bis 150 cm.
Vorkommensgebiet 2, Mittel- und Ostdeutsches Tief- und
Hügelland.
Menge: 6,000 St

**2.5.310 Sorbus torminalis liefern 3j.v.S 1/2 80-120**
StL-Nr. 1810464329
Sorbus torminalis (Elsbeerbaum) liefern.
Jungpflanze, 3-jährig verpflanzter Sämling, 1/2, 80
bis 120 cm.
Regionales Vorkommen 'VKG 2, Mittel- und Ostdeutsches
Tief- und Hügelland'
Menge: 6,000 St

**2.5.320 Cornus sanguinea liefern v.Str 4Tr.60-100*VkG 2**
StL-Nr. 1810411932
Cornus sanguinea (Hartriegel) liefern.
Verpflanzter Strauch, 4 Triebe, 60 bis 100 cm.
Vorkommensgebiet 2, Mittel- und Ostdeutsches Tief- und
Hügelland.
Menge: 13,000 St

**2.5.330 Frangula alnus liefern v.Str 3 Tr.60-100*VkG 2**
StL-Nr. 1810420932
Frangula alnus (Faulbaum) - syn. Rhamnus frangula -
liefern.
Verpflanzter Strauch, 3 Triebe, 60 bis 100 cm.
Vorkommensgebiet 2, Mittel- und Ostdeutsches Tief- und
Hügelland.
Menge: 13,000 St

**2.5.340 Prunus spinosa liefern v.Str 3Tr. 60-100*VkG 2**
StL-Nr. 1810443932
Prunus spinosa (Schlehe) liefern.
Verpflanzter Strauch, 3 Triebe, 60 bis 100 cm.
Vorkommensgebiet 2, Mittel- und Ostdeutsches Tief- und
Hügelland.
Menge: 27,000 St

**2.5.350 Rosa corymbifera liefern v.Str 3Tr. 60-100*VkG 2**
Rosa corymbifera (Heckenrose) liefern.
Verpflanzter Strauch, 3 Triebe, 60 bis 100 cm.
Vorkommensgebiet 2, Mittel- und Ostdeutsches Tief- und
Hügelland.
Menge: 13,000 St

**2.5.360 Rosa canina liefern v.Str 3Tr. 60-100*VkG 2**
StL-Nr. 1810451732
Rosa canina (Hundsrose) liefern.
Verpflanzter Strauch, 3 Triebe, 60 bis 100 cm.
Vorkommensgebiet 2, Mittel- und Ostdeutsches Tief- und
Hügelland.
Menge: 20,000 St

**2.5.370 Sambucus nigra liefern v.Str 3Tr. 60-100*VkG 2**
StL-Nr. 1810463132
Sambucus nigra (Schwarzer Holunder) liefern.
Verpflanzter Strauch, 3 Triebe, 60 bis 100 cm.
Vorkommensgebiet 2, Mittel- und Ostdeutsches Tief- und
Hügelland.
Menge: 13,000 St

**2.5.380 Organischen Dünger liefern**
StL-Nr. 2110711099
Organischen Dünger liefern.
Organischer Dünger 'Hornspäne Körnung 4 -7 mm, 50 g/ m ²'
Menge: 17,000 kg

**2.5.390 Dünger ausbringen steiler 1:3 organ. Dünger**
StL-Nr. 2110712629029999
Dünger ausbringen. Dünger liefern wird gesondert
vergütet.
Neigung der Fläche steiler 1:3.
Fläche 'Dreireihige Heckenpflanzung'

Organischer Dünger, mind. 6 v.H. N.
Ausbringmenge '50g/m2 Gehölzfläche, Ausbringung unter
Mulchschicht'

Vegetation 'Gehölzfläche'
Menge: 1,700 kg

**2.5.400 Wildschutzzaun herstellen*Pfostenabst.5,00m*Bodenklasse 3-5 Kn.gefl.23 Drähte*Zaun eins.anschl.**
StL-Nr. 2112820192991101
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe '1,80 m, Einbauhöhe 1,60 m, 2 cm am Boden nach
außen zum befestigen (Erdanker) umschlagen'

Pfostenabstand = 5,00 m.
Pfosten 'aus bunt geschälten Nadelholz, L=2,50 m, D =
8-10 cm'

Bodenklasse 3 bis 5.
Knotengeflecht aus glattem Draht 2 mm, dickverzinkt,
Kopf- und Fußdraht 2,5 mm, Anzahl der waagerechten
Drähte 23 Stück. In den unteren 80 cm Abstand höchstens
5 cm. Senkrechter Abstand höchstens 15 cm. Reißfestigkeit der waagerechten Drähte mindestens 1150 N/mm2.
Zaun einseitig anschließen.
Menge: 150,000 m

**2.5.410 Pfostenverstrebung herstellen Strebe f.H.1,60 m*Nadelholz D8-10cm Länge 2,20 m*Bodenklasse 3-5**
StL-Nr. 211282031111
Pfostenverstrebung einschließlich der erforderlichen
Erdarbeiten herstellen. Aushubmaterial innerhalb der
Baustelle flächenhaft verteilen.
Strebe für Zaunhöhe = 1,60 m.
Nadelholz, Durchmesser 8 bis 10 cm, kesseldruckimprägniert.
Länge = 2,20 m.
Bodenklasse 3 bis 5.
Menge: 15,000 St

**2.5.420 Tor in Wildschutzzaun herstellen.**
Tor in Wildschutzzaun als Zugang zu den Vegetationsflächen
herstellen.
Spanntor mit ein bis zwei Schwebepfählen aus Rundhölzern,
buntgeschält.
Torbreite = Zaunfeldlänge.
Menge: 1,000 St

**2.5.430 Gehölz pflanzen*steiler 1:3 Böschung*Loch 40x40x40 cm Gießrand*Boden einplan.**
StL-Nr. 2110732092131001
Gehölz pflanzen. Pflanzloch oder Pflanzgraben herstellen. Brauchbaren Boden wieder einbauen. Gehölz liefern
wird gesondert vergütet.
Gehölz 's. AP'

Neigung der Fläche steiler 1:3.
Pflanzung auf Böschung.
Pflanzloch 40 x 40 cm oder Durchmesser = 45 cm, 40 cm
tief.
Gießrand entsprechend Pflanzlochgröße anlegen.
Überschüssigen Boden seitlich einplanieren.
Menge: 124,000 St

**2.5.440 Greifvogelstange setzen Länge 5,00 m imprägnieren**
StL-Nr. 211074641901
Greifvogelstange aus Nadelholz, standfest aufstellen.
Auf dem Stangenende ein 30 cm langes halbrundes Querholz, Durchmesser 5 bis 6 cm, mit Streben kippsicher
befestigen.
Länge = 5,00 m.
Zopf-Durchmesser '12 - 16 cm'

Unteres Stangenende ca. 120 cm imprägnieren.
Menge: 1,000 St

**2.5.450 Mulchmaterial für Gehölzfläche liefern**
Mulchmaterial für Gehölzfläche liefern

Mulchmaterial für Gehölzfläche liefern
Mulchstoff = Strohmulch
Keine Verklebung durchzuführen .
Dicke der Mulchschicht = 10 cm.
Menge: 13,300 m3

**2.5.460 Gehölzfläche mulchen Neigung 1:4-1:3*Langstroh Dicke 10 cm**
StL-Nr. 21107362199420
Fläche gleichmäßig dick mulchen.
Neigung der Fläche 1:4 bis 1:3.
Fläche 'Böschung'

Einbaustelle 'Heckenpflanzung'

Mulchstoff = Langstroh, mind. 1,5 kg/m2.
Mulchschicht = 10 cm.
Menge: 340,000 m2

*Hinweis: Bereich "Bienenburg" (ca. 50 m2)*
Hinweis, Bereich "Bienenburg" (ca. 50  m2)

**2.5.470 Oberboden abtragen Abtrag ü. 10-30cm*Oberb.Verw. AN Abrechnung Abtrag**
StL-Nr. 24106120002101
Oberboden ggf. einschließlich Vegetationsdecke abtragen. Homogenbereiche nach Unterlagen des AG.
Dicke des Abtrages über 10 bis 30 cm.
Oberboden nach Wahl des AN verwerten.
Abrechnung nach Abtragsprofilen.
Menge: 16,000 m3

**2.5.480 Bauliche Anlage abbrechen*Anl. freil./verd. ges. Abbr. verw.**
StL-Nr. 24106053990911
Bauliche Anlage abbrechen. Anlage nach Unterlagen des
AG. Abrechnung nach Volumen des umbauten Raumes
der abzubrechenden Anlage.
Anlage 'ehem. Bebauung'

Anlage aus 'Feldsteine, Mauerwerk, Beton'

Abbruch bis '0,30 m unter Geländeoberfläche'

Bauliche Anlage freilegen. Baugrube nach Abbruch mit
Boden verfüllen und verdichten. Boden aus Abtragsbereichen profilgerecht lösen.
Gesamtes Abbruchgut nach Wahl des AN verwerten.
Menge: 10,000 m3

*Hinweis: Bienenburg herstellen*
Hinweis, Bienenburg herstellen

**2.5.490 Ausstattungsobjekt herstellen Aushub Verw. AN**
StL-Nr. 211078100299
Ausstattungsobjekt nach Unterlagen des AG herstellen.
Erforderliche Erdarbeiten ausführen. Alle Befestigungen
witterungs- und korrosionsbeständig ausführen und gegen
unbefugtes Lösen sichern.
Aushub nach Wahl des AN verwerten.
Objekt 'Bienenburg'
Menge: 1,000 St

**2.5.500 "Zaunriegel Beobachtungszone Bienenburg"**
*** Pauschalposition
Zaunriegel an Bienenburg

Leistungen für Lieferung sind einzukalkulieren.

Anwendung Holzschutz: Holzschutz GK 4 DIN 68800-1
Lattung/Bekleidung: einseitige Lattung
Ausführung Zaun: Halbrundholz
Anordnung Holz: waagerecht
Holzart: Kiefer
Bearbeitungszustand Holz: zylindrisch gefräst
Durchmesserbereich [mm] Rundholz: 120
Abstand [mm] Latten/Bretter: 280
Befestigung Lattung/Bekleidung: Schrauben, korrosionsbeständig
Bodenabstand [mm] Bespannung/Bekleidung: 280
Höhe [m] Zaun ohne Bodenabstand: 0,8
Ausführung Riegel - Einfriedung: Kiefer
Ausführung Riegelholz: Rundholz
Bearbeitungszustand Riegelholz: zylindrisch gefräst, halbiert
Durchmesser [cm] Rundholz - Riegel: 12
Befestigung Riegel: vor den Pfosten
Anzahl Riegel: 2
Pfosten - Einfriedung: Zaunpfosten
Holzart Pfosten: sibierische Kiefer
Ausführung Pfosten: Rundholz
Bearbeitungszustand Pfostenholz: zylindrisch gefräst
Durchmesser/Zopfdicke [cm] Rundholz - Pfosten: 12
Ausbildung oberes Pfostenende: gefaster Kopf
Ausbildung unteres Pfostenende: gerade
Befestigung Pfosten: an Einschlagbodenhülse, U-Stahlprofil
Länge [cm] Boden-/Erdanker: 75
Gesamtlänge [cm] Pfosten: 90
Einzelfeldlänge [m] Zaun/Ballfang: s. Planunterlagen
Ausführungsunterlagen: Detailplan "Zaunriegel an Bienenburg"
Abrechnungseinheit: m
Menge: 1,000 psch

**2.5.510 "Zaunriegel Beobachtungszone Bienenburg"herstellen**
Zaunriegel nach Unterlagen des AG herstellen.

8 Pfosten, davon zwei Eckpfosten einseitig zweifach verstreben. Einschlagbodenhülsen aus feuerverzinkten Stahl, einschließlich der erforderlichen Erdarbeiten. Aushubmaterial innerhalb der Baustelle flächenhaft verteilen.
Zaunhöhe 900 ü.OKG
Pfostenabstand 1380 und 1500
Pfosten sibirische Kiefer Zopfdicke 120, Länge 600
Halblatten sibirische Kiefer Länge 1500, Breite 120
Bodenklasse 3 bis 5.
Menge: 9,500 m

*Hinweis: Bereich "Rasen, extensiv" (ca. 330 m2)*
Hinweis, Bereich "Rasen, extensiv" (ca. 330 m2)

**2.5.520 Steine auflesen Neigung 1:4-1:3**
StL-Nr. 211070201000
Steine auf Vegetationsflächen von der Oberfläche auflesen.
Neigung der Fläche 1:4 bis 1:3.
Menge: 330,000 m2

**2.5.530 Vegetationsfläche mähen*Mähgut Verw. AN**
StL-Nr. 181070180930
Vegetationsfläche vor Beginn der Pflanzarbeiten mähen.
Fläche 'Bereich " Rasen, extensiv"'

Mähgut der Verwertung nach Wahl des AN zuführen.
Menge: 330,000 m2

**2.5.540 Oberboden abtragen Abtrag ü. 10-30cm*Oberb.Verw. AN Abrechnung Abtrag**
StL-Nr. 24106120002101
Oberboden ggf. einschließlich Vegetationsdecke abtragen. Homogenbereiche nach Unterlagen des AG.
Dicke des Abtrages über 10 bis 30 cm.
Oberboden nach Wahl des AN verwerten.
Abrechnung nach Abtragsprofilen.
Menge: 110,000 m3

**2.5.550 Verfestigte Bodenfläche aufreißen Unterb./Oberb.*Tiefe ca. 20 cm Abstand = Tiefe**
StL-Nr. 211071024110
Verfestigte Bodenfläche aufreißen.
Bodenfläche = Unterboden mit Oberboden.
Aufreißtiefe ca. 20 cm.
Max. Abstand der Aufreißspuren = Aufreißtiefe.
Menge: 330,000 m2

**2.5.560 Vegetationsfläche vorbereiten Seitentrennstr.*aufr., 2x fräsen Tiefe 20 cm**
StL-Nr. 2110710420062000
Vegetationsfläche mit einer Neigung flacher als 1:4
vorbereiten. Boden lockern, Rand- und Restflächen bearbeiten.
Fläche = Seitentrennstreifen.
Boden pflügen und Pflugsohle gleichzeitig mit Untergrundhaken zusätzlich 20 cm tief aufreißen. Anschließend Boden zweimal fräsen.
Lockerungstiefe ca. 20 cm.
Menge: 330,000 m2

**2.5.570 "Fahrradlehnbügel, Betonfundament"**
"Fahrradlehnbügel, Betonfundament"

Leistungen für Lieferung sind einzukalkulieren.
Ebenso Aufwendungen für Werkplanung und deren Freigabe.

L=2621mm, H=800mm (Enbauhöhe), 1150 (gesamt, inkl. einbetonierter Teil), B=89mmn (Holm), 40mm (Füße)

Stahl: Stahl gem. DIN EN 10 025, feuerverzinkt nach ISO 1461,
Korrosionsschutzklasse C4
Menge: 1,000 St

**2.5.580 Ausstattungsobjekt herstellen Fund. Unterl. AG*Aushub Verw. AN**
StL-Nr. 211078101299
Ausstattungsobjekt nach Unterlagen des AG herstellen.
Erforderliche Erdarbeiten ausführen. Alle Befestigungen
witterungs- und korrosionsbeständig ausführen und gegen
unbefugtes Lösen sichern.
Fundament nach Unterlagen des AG herstellen. Erforderliche Erdarbeiten ausführen.
Aushub nach Wahl des AN verwerten.
Objekt '"Fahrradlehnbügel, Betonfundament"'
Menge: 1,000 St

**2.5.590 "Abfallbehälter mit Ascher, freistehend, Betonfundament"**
"Abfallbehälter mit Ascher, freistehend, Betonfundament"

Leistungen für Lieferung sind einzukalkulieren.
Ebenso Aufwendungen für Werkplanung und deren Freigabe.

Zylindrischer Abfallbehälter mit integriertem Ascher aus verzinktem Stahlblech mit bis zu 55 L Fassungsvermögen. Deckel 5 mm dick, mit ovaler Einwurföffnung. Verhinderung von Einwurf von übergroßem Müll. Korpus, 1,5 mm Stärke, ausschwenkend und von der Säule abnehmbar.
Inkl. Schnappschloss (8mm Dreikant). Rechtecksäule 70/40 mm in Korpus bündig integriert.

Maße: D 36 cm Höhe über Flur ca. 90-100 cm
Haube: Feuerverzinkt
Korpus: Feuerverzinkt
Standsäule: Feuerverzinkt

Zusatzausstattung
· Korpus farbbeschichtet nach RAL 7016 Anthrazitgrau
· Komfort-Klemmring zur Müllsackaufnahme VA
· Haube farbbeschichtet nach RAL 7016 Anthrazitgrau
· Standrohr farbbeschichtet nach RAL 7016 Anthrazitgrau
Menge: 1,000 St

**2.5.600 Abfallbehälter herstellen Fund. Unterl. AG*Aushub Verw. AN**
StL-Nr. 211078081299
Abfallbehälter nach Unterlagen des AG herstellen. Er-
forderliche Erdarbeiten ausführen. Alle Befestigungen
witterungs- und korrosionsbeständig ausführen und gegen
unbefugtes Lösen sichern.
Fundament nach Unterlagen des AG herstellen. Erforderliche Erdarbeiten ausführen.
Aushub nach Wahl des AN verwerten.
Behälter '"Abfallbehälter mit Ascher, freistehend, Betonfundament"l'
Menge: 1,000 St

**2.5.610 Mulchmaterial für Gehölzfläche liefern**
Mulchmaterial für Gehölze liefern
für alle Einzelgehölze (an Weg und Ruheraum)

Mulchmaterial Einzelgehölze liefern.
Mulchmaterial für Einzelgehölze an Ruheraum und Weg liefern Pflanzscheibengröße, Durchmesser = 60 cm.
Mulchstoff = N adelholzrinde 1 0/80 mm,
C / N - Verhältnis> 6 0.
Menge: 9,000 St

**2.5.620 Pflanzscheibe mulchen Pflanzsch. DU 60*Nadelholzr. 10/80 Dicke 10 cm**
StL-Nr. 211073602202
Pflanzscheibe von Gehölz gleichmäßig dick mulchen.
Pflanzscheibengröße, Durchmesser = 60 cm.
Mulchstoff = Nadelholzrinde 10/80 mm, C/N-Verhältnis
>60.
Dicke der Mulchschicht = 10 cm.
Menge: 9,000 St

**2.5.630 Organischen Dünger liefern**
StL-Nr. 2110711099
Organischen Dünger liefern.
Organischer Dünger 'Hornspäne Körnung 4 - 7 mm, 50 g /
m2'
Menge: 0,500 kg

**2.5.640 Gütegesicherten Fertigkompost lief. Körnung 0-25 mm*lose anliefern**
StL-Nr. 2110710821
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung mittel = 0 bis 25 mm.
Lieferform = Lose. Abgerechnet wird nach Aufmaß auf dem
Fahrzeug auf der Baustelle.
Menge: 0,030 m3

**2.5.650 Hochstamm / Alleebaum pflanzen H über 7-14 cm*100x100x70 cm Boden, DU 80 cm Boden einplan.**
StL-Nr. 2110731810306901
Hochstamm, Alleebaum, Stammbusch oder Solitär pflanzen.
Pflanzschnitt durchführen. Pflanzloch herstellen.
Brauchbaren Boden wieder einbauen. Gehölz liefern wird
gesondert vergütet.
Hochstamm/Stammbusch, Stammumfang über 7 bis 14 cm.
Pflanzloch 100 x 100 x 70 cm.
Gießrand aus anstehendem Boden herstellen, Mindesthöhe
des Gießrandes über der Pflanzscheibe 20 cm, Durchmesser 80 cm.
Bodenverbesserungsstoffe 'Feinkompost 30 l / Pflanzloch
in den ersten 40 cmm'

Überschüssigen Boden seitlich einplanieren.
Menge: 9,000 St

**2.5.660 Sorbus torminalis liefern Hei C 7,5 125-150**
StL-Nr. 1810464349
Sorbus torminalis (Elsbeerbaum) liefern.
Heister, im Container, Inhalt 7,5 Liter, 125 bis 150
cm.
Regionales Vorkommen 'VKG 2, Mittel- und Ostdeutsches
Tief- und Hügelland'
Menge: 3,000 St

**2.5.670 Corylus avellana liefern*VkG 2**
StL-Nr. 1810412192
Corylus avellana (Hasel) liefern.
Güte 'Solitär, 3xv, mit Drahtballierung, H= 125 - 150 cm'

Vorkommensgebiet 2, Mittel- und Ostdeutsches Tief- und
Hügelland.
Menge: 1,000 St

**2.5.680 Betula pendula liefern Hei C 7,5 150-200*VkG 2 HkG 804 02**
StL-Nr. 181040230622
Betula pendula (Sandbirke) liefern.
Heister, im Container, Inhalt 7,5 Liter, 150 bis 200
cm.
Vorkommensgebiet 2, Mittel- und Ostdeutsches Tief- und
Hügelland.
Herkunftsgebiet Mittel- und Ostdeutsches Tief- und
Hügelland, 804 02.
Menge: 1,000 St

**2.5.690 Sorbus aucuparia liefern v.Hei 6cm 150-200*VkG 2**
StL-Nr. 181046370502
Sorbus aucuparia (Eberesche) liefern.
Verpflanzter Heister, ab 6 cm Umfang, 150 bis 200 cm.
Vorkommensgebiet 2, Mittel- und Ostdeutsches Tief- und
Hügelland.
Menge: 2,000 St

**2.5.700 Crataegus monogyna liefern*VkG 2**
StL-Nr. 1810414392
Crataegus monogyna (Weißdorn) liefern.
Güte 'Solitär, 3xv m. Drahtballierung, H=125 - 150 cm'

Vorkommensgebiet 2, Mittel- und Ostdeutsches Tief- und
Hügelland.
Menge: 2,000 St

**2.5.710 Baumverankerung (Baumpfahl) setzen Pfahl schräg*L 1 m, DU 3-5 cm bunt geschält*1 Bindung/Pfahl Kokosstrick dünn**
StL-Nr. 21107342122101
Baumpfahl, gekegelt bzw. gefast und gespitzt, standfest
setzen. Gehölz anbinden.
Pfahl schräg setzen.
Pfahllänge 1,00 m, Zopfdurchmesser 3 bis 5 cm.
Pfahl aus Nadelholz, bunt geschält.
Eine Bindung je Pfahl.
Bindung = Kokosstrick, dünn (1 kg = 120 m), Bindung aus
doppelter 8-er Schlaufe auf Abstand umwickelt. Bindung
am Pfahl annageln.
Menge: 5,000 St

**2.5.720 Baumverankerung (Pfahlbock) herst. Dreibock*L 2,5m,DU 8-10cm geschält*Querholz halbr. 1 Bindung/Pfahl*Kokosstr. mittel**
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 4,000 St

**2.5.730 Verbiss-/Fegeschutz herstellen Drahthose m. H.*Höhe 1,50 m eingr., Baumpfahl**
StL-Nr. 211073501404
Schutzvorrichtung an Gehölz gegen Verbiss- und Fe-
geschäden durch Wild herstellen.
Vorrichtung = Drahthose mit Haltestab, Durchmesser
mind. 30 cm, aus Maschendraht, Sechseckgeflecht, Ma-
schenweite 25 mm.
Höhe = 1,50 m.
Vorrichtung eingraben und am vorhandenen Baumpfahl befestigen.
Menge: 9,000 St

**2.5.740 Feinplanum Rasenfläche BG3c**
Feinplanum Rasenfläche BG3c herstellen

  Planum-/Untergrundarbeiten: Feinplanum
  Nutzung Bearbeitungsfläche: Rasenfläche
  Anforderung Oberfläche nach Bearbeitung: Abweichung 10 cm bei 4 m/Abweichung 8 cm bei 2 m (Kategorie 1)
  Ausführung Anschluss: ohne Angabe
  Abzuräumende Stoffe Gelände: Steine, schwer verrottbare Pflanzenteile
  Verbleib Stoffe: bleibt liegen
  Bodengruppe - vegetationstechnische Zwecke: 3c (schwach bindig, steinig)
  Anzahl Bodengruppen - bautechnische Zwecke: 3
  Bodengruppe 1 - bautechnische Zwecke: SI (intermittierend gestuftes Sand-Kies-Gemisch)
  Bodengruppe 2 - bautechnische Zwecke: SI (intermittierend gestuftes Sand-Kies-Gemisch)
  Bodengruppe 3 - bautechnische Zwecke: SI (intermittierend gestuftes Sand-Kies-Gemisch)

  01.05.07.5
Menge: 330,000 m2

**2.5.750 Ansaat mit RSM "Bienenburgen Blumenmischung" herstellen.**
Ansaat mit RSM "Bienenburgen Blumenmischung" herstellen.
Neigung 1:4-1:3*, Saatgutmenge = 5 g/m².

Feinplanum einplanieren. Ansaat mit "Bienenburgen Blumenmischung" herstellen. Saatgut liefern, ohne Entmischung ausbringen, einarbeiten und andrücken. Feinplanum feinkrümelig lockern. Regiosaatgutmischung ("Bienenburgen Blumenmischung"), Ursprungsgebiet 4, Ostdeutsches Tiefland.
Menge: 330,000 m2

#### Abschnitt 2.6 Herstellung Station 6 "Leben im lichten Kiefernwald"

*Hinweis: Bau-km 2+799,55 bis 2+809,55 - Forst östlich des Weges*

**2.6.10 Steine auflesen Neigung 1:4-1:3**
StL-Nr. 211070201000
Steine auf Vegetationsflächen von der Oberfläche auflesen.
Neigung der Fläche 1:4 bis 1:3.
Menge: 35,000 m2

**2.6.20 Vegetationsfläche mähen Neigung 1:4-1:3*Seitentrennstr. Mähgut Verw. AN**
StL-Nr. 211070181330
Vegetationsfläche vor Beginn der Pflanzarbeiten mähen.
Neigung der Fläche 1:4 bis 1:3.
Fläche = Seitentrennstreifen.
Mähgut nach Wahl des AN verwerten.
Menge: 35,000 m2

**2.6.30 Verfestigte Bodenfläche aufreißen Unterb./Oberb.*Tiefe ca. 20 cm Abstand = Tiefe**
StL-Nr. 211071024110
Verfestigte Bodenfläche aufreißen.
Bodenfläche = Unterboden mit Oberboden.
Aufreißtiefe ca. 20 cm.
Max. Abstand der Aufreißspuren = Aufreißtiefe.
Menge: 35,000 m2

**2.6.40 Vegetationsfläche vorbereiten Seitentrennstr.*aufr., 2x fräsen Tiefe 20 cm**
StL-Nr. 2110710420062000
Vegetationsfläche mit einer Neigung flacher als 1:4
vorbereiten. Boden lockern, Rand- und Restflächen bearbeiten.
Fläche = Seitentrennstreifen.
Boden pflügen und Pflugsohle gleichzeitig mit Untergrundhaken zusätzlich 20 cm tief aufreißen. Anschließend Boden zweimal fräsen.
Lockerungstiefe ca. 20 cm.
Menge: 25,000 m2

**2.6.50 Ansaat mit RSM Regio herstellen.**
Ansaat mit RSM Regio herstellen.
Neigung 1:4-1:3*Seitentrennstr., Saatgutmenge = 5 g/m².

Feinplanum einplanieren. Ansaat mit Regiosaatgut herstellen. Saatgut liefern, ohne Entmischung ausbringen, einarbeiten und andrücken. Feinplanum feinkrümelig lockern. Regiosaatgutmischung (RSM Regio), Ursprungsgebiet 4, Ostdeutsches Tiefland. Standortvariante für wechselfeuchte Standorte, 30 % Kräuteranteil, 70 % Gräseranteil.
Menge: 25,000 m2

**2.6.60 Sambucus nigra liefern*VkG 2**
StL-Nr. 1810463192
Sambucus nigra (Schwarzer Holunder) liefern.
Güte 'Solitär, 3xv, H=150-200cm'

Vorkommensgebiet 2, Mittel- und Ostdeutsches Tief- und
Hügelland.
Menge: 1,000 St

**2.6.70 Organischen Dünger liefern**
StL-Nr. 2110711099
Organischen Dünger liefern.
Organischer Dünger 'Hornspäne Körnung 4 -7 mm, 50 g/ m ²'
Menge: 0,050 kg

**2.6.80 Gütegesicherten Fertigkompost lief. Körnung 0-25 mm*lose anliefern**
StL-Nr. 2110710821
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung mittel = 0 bis 25 mm.
Lieferform = Lose. Abgerechnet wird nach Aufmaß auf dem
Fahrzeug auf der Baustelle.
Menge: 0,030 m3

**2.6.90 Mulchmaterial für Gehölzfläche liefern**
Mulchmaterial für Gehölz liefern
für Einzelgehölz

Mulchmaterial Einzelgehölz liefern.
Pflanzscheibengröße, Durchmesser = 60 cm.
Mulchstoff = N adelholzrinde 1 0/80 mm,
C / N - Verhältnis> 6 0.
Menge: 1,000 St

**2.6.100 Hochstamm / Alleebaum pflanzen H über 7-14 cm*100x100x70 cm Boden, DU 80 cm Boden einplan.**
StL-Nr. 2110731810306901
Hochstamm, Alleebaum, Stammbusch oder Solitär pflanzen.
Pflanzschnitt durchführen. Pflanzloch herstellen.
Brauchbaren Boden wieder einbauen. Gehölz liefern wird
gesondert vergütet.
Hochstamm/Stammbusch, Stammumfang über 7 bis 14 cm.
Pflanzloch 100 x 100 x 70 cm.
Gießrand aus anstehendem Boden herstellen, Mindesthöhe
des Gießrandes über der Pflanzscheibe 20 cm, Durchmesser 80 cm.
Bodenverbesserungsstoffe 'Feinkompost 30 l / Pflanzloch
in den ersten 40 cmm'

Überschüssigen Boden seitlich einplanieren.
Menge: 1,000 St

**2.6.110 Pflanzscheibe mulchen Pflanzsch. DU 60*Nadelholzr. 10/80 Dicke 10 cm**
StL-Nr. 211073602202
Pflanzscheibe von Gehölz gleichmäßig dick mulchen.
Pflanzscheibengröße, Durchmesser = 60 cm.
Mulchstoff = Nadelholzrinde 10/80 mm, C/N-Verhältnis
>60.
Dicke der Mulchschicht = 10 cm.
Menge: 1,000 St

**2.6.120 Baumverankerung (Baumpfahl) setzen Pfahl schräg*L 1 m, DU 3-5 cm bunt geschält*1 Bindung/Pfahl Kokosstrick dünn**
StL-Nr. 21107342122101
Baumpfahl, gekegelt bzw. gefast und gespitzt, standfest
setzen. Gehölz anbinden.
Pfahl schräg setzen.
Pfahllänge 1,00 m, Zopfdurchmesser 3 bis 5 cm.
Pfahl aus Nadelholz, bunt geschält.
Eine Bindung je Pfahl.
Bindung = Kokosstrick, dünn (1 kg = 120 m), Bindung aus
doppelter 8-er Schlaufe auf Abstand umwickelt. Bindung
am Pfahl annageln.
Menge: 1,000 St

**2.6.130 Verbiss-/Fegeschutz herstellen Vorricht. Wahl AN*Höhe 1,50 m eingr., Baumpfahl**
StL-Nr. 211073504404
Schutzvorrichtung an Gehölz gegen Verbiss- und Fe-
geschäden durch Wild herstellen.
Vorrichtung = Wahl des AN.
Höhe = 1,50 m.
Vorrichtung eingraben und am vorhandenen Baumpfahl befestigen.
Menge: 1,000 St

**2.6.140 "Vermittlungstafel einseitig, Betonfundament"**
"Vermittlungstafel einseitig, Betonfundament"

Montage Vorderseite zu Weg zeigend

Leistungen für Druck und Lieferung sind einzukalkulieren.
Ebenso Aufwendungen für Werkplanung und deren Freigabe.

Rahmen:
Rundrohr, 50/3
H=2700mm, B=920 mm
Stahl, feuerverzinkt, pulverbeschichtet.
Pulverbeschichtung: RAL 7016 - Anthracite Grey
Befestigungsmöglichkeit für Informationstafel an zwei Riegeln aus Flachstahl
Befestigung mittels Schrauben oder Nieten

Informationstafel:
Alu-Dibond 4mm
H=2000 mm, B=750 mm
Vorderseite: farbig bedruckt, Druckdaten werden durch AG übergeben
Rückseite: vollflächig bedruckt, RAL 7016 - Anthracite Grey
Beidseitig foliert: UV-Schutzfolie, Grafitti-/Sticker-Schutzfolie

Fundament:
2 Punktfundamente unbewehrt, gem. vorliegender Zeichnung

Aufstellhöhe Rahmen Stele: 2235mm über GOK
Menge: 1,000 St

**2.6.150 Ausstattungsobjekt herstellen Fund. Unterl. AG*Aushub Verw. AN**
StL-Nr. 211078101299
Ausstattungsobjekt nach Unterlagen des AG herstellen.
Erforderliche Erdarbeiten ausführen. Alle Befestigungen
witterungs- und korrosionsbeständig ausführen und gegen
unbefugtes Lösen sichern.
Fundament nach Unterlagen des AG herstellen. Erforderliche Erdarbeiten ausführen.
Aushub nach Wahl des AN verwerten.
Objekt 'Vermittlungstafel, Stele als Rahmenkonstruktion'
Menge: 1,000 St

**2.6.160 "Sitzbank mit Rückenlehne, Betonfundament"**
"Sitzbank mit Rückenlehne, Betonfundament"

Leistungen für Lieferung sind einzukalkulieren.
Ebenso Aufwendungen für Werkplanung und deren Freigabe.

L=1800mm, H=450mm (Sitzfläche), 778mm (mit Rückenlehne), B=399mm (Sitzfläche)/ 513mm (mit Rückenlehne)

Bank:
Unterkonstruktion:
Stahl: Stahl gem. DIN EN 10 025, feuerverzinkt nach ISO 1461
anschließend nach Korrosionsklasse C5-M pulverbeschichtet
Pulverbeschichtung: RAL 1018 - Zinc Yellow
Holzauflage:
skandinavische Kiefer (Linax), leinölimprägniert
oder anderes Holz mit Festigkeitsklasse Brinell: 3,5 oder höher

Rückenlehne:
Stahl: schwedischer Stahl gem. DIN EN 10 025, feuerverzinkt nach ISO 1461,
anschließend nach Korrosionsklasse C5-M pulverbeschichtet.
Pulverbeschichtung: RAL 1018 - Zinc Yellow
Holz: skandinavische Kiefer (Linax), leinölimprägniert oder anderes Holz mit Festigkeitsklasse Brinell: 3,5 oder höher
Menge: 1,000 St

**2.6.170 Bank herstellen Fund. Unterl. AG*Aushub Verw. AN*mit Lehne**
StL-Nr. 21107804120901
Bank nach Unterlagen des AG herstellen. Befestigungen
witterungs- und korrosionsbeständig ausführen und gegen
unbefugtes Lösen sichern.
Fundament nach Unterlagen des AG herstellen. Erforderliche Erdarbeiten ausführen.
Aushub nach Wahl des AN verwerten.
Sitzrost 'einschl. Lehne wetterfestes Hartholz, z.B.
Robinie'

Mit Lehne.
Menge: 1,000 St

**2.6.180 "Taststation Baumarten"**
"Taststation Baumarten"

Leistungen für Lieferung sind einzukalkulieren.
Ebenso Aufwendungen für Werkplanung und deren Freigabe.

Rahmen: Rundrohr, 50/3
H= 1190mm, B=2170mm
Sechs Füße zum Einbetonieren.
Stahl, feuerverzinkt, pulverbeschichtet.
Pulverbeschichtung: RAL 7016 - Anthracite Grey
Befestigungsmöglichkeit für Informationstafel an drei senkrechten Riegeln aus Flachstahl.
Befestigung mittels Schrauben oder Nieten

Informationstafel:
Alu-Dibond 4mm
H=750mm, B=2000mm
Vorderseite: farbig bedruckt, Druckdaten werden durch AG übergeben.
Vorderseite foliert: UV-Schutzfolie, Grafitti-/Sticker-Schutzfolie.
Rückseite: nicht bedruckt, foliert: Grafitti-/Sticker-Schutzfolie.

Baumrinde: Intarsien Baumrinde gem. Ausführungsplan.
Informationen zu Arten Baumrinde werden durch AG übermittelt.

Fundament:
3 Punktfundamente unbewehrt, gem. Angaben AG

Aufstellhöhe Rahmen Stele: 1190mm über GOK
Menge: 1,000 St

**2.6.190 Ausstattungsobjekt herstellen Fund. Unterl. AG*Aushub Verw. AN**
StL-Nr. 211078101299
Ausstattungsobjekt nach Unterlagen des AG herstellen.
Erforderliche Erdarbeiten ausführen. Alle Befestigungen
witterungs- und korrosionsbeständig ausführen und gegen
unbefugtes Lösen sichern.
Fundament nach Unterlagen des AG herstellen. Erforderliche Erdarbeiten ausführen.
Aushub nach Wahl des AN verwerten.
Objekt 'Taststation Baumarten"'
Menge: 1,000 St

#### Abschnitt 2.7 Herstellung Station 7 "Weitblick im Wandel"

*Hinweis: Bau-km 3+843,81 bis 3+850 - Östlich Campingplatz Kreblitz*

**2.7.10 Steine auflesen Neigung 1:4-1:3**
StL-Nr. 211070201000
Steine auf Vegetationsflächen von der Oberfläche auflesen.
Neigung der Fläche 1:4 bis 1:3.
Menge: 50,000 m2

**2.7.20 Vegetationsfläche mähen Neigung 1:4-1:3*Seitentrennstr. Mähgut Verw. AN**
StL-Nr. 211070181330
Vegetationsfläche vor Beginn der Pflanzarbeiten mähen.
Neigung der Fläche 1:4 bis 1:3.
Fläche = Seitentrennstreifen.
Mähgut nach Wahl des AN verwerten.
Menge: 50,000 m2

**2.7.30 Verfestigte Bodenfläche aufreißen Unterb./Oberb.*Tiefe ca. 20 cm Abstand = Tiefe**
StL-Nr. 211071024110
Verfestigte Bodenfläche aufreißen.
Bodenfläche = Unterboden mit Oberboden.
Aufreißtiefe ca. 20 cm.
Max. Abstand der Aufreißspuren = Aufreißtiefe.
Menge: 50,000 m2

**2.7.40 Vegetationsfläche vorbereiten Seitentrennstr.*aufr., 2x fräsen Tiefe 20 cm**
StL-Nr. 2110710420062000
Vegetationsfläche mit einer Neigung flacher als 1:4
vorbereiten. Boden lockern, Rand- und Restflächen bearbeiten.
Fläche = Seitentrennstreifen.
Boden pflügen und Pflugsohle gleichzeitig mit Untergrundhaken zusätzlich 20 cm tief aufreißen. Anschließend Boden zweimal fräsen.
Lockerungstiefe ca. 20 cm.
Menge: 40,000 m2

**2.7.50 Ansaat mit RSM Regio herstellen. Neigung 1:4-1:3*Seitentrennstr., Saatgutmenge = 5 g/m².**
Ansaat mit RSM Regio herstellen.
Neigung 1:4-1:3*Seitentrennstr., Saatgutmenge = 5 g/m².
Feinplanum einplanieren. Ansaat mit Regiosaatgut herstellen. Saatgut liefern, ohne Entmischung ausbringen, einarbeiten und andrücken. Feinplanum feinkrümelig lockern. Regiosaatgutmischung (RSM Regio), Ursprungsgebiet 4, Ostdeutsches Tiefland. Standortvariante für wechselfeuchte Standorte, 30 % Kräuteranteil, 70 % Gräseranteil.
Menge: 40,000 m2

**2.7.60 Pyrus pyraster liefern H 2xv 8-10**
Pyrus pyraster  liefern
Hochstamm, zweimal verpflanzt (H 2xv),
Stammumfang 8 bis 10 cm.
Menge: 1,000 St

**2.7.70 Gütegesicherten Fertigkompost lief. Körnung 0-25 mm*lose anliefern**
StL-Nr. 2110710821
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung mittel = 0 bis 25 mm.
Lieferform = Lose. Abgerechnet wird nach Aufmaß auf dem
Fahrzeug auf der Baustelle.
Menge: 0,030 m3

**2.7.80 Organischen Dünger liefern**
StL-Nr. 2110711099
Organischen Dünger liefern.
Organischer Dünger 'Hornspäne, Körnung 4-7 mm, 50g/m2'
Menge: 0,050 kg

**2.7.90 Hochstamm / Alleebaum pflanzen H über 7-14 cm*100x100x70 cm Boden, DU 80 cm Boden einplan.**
StL-Nr. 2110731810306901
Hochstamm, Alleebaum, Stammbusch oder Solitär pflanzen.
Pflanzschnitt durchführen. Pflanzloch herstellen.
Brauchbaren Boden wieder einbauen. Gehölz liefern wird
gesondert vergütet.
Hochstamm/Stammbusch, Stammumfang über 7 bis 14 cm.
Pflanzloch 100 x 100 x 70 cm.
Gießrand aus anstehendem Boden herstellen, Mindesthöhe
des Gießrandes über der Pflanzscheibe 20 cm, Durchmesser 80 cm.
Bodenverbesserungsstoffe 'Feinkompost 30 l / Pflanzloch
in den ersten 40 cmm'

Überschüssigen Boden seitlich einplanieren.
Menge: 1,000 St

**2.7.100 Mulchmaterial Einzelgehölz liefern.**
Mulchmaterial Einzelgehölz liefern.

Mulchmaterial für Einzelgehölz liefern Pflanzscheibengröße,
Durchmesser = 60 cm. Mulchstoff = N adelholzrinde 1 0/80 mm, C / N -
Verhältnis> 6 0.
Menge: 0,030 m3

**2.7.110 Pflanzscheibe mulchen Pflanzsch. DU 60*Nadelholzr. 10/80 Dicke 10 cm**
StL-Nr. 211073602202
Pflanzscheibe von Gehölz gleichmäßig dick mulchen.
Pflanzscheibengröße, Durchmesser = 60 cm.
Mulchstoff = Nadelholzrinde 10/80 mm, C/N-Verhältnis
>60.
Dicke der Mulchschicht = 10 cm.
Menge: 1,000 St

**2.7.120 Baumverankerung (Pfahlbock) herst. Dreibock*L 2,5m,DU 8-10cm geschält*Querholz halbr. 1 Bindung/Pfahl*Kokosstr. mittel**
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**2.7.130 Verbiss-/Fegeschutz herstellen Drahthose m. H.*Höhe 1,50 m eingr., Baumpfahl**
StL-Nr. 211073501404
Schutzvorrichtung an Gehölz gegen Verbiss- und Fe-
geschäden durch Wild herstellen.
Vorrichtung = Drahthose mit Haltestab, Durchmesser
mind. 30 cm, aus Maschendraht, Sechseckgeflecht, Ma-
schenweite 25 mm.
Höhe = 1,50 m.
Vorrichtung eingraben und am vorhandenen Baumpfahl befestigen.
Menge: 1,000 St

**2.7.140 "Sitzbank mit Rückenlehne, Betonfundament"**
"Sitzbank mit Rückenlehne, Betonfundament"

 Leistungen für Lieferung sind einzukalkulieren.
 Ebenso Aufwendungen für Werkplanung und deren Freigabe.

L=1800mm, H=450mm (Sitzfläche), 778mm (mit Rückenlehne), B=399mm (Sitzfläche)/ 513mm (mit Rückenlehne)

Bank:
Unterkonstruktion:
Stahl: Stahl gem. DIN EN 10 025, feuerverzinkt nach ISO 1461
anschließend nach Korrosionsklasse C5-M pulverbeschichtet
Pulverbeschichtung: RAL 1018 - Zinc Yellow
Holzauflage:
skandinavische Kiefer (Linax), leinölimprägniert oder anderes Holz mit Festigkeitsklasse Brinell: 3,5 oder höher

Rückenlehne:
Stahl: Stahl gem. DIN EN 10 025, feuerverzinkt nach ISO 1461,
anschließend nach Korrosionsklasse C5-M pulverbeschichtet.
Pulverbeschichtung: RAL 1018 - Zinc Yellow
Holz: skandinavische Kiefer (Linax), leinölimprägniert oder anderes Holz mit Festigkeitsklasse Brinell: 3,5 oder höher
Menge: 1,000 St

**2.7.150 Ausstattungsobjekt herstellen Fund. Unterl. AG*Aushub verteilen**
StL-Nr. 211078101199
Ausstattungsobjekt nach Unterlagen des AG herstellen.
Erforderliche Erdarbeiten ausführen. Alle Befestigungen
witterungs- und korrosionsbeständig ausführen und gegen
unbefugtes Lösen sichern.
Fundament nach Unterlagen des AG herstellen. Erforderliche Erdarbeiten ausführen.
Aushub innerhalb der Baustelle fördern und verteilen.
Objekt 'Sitzbank mit Rückenlehne, Betonfundament'
Menge: 1,000 St

**2.7.160 "Sitzbank ohne Rückenlehne, Betonfundament"**
"Sitzbank ohne Rückenlehne, Betonfundament"

 Leistungen für Lieferung sind einzukalkulieren.
 Ebenso Aufwendungen für Werkplanung und deren Freigabe.

L=1800mm, H=450mm (Sitzfläche),,
B=399mm (Sitzfläche)

Bank:
Unterkonstruktion:
Stahl: Stahl gem. DIN EN 10 025, feuerverzinkt nach ISO 1461
anschließend nach Korrosionsklasse C5-M pulverbeschichtet
Pulverbeschichtung: RAL 1018 - Zinc Yellow
Holzauflage:
skandinavische Kiefer (Linax), leinölimprägniert oder anderes Holz mit Festigkeitsklasse Brinell: 3,5 oder höher
Menge: 1,000 St

**2.7.170 Ausstattungsobjekt herstellen Fund. Unterl. AG*Aushub verteilen**
StL-Nr. 211078101199
Ausstattungsobjekt nach Unterlagen des AG herstellen.
Erforderliche Erdarbeiten ausführen. Alle Befestigungen
witterungs- und korrosionsbeständig ausführen und gegen
unbefugtes Lösen sichern.
Fundament nach Unterlagen des AG herstellen. Erforderliche Erdarbeiten ausführen.
Aushub innerhalb der Baustelle fördern und verteilen.
Objekt '"Sitzbank ohne Rückenlehne, Betonfundament'
Menge: 1,000 St

**2.7.180 "Tisch, Betonfundament"**
"Tisch, Betonfundament"

Leistungen für Lieferung sind einzukalkulieren.
Ebenso Aufwendungen für Werkplanung und deren Freigabe.

L=1800mm, H=740mm, B=537mm

Unterkonstruktion:
Stahl: Stahl gem. DIN EN 10 025, feuerverzinkt nach ISO 1461, anschließend nach Korrosionsklasse C5-M pulverbeschichtet
Pulverbeschichtung: RAL 1018 - Zinc Yellow

Holzauflage:
skandinavische Kiefer (Linax), leinölimprägniert oder anderes Holz mit Festigkeitsklasse Brinell: 3,5 oder höher

inkl. Fundament
Menge: 1,000 St

**2.7.190 Ausstattungsobjekt herstellen Fund. Unterl. AG*Aushub verteilen**
StL-Nr. 211078101199
Ausstattungsobjekt nach Unterlagen des AG herstellen.
Erforderliche Erdarbeiten ausführen. Alle Befestigungen
witterungs- und korrosionsbeständig ausführen und gegen
unbefugtes Lösen sichern.
Fundament nach Unterlagen des AG herstellen. Erforderliche Erdarbeiten ausführen.
Aushub innerhalb der Baustelle fördern und verteilen.
Objekt '"Tisch, Betonfundament'
Menge: 1,000 St

**2.7.200 Überdachung ohne Wandmodul, Betonfundament**
Überdachung ohne Wandmodul, Betonfundament

Leistungen für Lieferung sind einzukalkulieren.
Ebenso Aufwendungen für Werkplanung und deren Freigabe.

Freistehende Überdachung mit Dachpaneel (Regenschutz) und Querbalken (Holz) liefern und einbauen, inkl. Fundamente

L=2400mm, H=2500mm, B=3000mm (GOK bis OK Dach)

Unterkonstruktion:
Freistehende Pergola mit Dach aus Accoya Querbalken
Unterkonstruktion -TH: Feuerverzinkter Stahl
Balken -AC: FSC® Mix 70% Accoya, Modifizierte Kiefer oder vergleichbar. Balkenquerschnitt: 7×15 cm (B×H)
oder anderes Holz mit Festigkeitsklasse Brinell: 3,5 oder höher

Dach:
Dachpanele (Regenschutz), Aluminium, für Pergola mit Accoya- Balken, ca. 2400×3000 mm (L×B), ca. 60 kg
Unterkonstruktion -AL: Unbehandeltes Aluminium

Fundament:
4 Punktfundamente unbewehrt, gem. vorliegender Zeichnung

Fundamente für Pfosten in Abstimmung mit ext. Ingenieurbüro (im Preis nicht enthalten

Fundamente für Pfosten gemäß Berechnungen für Ingenieurbauwerke
Menge: 1,000 St

**2.7.210 Bemusterung für Überdachung ohne Wandmodul, Betonfundament**
*** Pauschalposition
Bemusterung für Überdachung ohne Wandmodul, Betonfundament

Mehraufwendungen für die Vorstellung des angebotenen Fabrikates für die Freigabe des AG,
Lieferfristen sind einzukalkulieren
Menge: 1,000 psch

**2.7.220 Berechnung. Ing.-Bauwerke aufstell.*alle Nachw. Papier 4fach*Druck farbig**
*** Pauschalposition
StL-Nr. 1420210391099103
Berechnungen für Ingenieurbauwerke des Hoch-, Tief-,
und Wasserbaus mit allen für die Prüfung, Fertigung,
Montage, Instandhaltung und den Betrieb erforderlichen
Nachweisen aufstellen
für 'Überdachung ohne Wandmodul, Betonfundament'

Art der Berechnungen = Nachweise der Standsicherheit, Tragfähigkeit, Gebrauchstauglichkeit und
Dauerhaftigkeit
Lieferung digital im Archiv-/Druckformat = 's. Baubeschreibung'

Medium für Datenübergabe = 's. Baubeschreibung'

Lieferung auf Papier, weiß, Anzahl 4fach
Druckbild = farbig
Menge: 1,000 psch

**2.7.230 Ausführungszeichnungen aufstellen*Papier 4fach Druck farbig**
*** Pauschalposition
StL-Nr. 1420220390009913
Ausführungszeichnungen mit allen für
die Prüfung, Fertigung, Montage, Inbetriebsetzung
und dem Betrieb erforderlichen Angaben und
Darstellungen aufstellen
für 'Freistehende Überdachung mit Holzquerbalken'

Lieferung digital im Archiv-/Druckformat = 's.Baubeschreibung'

Medium für Datenübergabe = 's. Baubeschreibung'

Lieferung auf Papier, weiß, Anzahl 4fach
Druckbild = farbig
Menge: 1,000 psch

**2.7.240 Schotterrasen herstellen 0/32 + Oberboden *O berboden liefern 85:15* , Ansaat mit RSM Regio herstellen.**
Schotterrasen herstellen
0/32 + Oberboden *O berboden liefern
85:15* , Ansaat mit RSM Regio herstellen.
Neigung 1:4-1:3*Seitentrennstr., Saatgutmenge = 5 g/m².
 ausbr .*natürl . Gstk. .
Schotterrasen als Vegetationstragschicht herstellen.
Einbau ' B ereich Ruheraum, B eobachtungszone und deren
Verbindungsweg' g em . U nterlage Regelquerschnitt
Einbaudicke ' i . M . 1 0 cm, A nschluss an Umgebungshöhe '
Grobe Gesteinskörnung aus Schottermaterial 0 /32, m it
Oberboden ohne Ambrosia liefern und mischen.
Mischungsverhältnis grobe Gesteinskörnung zu
Oberboden 8 5 zu 1 5.
Verformungsmodul EV2 '6 0 MN/ m ²'
Saatgut liefern, ohne Entmischung ausbringen, einarbeiten und andrücken. Feinplanum feinkrümelig lockern. Regiosaatgutmischung (RSM Regio), Ursprungsgebiet 4, Ostdeutsches Tiefland. Standortvariante für wechselfeuchte Standorte, 30 % Kräuteranteil, 70 % Gräseranteil. Saatgutmenge = 5 g/m².
Bei Aufwuchs von Ambrosia ist vor der Samenbildung diese von Hand zu entfernen. Diese Mehraufwendungen sind einzukalkulieren .
20,4 m 2 1 2,00 852,00
Menge: 8,000 m2

**2.7.250 Ausstattungsobjekt herstellen Fund. Unterl. AG*Aushub Verw. AN**
StL-Nr. 211078101299
Ausstattungsobjekt nach Unterlagen des AG herstellen.
Erforderliche Erdarbeiten ausführen. Alle Befestigungen
witterungs- und korrosionsbeständig ausführen und gegen
unbefugtes Lösen sichern.
Fundament nach Unterlagen des AG herstellen. Erforderliche Erdarbeiten ausführen.
Aushub nach Wahl des AN verwerten.
Objekt 'Überdachung (Regenschutz) mit Holzquerbalken'
Menge: 1,000 St

**2.7.260 "Fahrradlehnbügel, Betonfundament"**
"Fahrradlehnbügel, Betonfundament"

Leistungen für Lieferung sind einzukalkulieren.
Ebenso Aufwendungen für Werkplanung und deren Freigabe.

L=2621mm, H=800mm (Enbauhöhe), 1150 (gesamt, inkl. einbetonierter Teil), B=89mmn (Holm), 40mm (Füße)

Stahl: Stahl gem. DIN EN 10 025, feuerverzinkt nach ISO 1461,
Korrosionsschutzklasse C4
Menge: 1,000 St

**2.7.270 Ausstattungsobjekt herstellen Fund. Unterl. AG*Aushub Verw. AN**
StL-Nr. 211078101299
Ausstattungsobjekt nach Unterlagen des AG herstellen.
Erforderliche Erdarbeiten ausführen. Alle Befestigungen
witterungs- und korrosionsbeständig ausführen und gegen
unbefugtes Lösen sichern.
Fundament nach Unterlagen des AG herstellen. Erforderliche Erdarbeiten ausführen.
Aushub nach Wahl des AN verwerten.
Objekt 'Fahrradlehnbügel, Betonfundament'
Menge: 1,000 St

**2.7.280 "Abfallbehälter mit Ascher, freistehend, Betonfundament"**
"Abfallbehälter mit Ascher, freistehend, Betonfundament"

Leistungen für Lieferung sind einzukalkulieren.
Ebenso Aufwendungen für Werkplanung und deren Freigabe.

Zylindrischer Abfallbehälter mit integriertem Ascher aus verzinktem Stahlblech mit bis zu 55 L Fassungsvermögen. Deckel 5 mm dick, mit ovaler Einwurföffnung. Verhinderung von Einwurf von übergroßem Müll. Korpus, 1,5 mm Stärke, ausschwenkend und von der Säule abnehmbar.
Inkl. Schnappschloss (8mm Dreikant). Rechtecksäule 70/40 mm in Korpus bündig integriert.

Maße: D 36 cm Höhe über Flur ca. 90-100 cm
Haube: Feuerverzinkt
Korpus: Feuerverzinkt
Standsäule: Feuerverzinkt

Zusatzausstattung
· Korpus farbbeschichtet nach RAL 7016 Anthrazitgrau
· Komfort-Klemmring zur Müllsackaufnahme VA
· Haube farbbeschichtet nach RAL 7016 Anthrazitgrau
· Standrohr farbbeschichtet nach RAL 7016 Anthrazitgrau
Menge: 1,000 St

**2.7.290 Abfallbehälter herstellen Fund. Unterl. AG*Aushub Verw. AN**
StL-Nr. 211078081299
Abfallbehälter nach Unterlagen des AG herstellen. Er-
forderliche Erdarbeiten ausführen. Alle Befestigungen
witterungs- und korrosionsbeständig ausführen und gegen
unbefugtes Lösen sichern.
Fundament nach Unterlagen des AG herstellen. Erforderliche Erdarbeiten ausführen.
Aushub nach Wahl des AN verwerten.
Behälter 'freistehend aus Stahl'
Menge: 1,000 St

**2.7.300 "Vermittlungstafel beidseitig, Betonfundament"**
"Vermittlungstafel beidseitig, Betonfundament"

Leistungen für Druck und Lieferung sind einzukalkulieren.
Ebenso Aufwendungen für Werkplanung und deren Freigabe.

Rahmen:
Rundrohr, 50/3
H=2700mm, B=920 mm
Stahl, feuerverzinkt, pulverbeschichtet.
Pulverbeschichtung: RAL 7016 - Anthracite Grey
Befestigungsmöglichkeit für Informationstafel an zwei Riegeln aus Flachstahl
Befestigung mittels Schrauben oder Nieten

2 Informationstafeln, beiseitig an Riegeln aufgebracht.
je Informationstafel:
Alu-Dibond 4mm
H=2000 mm, B=750 mm
Vorderseite farbig bedruckt, Druckdaten werden durch AG übergeben
Rückseite: nicht bedruckt.
Vorderseite foliert: UV-Schutzfolie, Grafitti-/Sticker-Schutzfolie

Fundament:
2 Punktfundamente unbewehrt, gem. vorliegender Zeichnung

Aufstellhöhe Stele: 2235mm über GOK
Menge: 1,000 St

**2.7.310 Ausstattungsobjekt herstellen Fund. Unterl. AG*Aushub Verw. AN**
StL-Nr. 211078101299
Ausstattungsobjekt nach Unterlagen des AG herstellen.
Erforderliche Erdarbeiten ausführen. Alle Befestigungen
witterungs- und korrosionsbeständig ausführen und gegen
unbefugtes Lösen sichern.
Fundament nach Unterlagen des AG herstellen. Erforderliche Erdarbeiten ausführen.
Aushub nach Wahl des AN verwerten.
Objekt 'Vermittlungstafel beidseitig, Betonfundament'
Menge: 1,000 St

#### Abschnitt 2.8 Herstellung Station 8 "Das Dorf in der Landschaft"

*Hinweis: Bau-km 4+155 - Alte Waage Kreblitz*

**2.8.10 Steine auflesen Neigung 1:4-1:3**
StL-Nr. 211070201000
Steine auf Vegetationsflächen von der Oberfläche auflesen.
Neigung der Fläche 1:4 bis 1:3.
Menge: 15,000 m2

**2.8.20 Vegetationsfläche mähen Neigung 1:4-1:3*Seitentrennstr. Mähgut Verw. AN**
StL-Nr. 211070181330
Vegetationsfläche vor Beginn der Pflanzarbeiten mähen.
Neigung der Fläche 1:4 bis 1:3.
Fläche = Seitentrennstreifen.
Mähgut nach Wahl des AN verwerten.
Menge: 15,000 m2

**2.8.30 Verfestigte Bodenfläche aufreißen Unterb./Oberb.*Tiefe ca. 20 cm Abstand = Tiefe**
StL-Nr. 211071024110
Verfestigte Bodenfläche aufreißen.
Bodenfläche = Unterboden mit Oberboden.
Aufreißtiefe ca. 20 cm.
Max. Abstand der Aufreißspuren = Aufreißtiefe.
Menge: 15,000 m2

**2.8.40 Vegetationsfläche vorbereiten Seitentrennstr.*aufr., 2x fräsen Tiefe 20 cm**
StL-Nr. 2110710420062000
Vegetationsfläche mit einer Neigung flacher als 1:4
vorbereiten. Boden lockern, Rand- und Restflächen bearbeiten.
Fläche = Seitentrennstreifen.
Boden pflügen und Pflugsohle gleichzeitig mit Untergrundhaken zusätzlich 20 cm tief aufreißen. Anschließend Boden zweimal fräsen.
Lockerungstiefe ca. 20 cm.
Menge: 12,500 m2

**2.8.50 Ansaat mit RSM Regio herstellen. Neigung 1:4-1:3*Seitentrennstr., Saatgutmenge = 5 g/m².**
Ansaat mit RSM Regio herstellen.
Neigung 1:4-1:3*Seitentrennstr., Saatgutmenge = 5 g/m².

Feinplanum einplanieren. Ansaat mit Regiosaatgut herstellen. Saatgut liefern, ohne Entmischung ausbringen, einarbeiten und andrücken. Feinplanum feinkrümelig lockern. Regiosaatgutmischung (RSM Regio), Ursprungsgebiet 4, Ostdeutsches Tiefland. Standortvariante für wechselfeuchte Standorte, 30 % Kräuteranteil, 70 % Gräseranteil.
Menge: 12,500 m2

**2.8.60 "Fahrradlehnbügel, Betonfundament"**
"Fahrradlehnbügel, Betonfundament"

Leistungen für Lieferung sind einzukalkulieren.
Ebenso Aufwendungen für Werkplanung und deren Freigabe.

L=2621mm, H=800mm (Enbauhöhe), 1150 (gesamt, inkl. einbetonierter Teil), B=89mmn (Holm), 40mm (Füße)

Stahl: Stahl gem. DIN EN 10 025, feuerverzinkt nach ISO 1461,
Korrosionsschutzklasse C4
Menge: 1,000 St

**2.8.70 Ausstattungsobjekt herstellen Fund. Unterl. AG*Aushub Verw. AN**
StL-Nr. 211078101299
Ausstattungsobjekt nach Unterlagen des AG herstellen.
Erforderliche Erdarbeiten ausführen. Alle Befestigungen
witterungs- und korrosionsbeständig ausführen und gegen
unbefugtes Lösen sichern.
Fundament nach Unterlagen des AG herstellen. Erforderliche Erdarbeiten ausführen.
Aushub nach Wahl des AN verwerten.
Objekt '"Fahrradlehnbügel, Betonfundament"'
Menge: 1,000 St

**2.8.80 "Sitzbank mit Rückenlehne, Betonfundament"**
Sitzbank mit Rückenlehne, Betonfundament"

Leistungen für Lieferung sind einzukalkulieren.
Ebenso Aufwendungen für Werkplanung und deren Freigabe.

L=1800mm, H=450mm (Sitzfläche), 778mm (mit Rückenlehne), B=399mm (Sitzfläche)/ 513mm (mit Rückenlehne)

Bank:
Unterkonstruktion:
Stahl: Stahl gem. DIN EN 10 025, feuerverzinkt nach ISO 1461
anschließend nach Korrosionsklasse C5-M pulverbeschichtet
Pulverbeschichtung: RAL 1018 - Zinc Yellow
Holzauflage:
skandinavische Kiefer (Linax), leinölimprägniert
oder anderes Holz mit Festigkeitsklasse Brinell: 3,5 oder höher

Rückenlehne:
Stahl: Stahl gem. DIN EN 10 025, feuerverzinkt nach ISO 1461,
anschließend nach Korrosionsklasse C5-M pulverbeschichtet.
Pulverbeschichtung: RAL 1018 - Zinc Yellow
Holz: skandinavische Kiefer (Linax), leinölimprägniert  oder anderes Holz mit Festigkeitsklasse Brinell: 3,5 oder höher
Menge: 1,000 St

**2.8.90 Bank herstellen Fund. Unterl. AG*Aushub Verw. AN*mit Lehne**
StL-Nr. 21107804120901
Bank nach Unterlagen des AG herstellen. Befestigungen
witterungs- und korrosionsbeständig ausführen und gegen
unbefugtes Lösen sichern.
Fundament nach Unterlagen des AG herstellen. Erforderliche Erdarbeiten ausführen.
Aushub nach Wahl des AN verwerten.
Sitzrost 'Stahl mit Holzauflage'

Mit Lehne.
Menge: 1,000 St

**2.8.100 "Vermittlungstafel einseitig, Betonfundament"**
"Vermittlungstafel einseitig, Betonfundament"

Leistungen für Druck und Lieferung sind einzukalkulieren.
Ebenso Aufwendungen für Werkplanung und deren Freigabe.

Rahmen:
Rundrohr, 50/3
H=2700mm, B=920 mm
Stahl, feuerverzinkt, pulverbeschichtet.
Pulverbeschichtung: RAL 7016 - Anthracite Grey
Befestigungsmöglichkeit für Informationstafel an zwei Riegeln aus Flachstahl
Befestigung mittels Schrauben oder Nieten

Informationstafel:
Alu-Dibond 4mm
H=2000 mm, B=750 mm
Vorderseite: farbig bedruckt, Druckdaten werden durch AG übergeben
Rückseite: vollflächig bedruckt, RAL 7016 - Anthracite Grey
Beidseitig foliert: UV-Schutzfolie, Grafitti-/Sticker-Schutzfolie

Fundament:
2 Punktfundamente unbewehrt, gem. vorliegender Zeichnung

Aufstellhöhe Rahmen Stele: 2235mm über GOK

01.08.06.3
Menge: 1,000 St

**2.8.110 Ausstattungsobjekt herstellen Fund. Unterl. AG*Aushub Verw. AN**
StL-Nr. 211078101299
Ausstattungsobjekt nach Unterlagen des AG herstellen.
Erforderliche Erdarbeiten ausführen. Alle Befestigungen
witterungs- und korrosionsbeständig ausführen und gegen
unbefugtes Lösen sichern.
Fundament nach Unterlagen des AG herstellen. Erforderliche Erdarbeiten ausführen.
Aushub nach Wahl des AN verwerten.
Objekt 'Vermittlungstafel einseitig, Betonfundament"'
Menge: 1,000 St

**2.8.120 "Abfallbehälter mit Ascher, freistehend, Betonfundament"**
"Abfallbehälter mit Ascher, freistehend, Betonfundament"

Leistungen für Lieferung sind einzukalkulieren.
Ebenso Aufwendungen für Werkplanung und deren Freigabe.

Zylindrischer Abfallbehälter mit integriertem Ascher aus verzinktem Stahlblech mit bis zu 55 L Fassungsvermögen. Deckel 5 mm dick, mit ovaler Einwurföffnung. Verhinderung von Einwurf von übergroßem Müll. Korpus, 1,5 mm Stärke, ausschwenkend und von der Säule abnehmbar.
Inkl. Schnappschloss (8mm Dreikant). Rechtecksäule 70/40 mm in Korpus bündig integriert.

Maße: D 36 cm Höhe über Flur ca. 90-100 cm
Haube: Feuerverzinkt
Korpus: Feuerverzinkt
Standsäule: Feuerverzinkt

Zusatzausstattung
· Korpus farbbeschichtet nach RAL 7016 Anthrazitgrau
· Komfort-Klemmring zur Müllsackaufnahme VA
· Haube farbbeschichtet nach RAL 7016 Anthrazitgrau
· Standrohr farbbeschichtet nach RAL 7016 Anthrazitgrau

01.08.06.4
Menge: 1,000 St

**2.8.130 Abfallbehälter herstellen Fund. Unterl. AG*Aushub Verw. AN**
StL-Nr. 211078081299
Abfallbehälter nach Unterlagen des AG herstellen. Er-
forderliche Erdarbeiten ausführen. Alle Befestigungen
witterungs- und korrosionsbeständig ausführen und gegen
unbefugtes Lösen sichern.
Fundament nach Unterlagen des AG herstellen. Erforderliche Erdarbeiten ausführen.
Aushub nach Wahl des AN verwerten.
Behälter 'freistehend aus Stahl'
Menge: 1,000 St

#### Abschnitt 2.9 Herstellung Station 9 "Wohnen im Wildwuchs"

*Hinweis: Bau-km 5+159,18 bis 5+164,58 - Kompensationsfläche an der Kreisstraße*

**2.9.10 Steine auflesen Neigung 1:4-1:3**
StL-Nr. 211070201000
Steine auf Vegetationsflächen von der Oberfläche auflesen.
Neigung der Fläche 1:4 bis 1:3.
Menge: 6,000 m2

**2.9.20 Vegetationsfläche mähen Neigung 1:4-1:3*Seitentrennstr. Mähgut Verw. AN**
StL-Nr. 211070181330
Vegetationsfläche vor Beginn der Pflanzarbeiten mähen.
Neigung der Fläche 1:4 bis 1:3.
Fläche = Seitentrennstreifen.
Mähgut nach Wahl des AN verwerten.
Menge: 6,000 m2

**2.9.30 Verfestigte Bodenfläche aufreißen Unterb./Oberb.*Tiefe ca. 20 cm Abstand = Tiefe**
StL-Nr. 211071024110
Verfestigte Bodenfläche aufreißen.
Bodenfläche = Unterboden mit Oberboden.
Aufreißtiefe ca. 20 cm.
Max. Abstand der Aufreißspuren = Aufreißtiefe.
Menge: 6,000 m2

**2.9.40 Vegetationsfläche vorbereiten Seitentrennstr.*aufr., 2x fräsen Tiefe 20 cm**
StL-Nr. 2110710420062000
Vegetationsfläche mit einer Neigung flacher als 1:4
vorbereiten. Boden lockern, Rand- und Restflächen bearbeiten.
Fläche = Seitentrennstreifen.
Boden pflügen und Pflugsohle gleichzeitig mit Untergrundhaken zusätzlich 20 cm tief aufreißen. Anschließend Boden zweimal fräsen.
Lockerungstiefe ca. 20 cm.
Menge: 6,000 m2

**2.9.50 Ansaat mit RSM Regio herstellen. Neigung 1:4-1:3*Seitentrennstr., Saatgutmenge = 5 g/m².**
Ansaat mit RSM Regio herstellen.
Neigung 1:4-1:3*Seitentrennstr., Saatgutmenge = 5 g/m².

Feinplanum einplanieren. Ansaat mit Regiosaatgut herstellen. Saatgut liefern, ohne Entmischung ausbringen, einarbeiten und andrücken. Feinplanum feinkrümelig lockern. Regiosaatgutmischung (RSM Regio), Ursprungsgebiet 4, Ostdeutsches Tiefland. Standortvariante für wechselfeuchte Standorte, 30 % Kräuteranteil, 70 % Gräseranteil.
Menge: 6,000 m2

**2.9.60 "Vermittlungstafel einseitig, Betonfundament"**
"Vermittlungstafel einseitig, Betonfundament"

Leistungen für Druck und Lieferung sind einzukalkulieren.
Ebenso Aufwendungen für Werkplanung und deren Freigabe.

Rahmen:
Rundrohr, 50/3
H=2700mm, B=920 mm
Stahl, feuerverzinkt, pulverbeschichtet.
Pulverbeschichtung: RAL 7016 - Anthracite Grey
Befestigungsmöglichkeit für Informationstafel an zwei Riegeln aus Flachstahl
Befestigung mittels Schrauben oder Nieten

Informationstafel:
Alu-Dibond 4mm
H=2000 mm, B=750 mm
Vorderseite: farbig bedruckt, Druckdaten werden durch AG übergeben
Rückseite: vollflächig bedruckt, RAL 7016 - Anthracite Grey
Beidseitig foliert: UV-Schutzfolie, Grafitti-/Sticker-Schutzfolie

Fundament:
2 Punktfundamente unbewehrt, gem. vorliegender Zeichnung

Aufstellhöhe Rahmen Stele: 2235mm über GOK
Menge: 1,000 St

**2.9.70 Ausstattungsobjekt herstellen Fund. Unterl. AG*Aushub Verw. AN**
StL-Nr. 211078101299
Ausstattungsobjekt nach Unterlagen des AG herstellen.
Erforderliche Erdarbeiten ausführen. Alle Befestigungen
witterungs- und korrosionsbeständig ausführen und gegen
unbefugtes Lösen sichern.
Fundament nach Unterlagen des AG herstellen. Erforderliche Erdarbeiten ausführen.
Aushub nach Wahl des AN verwerten.
Objekt 'Vermittlungstafel einseitig, Betonfundament'
Menge: 1,000 St

#### Abschnitt 2.10 Herstellung Station 10 "Der Bienenradweg: Ein Überblick"

*Hinweis: Bau-km 5+912,09 bis 5+957,65 - Südlich der Schuge*

**2.10.10 Steine auflesen Neigung 1:4-1:3**
StL-Nr. 211070201000
Steine auf Vegetationsflächen von der Oberfläche auflesen.
Neigung der Fläche 1:4 bis 1:3.
Menge: 190,000 m2

**2.10.20 Vegetationsfläche mähen Neigung 1:4-1:3*Seitentrennstr. Mähgut Verw. AN**
StL-Nr. 211070181330
Vegetationsfläche vor Beginn der Pflanzarbeiten mähen.
Neigung der Fläche 1:4 bis 1:3.
Fläche = Seitentrennstreifen.
Mähgut nach Wahl des AN verwerten.
Menge: 190,000 m2

**2.10.30 Verfestigte Bodenfläche aufreißen Unterb./Oberb.*Tiefe ca. 20 cm Abstand = Tiefe**
StL-Nr. 211071024110
Verfestigte Bodenfläche aufreißen.
Bodenfläche = Unterboden mit Oberboden.
Aufreißtiefe ca. 20 cm.
Max. Abstand der Aufreißspuren = Aufreißtiefe.
Menge: 190,000 m2

**2.10.40 Vegetationsfläche vorbereiten Seitentrennstr.*aufr., 2x fräsen Tiefe 20 cm**
StL-Nr. 2110710420062000
Vegetationsfläche mit einer Neigung flacher als 1:4
vorbereiten. Boden lockern, Rand- und Restflächen bearbeiten.
Fläche = Seitentrennstreifen.
Boden pflügen und Pflugsohle gleichzeitig mit Untergrundhaken zusätzlich 20 cm tief aufreißen. Anschließend Boden zweimal fräsen.
Lockerungstiefe ca. 20 cm.
Menge: 190,000 m2

**2.10.50 Ansaat mit RSM Regio herstellen. Neigung 1:4-1:3*Seitentrennstr., Saatgutmenge = 5 g/m².**
Ansaat mit RSM Regio herstellen.
Neigung 1:4-1:3*Seitentrennstr., Saatgutmenge = 5 g/m².

Feinplanum einplanieren. Ansaat mit Regiosaatgut herstellen. Saatgut liefern, ohne Entmischung ausbringen, einarbeiten und andrücken. Feinplanum feinkrümelig lockern. Regiosaatgutmischung (RSM Regio), Ursprungsgebiet 4, Ostdeutsches Tiefland. Standortvariante für wechselfeuchte Standorte, 30 % Kräuteranteil, 70 % Gräseranteil.
Menge: 90,000 m2

**2.10.60 Ansaat mit RSM "Bienenburgen Blumenmischung" herstellen.**
Ansaat mit RSM "Bienenburgen Blumenmischung" herstellen.
Neigung 1:4-1:3*, Saatgutmenge = 5 g/m².

Feinplanum einplanieren. Ansaat mit "Bienenburgen Blumenmischung" herstellen. Saatgut liefern, ohne Entmischung ausbringen, einarbeiten und andrücken. Feinplanum feinkrümelig lockern. Regiosaatgutmischung ("Bienenburgen Blumenmischung"), Ursprungsgebiet 4, Ostdeutsches Tiefland.
Menge: 90,000 m2

**2.10.70 Tilia platyphyllos liefern*HkG 824 02**
StL-Nr. 181047099902
Tilia platyphyllos (Sommerlinde) liefern.
Güte 'Hochstamm 3xv, Stammumfang 12 - 14 cm'

Herkunftsgebiet Mittel- und Ostdeutsches Tief- und
Hügelland, 824 02.
Menge: 1,000 St

**2.10.80 Hochstamm / Alleebaum pflanzen H über 7-14 cm*100x100x70 cm Boden, DU 80 cm Boden einplan.**
StL-Nr. 2110731810306901
Hochstamm, Alleebaum, Stammbusch oder Solitär pflanzen.
Pflanzschnitt durchführen. Pflanzloch herstellen.
Brauchbaren Boden wieder einbauen. Gehölz liefern wird
gesondert vergütet.
Hochstamm/Stammbusch, Stammumfang über 7 bis 14 cm.
Pflanzloch 100 x 100 x 70 cm.
Gießrand aus anstehendem Boden herstellen, Mindesthöhe
des Gießrandes über der Pflanzscheibe 20 cm, Durchmesser 80 cm.
Bodenverbesserungsstoffe 'Feinkompost 30 l / Pflanzloch
in den ersten 40 cmm'

Überschüssigen Boden seitlich einplanieren.
Menge: 1,000 St

**2.10.90 Gütegesicherten Fertigkompost lief. Körnung 0-25 mm*lose anliefern**
StL-Nr. 2110710821
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung mittel = 0 bis 25 mm.
Lieferform = Lose. Abgerechnet wird nach Aufmaß auf dem
Fahrzeug auf der Baustelle.
Menge: 0,030 m3

**2.10.100 Organischen Dünger liefern**
StL-Nr. 2110711099
Organischen Dünger liefern.
Organischer Dünger 'Hornspäne'
Menge: 0,050 kg

**2.10.110 Mulchmaterial Einzelgehölz liefern.**
Mulchmaterial Einzelgehölz liefern.

Mulchmaterial für Einzelgehölz liefern Pflanzscheibengröße,
Durchmesser = 60 cm. Mulchstoff = N adelholzrinde 1 0/80 mm, C / N -
Verhältnis> 6 0.
Menge: 0,250 m3

**2.10.120 Pflanzscheibe mulchen Pflanzsch. DU 60*Nadelholzr. 10/80 Dicke 10 cm**
StL-Nr. 211073602202
Pflanzscheibe von Gehölz gleichmäßig dick mulchen.
Pflanzscheibengröße, Durchmesser = 60 cm.
Mulchstoff = Nadelholzrinde 10/80 mm, C/N-Verhältnis
>60.
Dicke der Mulchschicht = 10 cm.
Menge: 1,000 St

**2.10.130 Baumverankerung (Pfahlbock) herst. Dreibock*L 2,5m,DU 8-10cm geschält*Querholz halbr. 1 Bindung/Pfahl*Kokosstr. mittel**
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**2.10.140 Verbiss-/Fegeschutz herstellen Drahthose m. H.*Höhe 1,50 m eingr., Baumpfahl**
StL-Nr. 211073501404
Schutzvorrichtung an Gehölz gegen Verbiss- und Fe-
geschäden durch Wild herstellen.
Vorrichtung = Drahthose mit Haltestab, Durchmesser
mind. 30 cm, aus Maschendraht, Sechseckgeflecht, Ma-
schenweite 25 mm.
Höhe = 1,50 m.
Vorrichtung eingraben und am vorhandenen Baumpfahl befestigen.
Menge: 1,000 St

**2.10.150 Überdachung mit Wandmodul an Rückseite, Betonfundament**
Überdachung mit Wandmodul an Rückseite, Betonfundament

Leistungen für Lieferung sind einzukalkulieren.
Ebenso Aufwendungen für Werkplanung und deren Freigabe.

L=2400mm, H=2500mm, B=3000mm (GOK bis OK Dach)
Unterkonstruktion:
Freistehende Pergola mit Dach aus Accoya Querbalken
Unterkonstruktion -TH: Feuerverzinkter Stahl
Balken -AC: FSC® Mix 70% Accoya, Modifizierte Kiefer oder vergleichbar. Balkenquerschnitt: 7×15 cm (B×H)
oder anderes Holz mit Festigkeitsklasse Brinell: 3,5 oder höher

Dach:
Dachpanele (Regenschutz), Aluminium, für Pergola mit Accoya- Balken, ca. 2400×3000 mm (L×B), ca. 60 kg
Unterkonstruktion -AL: Unbehandeltes Aluminium
Wandmodul mit vertikalen Balken, an Rückseite der Überdachung (wegabgewandt) angebracht.
Balken - AC : FSC® Mix 70% Accoya, M odifizierte Kiefer oder vergleichbar. Balkenquerschnitt: 7 × 15 cm ( B×H )
oder anderes Holz mit Festigkeitsklasse Brinell : 3,5 oder höher

Fundament:
4 Punktfundamente unbewehrt, gem. vorliegender Zeichnung

Fundamente für Pfosten gemäß Berechnungen für Ingenieurbauwerke
Menge: 1,000 St

**2.10.160 Bemusterung für Überdachung mit Wandmodul, Betonfundament**
*** Pauschalposition
Bemusterung für Überdachung mit Wandmodul, Betonfundament

Mehraufwendungen für die Vorstellung des angebotenen Fabrikates für die Freigabe des AG,
Lieferfristen sind einzukalkulieren
Menge: 1,000 psch

**2.10.170 Berechnung. Ing.-Bauwerke aufstell.*alle Nachw. Papier 4fach*Druck farbig**
*** Pauschalposition
StL-Nr. 1420210391099103
Berechnungen für Ingenieurbauwerke des Hoch-, Tief-,
und Wasserbaus mit allen für die Prüfung, Fertigung,
Montage, Instandhaltung und den Betrieb erforderlichen
Nachweisen aufstellen
für 'Überdachung mit Wandmodul an Rückseite, Betonfundament'

Art der Berechnungen = Nachweise der Standsicherheit, Tragfähigkeit, Gebrauchstauglichkeit und
Dauerhaftigkeit
Lieferung digital im Archiv-/Druckformat = 's. Baubeschreibung'

Medium für Datenübergabe = 's. Baubeschreibung'

Lieferung auf Papier, weiß, Anzahl 4fach
Druckbild = farbig
Menge: 1,000 psch

**2.10.180 Ausführungszeichnungen aufstellen*Papier 4fach Druck farbig**
*** Pauschalposition
StL-Nr. 1420220390009913
Ausführungszeichnungen mit allen für
die Prüfung, Fertigung, Montage, Inbetriebsetzung
und dem Betrieb erforderlichen Angaben und
Darstellungen aufstellen
für 'Freistehende Überdachung mit Wandmodul'

Lieferung digital im Archiv-/Druckformat = 's. Baubeschreibung'

Medium für Datenübergabe = 's. Baubeschreibung'

Lieferung auf Papier, weiß, Anzahl 4fach
Druckbild = farbig
Menge: 1,000 psch

**2.10.190 Schotterrasen herstellen 0/32 + Oberboden *O berboden liefern**
Schotterrasen herstellen
0/32 + Oberboden *O berboden liefern
85:15* , Ansaat mit RSM Regio herstellen.
Neigung 1:4-1:3*Seitentrennstr., Saatgutmenge = 5 g/m².
 ausbr .*natürl . Gstk. .
Schotterrasen als Vegetationstragschicht herstellen.
Einbau ' B ereich Ruheraum, B eobachtungszone und deren
Verbindungsweg' g em . U nterlage Regelquerschnitt
Einbaudicke ' i . M . 1 0 cm, A nschluss an Umgebungshöhe '
Grobe Gesteinskörnung aus Schottermaterial 0 /32, m it
Oberboden ohne Ambrosia liefern und mischen.
Mischungsverhältnis grobe Gesteinskörnung zu
Oberboden 8 5 zu 1 5.
Verformungsmodul EV2 '6 0 MN/ m ²'
Saatgut liefern, ohne Entmischung ausbringen, einarbeiten und andrücken. Feinplanum feinkrümelig lockern. Regiosaatgutmischung (RSM Regio), Ursprungsgebiet 4, Ostdeutsches Tiefland. Standortvariante für wechselfeuchte Standorte, 30 % Kräuteranteil, 70 % Gräseranteil. Saatgutmenge = 5 g/m².
Bei Aufwuchs von Ambrosia ist vor der Samenbildung diese von Hand zu entfernen. Diese Mehraufwendungen sind einzukalkulieren .
20,4 m 2 1 2,00 852,00
Menge: 8,000 m2

**2.10.200 Ausstattungsobjekt herstellen Fund. Unterl. AG*Aushub Verw. AN**
StL-Nr. 211078101299
Ausstattungsobjekt nach Unterlagen des AG herstellen.
Erforderliche Erdarbeiten ausführen. Alle Befestigungen
witterungs- und korrosionsbeständig ausführen und gegen
unbefugtes Lösen sichern.
Fundament nach Unterlagen des AG herstellen. Erforderliche Erdarbeiten ausführen.
Aushub nach Wahl des AN verwerten.
Objekt '"Überdachung mit Wandmodul, Betonfundament"'
Menge: 1,000 St

**2.10.210 "Sitzbank mit Rückenlehne, Betonfundament"**
"Sitzbank mit Rückenlehne, Betonfundament"

 Leistungen für Lieferung sind einzukalkulieren.
 Ebenso Aufwendungen für Werkplanung und deren Freigabe.

L=1800mm, H=450mm (Sitzfläche), 778mm (mit Rückenlehne), B=399mm (Sitzfläche)/ 513mm (mit Rückenlehne)

Bank:
Unterkonstruktion:
Stahl: Stahl gem. DIN EN 10 025, feuerverzinkt nach ISO 1461
anschließend nach Korrosionsklasse C5-M pulverbeschichtet
Pulverbeschichtung: RAL 1018 - Zinc Yellow
Holzauflage:
skandinavische Kiefer (Linax), leinölimprägniert oder anderes Holz mit Festigkeitsklasse Brinell: 3,5 oder höher

Rückenlehne:
Stahl: Stahl gem. DIN EN 10 025, feuerverzinkt nach ISO 1461,
anschließend nach Korrosionsklasse C5-M pulverbeschichtet.
Pulverbeschichtung: RAL 1018 - Zinc Yellow
Holz: skandinavische Kiefer (Linax), leinölimprägniert oder anderes Holz mit Festigkeitsklasse Brinell: 3,5 oder höher
Menge: 1,000 St

**2.10.220 Ausstattungsobjekt herstellen Fund. Unterl. AG*Aushub verteilen**
StL-Nr. 211078101199
Ausstattungsobjekt nach Unterlagen des AG herstellen.
Erforderliche Erdarbeiten ausführen. Alle Befestigungen
witterungs- und korrosionsbeständig ausführen und gegen
unbefugtes Lösen sichern.
Fundament nach Unterlagen des AG herstellen. Erforderliche Erdarbeiten ausführen.
Aushub innerhalb der Baustelle fördern und verteilen.
Objekt 'Sitzbank mit Rückenlehne, Betonfundament'
Menge: 1,000 St

**2.10.230 "Sitzbank ohne Rückenlehne, Betonfundament"**
"Sitzbank ohne Rückenlehne, Betonfundament"

 Leistungen für Lieferung sind einzukalkulieren.
 Ebenso Aufwendungen für Werkplanung und deren Freigabe.

L=1800mm, H=450mm (Sitzfläche),,
B=399mm (Sitzfläche)

Bank:
Unterkonstruktion:
Stahl: Stahl gem. DIN EN 10 025, feuerverzinkt nach ISO 1461
anschließend nach Korrosionsklasse C5-M pulverbeschichtet
Pulverbeschichtung: RAL 1018 - Zinc Yellow
Holzauflage:
skandinavische Kiefer (Linax), leinölimprägniert oder anderes Holz mit Festigkeitsklasse Brinell: 3,5 oder höher
Menge: 1,000 St

**2.10.240 Ausstattungsobjekt herstellen Fund. Unterl. AG*Aushub verteilen**
StL-Nr. 211078101199
Ausstattungsobjekt nach Unterlagen des AG herstellen.
Erforderliche Erdarbeiten ausführen. Alle Befestigungen
witterungs- und korrosionsbeständig ausführen und gegen
unbefugtes Lösen sichern.
Fundament nach Unterlagen des AG herstellen. Erforderliche Erdarbeiten ausführen.
Aushub innerhalb der Baustelle fördern und verteilen.
Objekt '"Sitzbank ohne Rückenlehne, Betonfundament'
Menge: 1,000 St

**2.10.250 "Tisch, Betonfundament"**
"Tisch, Betonfundament"

Leistungen für Lieferung sind einzukalkulieren.
Ebenso Aufwendungen für Werkplanung und deren Freigabe.

L=1800mm, H=740mm, B=537mm

Unterkonstruktion:
Stahl: Stahl gem. DIN EN 10 025, feuerverzinkt nach ISO 1461, anschließend nach Korrosionsklasse C5-M pulverbeschichtet
Pulverbeschichtung: RAL 1018 - Zinc Yellow

Holzauflage:
skandinavische Kiefer (Linax), leinölimprägniert oder anderes Holz mit Festigkeitsklasse Brinell: 3,5 oder höher

inkl. Fundament
Menge: 1,000 St

**2.10.260 Tisch herstellen Fund. Unterl. AG*Aushub Verw. AN**
StL-Nr. 211078021209
Tisch nach Unterlagen des AG herstellen. Befestigungen
witterungs- und korrosionsbeständig ausführen und gegen
unbefugtes Lösen sichern.
Fundament nach Unterlagen des AG herstellen. Erforderliche Erdarbeiten ausführen.
Aushub nach Wahl des AN verwerten.
Platte 'skandinavische Kiefer'
Menge: 1,000 St

**2.10.270 "Fahrradlehnbügel, Betonfundament"**
"Fahrradlehnbügel, Betonfundament"

Leistungen für Lieferung sind einzukalkulieren.
Ebenso Aufwendungen für Werkplanung und deren Freigabe.

L=2621mm, H=800mm (Enbauhöhe), 1150 (gesamt, inkl. einbetonierter Teil), B=89mmn (Holm), 40mm (Füße)

Stahl: Stahl gem. DIN EN 10 025, feuerverzinkt nach ISO 1461,
Korrosionsschutzklasse C4
Menge: 1,000 St

**2.10.280 Ausstattungsobjekt herstellen Fund. Unterl. AG*Aushub Verw. AN**
StL-Nr. 211078101299
Ausstattungsobjekt nach Unterlagen des AG herstellen.
Erforderliche Erdarbeiten ausführen. Alle Befestigungen
witterungs- und korrosionsbeständig ausführen und gegen
unbefugtes Lösen sichern.
Fundament nach Unterlagen des AG herstellen. Erforderliche Erdarbeiten ausführen.
Aushub nach Wahl des AN verwerten.
Objekt '"Fahrradlehnbügel, Betonfundament"'
Menge: 1,000 St

**2.10.290 "Vermittlungstafel einseitig, Betonfundament"**
"Vermittlungstafel einseitig, Betonfundament"

Leistungen für Druck und Lieferung sind einzukalkulieren.
Ebenso Aufwendungen für Werkplanung und deren Freigabe.

Rahmen:
Rundrohr, 50/3
H=2700mm, B=920 mm
Stahl, feuerverzinkt, pulverbeschichtet.
Pulverbeschichtung: RAL 7016 - Anthracite Grey
Befestigungsmöglichkeit für Informationstafel an zwei Riegeln aus Flachstahl
Befestigung mittels Schrauben oder Nieten

Informationstafel:
Alu-Dibond 4mm
H=2000 mm, B=750 mm
Vorderseite: farbig bedruckt, Druckdaten werden durch AG übergeben
Rückseite: vollflächig bedruckt, RAL 7016 - Anthracite Grey
Beidseitig foliert: UV-Schutzfolie, Grafitti-/Sticker-Schutzfolie

Fundament:
2 Punktfundamente unbewehrt, gem. Angaben AG

Aufstellhöhe Rahmen Stele: 2235mm über GOK
Menge: 1,000 St

**2.10.300 Ausstattungsobjekt herstellen Fund. Unterl. AG*Aushub Verw. AN**
StL-Nr. 211078101299
Ausstattungsobjekt nach Unterlagen des AG herstellen.
Erforderliche Erdarbeiten ausführen. Alle Befestigungen
witterungs- und korrosionsbeständig ausführen und gegen
unbefugtes Lösen sichern.
Fundament nach Unterlagen des AG herstellen. Erforderliche Erdarbeiten ausführen.
Aushub nach Wahl des AN verwerten.
Objekt '"Vermittlungstafel einseitig, Betonfundament"'
Menge: 1,000 St

**2.10.310 Abfallbehälter mit Ascher, freistehend, Betonfundament"**
"Abfallbehälter mit Ascher, freistehend, Betonfundament"

Leistungen für Lieferung sind einzukalkulieren.
Ebenso Aufwendungen für Werkplanung und deren Freigabe.

Zylindrischer Abfallbehälter mit integriertem Ascher aus verzinktem Stahlblech mit bis zu 55 L Fassungsvermögen. Deckel 5 mm dick, mit ovaler Einwurföffnung. Verhinderung von Einwurf von übergroßem Müll. Korpus, 1,5 mm Stärke, ausschwenkend und von der Säule abnehmbar.
Inkl. Schnappschloss (8mm Dreikant). Rechtecksäule 70/40 mm in Korpus bündig integriert.

Maße: D 36 cm Höhe über Flur ca. 90-100 cm
Haube: Feuerverzinkt
Korpus: Feuerverzinkt
Standsäule: Feuerverzinkt

Zusatzausstattung
· Korpus farbbeschichtet nach RAL 7016 Anthrazitgrau
· Komfort-Klemmring zur Müllsackaufnahme VA
· Haube farbbeschichtet nach RAL 7016 Anthrazitgrau
· Standrohr farbbeschichtet nach RAL 7016 Anthrazitgrau
Menge: 1,000 St

**2.10.320 Abfallbehälter herstellen Fund. Unterl. AG*Aushub Verw. AN**
StL-Nr. 211078081299
Abfallbehälter nach Unterlagen des AG herstellen. Er-
forderliche Erdarbeiten ausführen. Alle Befestigungen
witterungs- und korrosionsbeständig ausführen und gegen
unbefugtes Lösen sichern.
Fundament nach Unterlagen des AG herstellen. Erforderliche Erdarbeiten ausführen.
Aushub nach Wahl des AN verwerten.
Behälter 'freistehend aus Stahl'
Menge: 1,000 St

**2.10.330 Gerader Balancierbalken**
Gerader Balancierbalken

 Leistungen für Lieferung sind einzukalkulieren.
 Ebenso Aufwendungen für Werkplanung und deren Freigabe.

L=3000mm, H=350mm (Einbauhöhe OK über GOK), B=200mm

Weißgeschält
Palisaden weißgeschält, dabei werden Rinde, Kambium und Splintholz entfernt, die natürliche Form des Stammes bleibt erhalten und erlebbar
Bodenverankerung
Alle Teile zur Bodenverankerung sind aus feuerverzinktem Stahl bzw. Edelstahl
Entlastungsschnitt
Gezielter Entlastungsschnitt als wirksame Gegenmaßnahme gegen starke Trocknungsrisse. Schnitt definiert Lage des Spannungsausgleiches im Stamm und minimiert die natürliche Rissbildung

Fundament:
2 Punktfundamente unbewehrt, gem. vorliegender Zeichnung
Menge: 4,000 St

**2.10.340 Ausstattungsobjekt herstellen Fund. Unterl. AG*Aushub Verw. AN Spiel-/Sportgerät**
StL-Nr. 211078101201
Ausstattungsobjekt nach Unterlagen des AG herstellen.
Erforderliche Erdarbeiten ausführen. Alle Befestigungen
witterungs- und korrosionsbeständig ausführen und gegen
unbefugtes Lösen sichern.
Fundament nach Unterlagen des AG herstellen. Erforderliche Erdarbeiten ausführen.
Aushub nach Wahl des AN verwerten.
Objekt = Spiel-/Sportgerät.
Menge: 4,000 St

**2.10.350 "Balancierpoller, Höhe 300mm"**
"Balancierpoller, Höhe 300mm"

 Leistungen für Lieferung sind einzukalkulieren.
 Ebenso Aufwendungen für Werkplanung und deren Freigabe.

L=200mm, H=300mm (Einbauhöhe OK über GOK), B=200mm

Geräte aus Robinie
Weißgeschält
Palisaden weißgeschält, dabei werden
Rinde, Kambium und Splintholz entfernt, die natürliche Form des Stammes
bleibt erhalten und erlebbar

Bodenverankerung
Alle Teile zur Bodenverankerung
sind aus feuerverzinktem Stahl bzw.
Edelstahl

Fundament:
1 Punktfundament unbewehrt, gem. vorliegender Zeichnung
Menge: 4,000 St

**2.10.360 Ausstattungsobjekt herstellen Fund. Unterl. AG*Aushub Verw. AN Spiel-/Sportgerät**
StL-Nr. 211078101201
Ausstattungsobjekt nach Unterlagen des AG herstellen.
Erforderliche Erdarbeiten ausführen. Alle Befestigungen
witterungs- und korrosionsbeständig ausführen und gegen
unbefugtes Lösen sichern.
Fundament nach Unterlagen des AG herstellen. Erforderliche Erdarbeiten ausführen.
Aushub nach Wahl des AN verwerten.
Objekt = Spiel-/Sportgerät.
Menge: 4,000 St

**2.10.370 "Balancierpoller, Höhe 400mm"**
"Balancierpoller, Höhe 400mm"

 Leistungen für Lieferung sind einzukalkulieren.
 Ebenso Aufwendungen für Werkplanung und deren Freigabe.

L=200mm, H=400mm (Einbauhöhe OK über GOK), B=200mm

Geräte aus Robinie
Weißgeschält
Palisaden weißgeschält, dabei werden
Rinde, Kambium und Splintholz entfernt, die natürliche Form des Stammes
bleibt erhalten und erlebbar

Bodenverankerung
Alle Teile zur Bodenverankerung
sind aus feuerverzinktem Stahl bzw.
Edelstahl

Fundament:
1 Punktfundament unbewehrt, gem. vorliegender Zeichnung
Menge: 4,000 St

**2.10.380 Ausstattungsobjekt herstellen Fund. Unterl. AG*Aushub Verw. AN Spiel-/Sportgerät**
StL-Nr. 211078101201
Ausstattungsobjekt nach Unterlagen des AG herstellen.
Erforderliche Erdarbeiten ausführen. Alle Befestigungen
witterungs- und korrosionsbeständig ausführen und gegen
unbefugtes Lösen sichern.
Fundament nach Unterlagen des AG herstellen. Erforderliche Erdarbeiten ausführen.
Aushub nach Wahl des AN verwerten.
Objekt = Spiel-/Sportgerät.
Menge: 4,000 St

**2.10.390 "Balancierpoller, Höhe 500mm"**
"Balancierpoller, Höhe 500mm"

 Leistungen für Lieferung sind einzukalkulieren.
 Ebenso Aufwendungen für Werkplanung und deren Freigabe.

L=200mm, H=500mm (Einbauhöhe OK über GOK), B=200mm

Geräte aus Robinie
Weißgeschält
Palisaden weißgeschält, dabei werden
Rinde, Kambium und Splintholz entfernt, die natürliche Form des Stammes
bleibt erhalten und erlebbar

Bodenverankerung
Alle Teile zur Bodenverankerung
sind aus feuerverzinktem Stahl bzw.
Edelstahl

Fundament:
1 Punktfundament unbewehrt, gem. vorliegender Zeichnung
Menge: 4,000 St

**2.10.400 Ausstattungsobjekt herstellen Fund. Unterl. AG*Aushub Verw. AN Spiel-/Sportgerät**
StL-Nr. 211078101201
Ausstattungsobjekt nach Unterlagen des AG herstellen.
Erforderliche Erdarbeiten ausführen. Alle Befestigungen
witterungs- und korrosionsbeständig ausführen und gegen
unbefugtes Lösen sichern.
Fundament nach Unterlagen des AG herstellen. Erforderliche Erdarbeiten ausführen.
Aushub nach Wahl des AN verwerten.
Objekt = Spiel-/Sportgerät.
Menge: 4,000 St

**2.10.410 "Balancierpoller, Höhe 600mm"**
"Balancierpoller, Höhe 600mm"

 Leistungen für Lieferung sind einzukalkulieren.
 Ebenso Aufwendungen für Werkplanung und deren Freigabe.

L=200mm, H=600mm (Einbauhöhe OK über GOK), B=200mm

Geräte aus Robinie
Weißgeschält
Palisaden weißgeschält, dabei werden
Rinde, Kambium und Splintholz entfernt, die natürliche Form des Stammes
bleibt erhalten und erlebbar

Bodenverankerung
Alle Teile zur Bodenverankerung
sind aus feuerverzinktem Stahl bzw.
Edelstahl

Fundament:
1 Punktfundament unbewehrt, gem. vorliegender Zeichnung
Menge: 4,000 St

**2.10.420 Ausstattungsobjekt herstellen Fund. Unterl. AG*Aushub Verw. AN Spiel-/Sportgerät**
StL-Nr. 211078101201
Ausstattungsobjekt nach Unterlagen des AG herstellen.
Erforderliche Erdarbeiten ausführen. Alle Befestigungen
witterungs- und korrosionsbeständig ausführen und gegen
unbefugtes Lösen sichern.
Fundament nach Unterlagen des AG herstellen. Erforderliche Erdarbeiten ausführen.
Aushub nach Wahl des AN verwerten.
Objekt = Spiel-/Sportgerät.
Menge: 4,000 St

### Bereich 3 Punkt 1: Anfangs-/Endpunkt Süd: Berste bei Karche - Der Bienenradweg: Ein Überblick

#### Abschnitt 3.1 FERTIGSTELLUNGSPFLEGE (Jahr 1)

**3.1.10 Rasen mähen ...Grünstreifen Station... 1. Pflegegang Fertigst.pflege Mähgut Verw. AN Höhe 6-10 cm**
StL-Nr. 21107606091132
Rasen mähen.
Mähfläche 'Grünstreifen Station'
Erster Pflegegang.
Während der Fertigstellungspflege.
Mähgut nach Wahl des AN verwerten.
Schnitthöhe 6 bis 10 cm.
Menge: 3,000 m2

**3.1.20 Rasen mähen ... Grünstreifen Station... 2. Pflegegang Fertigst.pflege Mähgut Verw. AN Höhe 6-10 cm**
StL-Nr. 21107606092132
Rasen mähen.
Mähfläche 'Grünstreifen Station'
Zweiter Pflegegang.
Während der Fertigstellungspflege.
Mähgut nach Wahl des AN verwerten.
Schnitthöhe 6 bis 10 cm.
Menge: 3,000 m2

**3.1.30 Rasen mähen ... Grünstreifen Station... 3. Pflegegang Fertigst.pflege Mähgut Verw. AN Höhe 6-10 cm**
StL-Nr. 21107606093132
Rasen mähen.
Mähfläche 'Grünstreifen Station'
Dritter Pflegegang.
Während der Fertigstellungspflege.
Mähgut nach Wahl des AN verwerten.
Schnitthöhe 6 bis 10 cm.
Menge: 3,000 m2

#### Abschnitt 3.2 ENTWICKLUNGSPFLEGE 1. JAHR (Jahr 2)

**3.2.10 Rasen mähen ... Grünstreifen Station... 1. Pflegegang E.-pflege 1. Jahr Mähgut Pflanzsch. Höhe 6-10 cm**
StL-Nr. 21107606091222
Rasen mähen.
Mähfläche 'Grünstreifen Station'
Erster Pflegegang.
Während der Entwicklungspflege im 1. Pflegejahr.
Mähgut als Mulch auf Pflanzscheiben in angrenzenden Ge-
hölzflächen max. 15 cm dick auftragen. Überschüssiges
Mähgut in Gehölzfläche gleichmäßig verteilen.
Schnitthöhe 6 bis 10 cm.
Menge: 3,000 m2

**3.2.20 Rasen mähen ... Grünstreifen Station... 2. Pflegegang E.-pflege 1. Jahr Mähgut Pflanzsch. Höhe 6-10 cm**
StL-Nr. 21107606092222
Rasen mähen.
Mähfläche 'Grünstreifen Station'
Zweiter Pflegegang.
Während der Entwicklungspflege im 1. Pflegejahr.
Mähgut als Mulch auf Pflanzscheiben in angrenzenden Ge-
hölzflächen max. 15 cm dick auftragen. Überschüssiges
Mähgut in Gehölzfläche gleichmäßig verteilen.
Schnitthöhe 6 bis 10 cm.
Menge: 3,000 m2

**3.2.30 Rasen mähen ... Grünstreifen Station... 3. Pflegegang E.-pflege 1. Jahr Mähgut Pflanzsch. Höhe 6-10 cm**
StL-Nr. 21107606093222
Rasen mähen.
Mähfläche 'Grünstreifen Station'
Dritter Pflegegang.
Während der Entwicklungspflege im 1. Pflegejahr.
Mähgut als Mulch auf Pflanzscheiben in angrenzenden Ge-
hölzflächen max. 15 cm dick auftragen. Überschüssiges
Mähgut in Gehölzfläche gleichmäßig verteilen.
Schnitthöhe 6 bis 10 cm.
Menge: 3,000 m2

#### Abschnitt 3.3 ENTWICKLUNGSPFLEGE 2. JAHR (Jahr 3)

**3.3.10 Rasen mähen ... Grünstreifen Station... 1. Pflegegang E.-pflege 2. Jahr Mähgut Pflanzsch. Höhe 6-10 cm**
StL-Nr. 21107606091322
Rasen mähen.
Mähfläche 'Grünstreifen Station'
Erster Pflegegang.
Während der Entwicklungspflege im 2. Pflegejahr.
Mähgut als Mulch auf Pflanzscheiben in angrenzenden Ge-
hölzflächen max. 15 cm dick auftragen. Überschüssiges
Mähgut in Gehölzfläche gleichmäßig verteilen.
Schnitthöhe 6 bis 10 cm.
Menge: 3,000 m2

**3.3.20 Rasen mähen ... Grünstreifen Station... 2. Pflegegang E.-pflege 2. Jahr Mähgut Pflanzsch. Höhe 6-10 cm**
StL-Nr. 21107606092322
Rasen mähen.
Mähfläche 'Grünstreifen Station'
Zweiter Pflegegang.
Während der Entwicklungspflege im 2. Pflegejahr.
Mähgut als Mulch auf Pflanzscheiben in angrenzenden Ge-
hölzflächen max. 15 cm dick auftragen. Überschüssiges
Mähgut in Gehölzfläche gleichmäßig verteilen.
Schnitthöhe 6 bis 10 cm.
Menge: 3,000 m2

**3.3.30 Rasen mähen ... Grünstreifen Station... 3. Pflegegang E.-pflege 2. Jahr Mähgut Pflanzsch. Höhe 6-10 cm**
StL-Nr. 21107606093322
Rasen mähen.
Mähfläche 'Grünstreifen Station'
Dritter Pflegegang.
Während der Entwicklungspflege im 2. Pflegejahr.
Mähgut als Mulch auf Pflanzscheiben in angrenzenden Ge-
hölzflächen max. 15 cm dick auftragen. Überschüssiges
Mähgut in Gehölzfläche gleichmäßig verteilen.
Schnitthöhe 6 bis 10 cm.
Menge: 3,000 m2

#### Abschnitt 3.4 ENTWICKLUNGSPFLEGE 3. JAHR (Jahr 4)

**3.4.10 Rasen mähen ...Grünstreifen Station... 1. Pflegegang E.-pflege 3. Jahr Mähgut Pflanzsch. Höhe 6-10 cm**
StL-Nr. 21107606091422
Rasen mähen.
Mähfläche 'Grünstreifen Station'
Erster Pflegegang.
Während der Entwicklungspflege im 3. Pflegejahr.
Mähgut als Mulch auf Pflanzscheiben in angrenzenden Ge-
hölzflächen max. 15 cm dick auftragen. Überschüssiges
Mähgut in Gehölzfläche gleichmäßig verteilen.
Schnitthöhe 6 bis 10 cm.
Menge: 3,000 m2

**3.4.20 Rasen mähen ... Grünstreifen Station... 2. Pflegegang E.-pflege 3. Jahr Mähgut Pflanzsch. Höhe 6-10 cm**
StL-Nr. 21107606092422
Rasen mähen.
Mähfläche 'Grünstreifen Station'
Zweiter Pflegegang.
Während der Entwicklungspflege im 3. Pflegejahr.
Mähgut als Mulch auf Pflanzscheiben in angrenzenden Ge-
hölzflächen max. 15 cm dick auftragen. Überschüssiges
Mähgut in Gehölzfläche gleichmäßig verteilen.
Schnitthöhe 6 bis 10 cm.
Menge: 3,000 m2

**3.4.30 Rasen mähen ... Grünstreifen Station... 3. Pflegegang E.-pflege 3. Jahr Mähgut Pflanzsch. Höhe 6-10 cm**
StL-Nr. 21107606093422
Rasen mähen.
Mähfläche 'Grünstreifen Station'
Dritter Pflegegang.
Während der Entwicklungspflege im 3. Pflegejahr.
Mähgut als Mulch auf Pflanzscheiben in angrenzenden Ge-
hölzflächen max. 15 cm dick auftragen. Überschüssiges
Mähgut in Gehölzfläche gleichmäßig verteilen.
Schnitthöhe 6 bis 10 cm.
Menge: 3,000 m2

#### Abschnitt 3.5 ENTWICKLUNGSPFLEGE 4. JAHR (Jahr 5)

**3.5.10 Rasen mähen ... Grünstreifen Station... 1. Pflegegang ... 4. Jahr Entwicklungspflege... Mähgut Pflanzsch. Höhe 6-10 cm**
StL-Nr. 21107606091922
Rasen mähen.
Mähfläche 'Grünstreifen Station'
Erster Pflegegang.
Während '4. Jahr Entwicklungspflege'
Mähgut als Mulch auf Pflanzscheiben in angrenzenden Ge-
hölzflächen max. 15 cm dick auftragen. Überschüssiges
Mähgut in Gehölzfläche gleichmäßig verteilen.
Schnitthöhe 6 bis 10 cm.
Menge: 3,000 m2

**3.5.20 Rasen mähen ... Grünstreifen Station... 2. Pflegegang ... 4. Jahr Entwicklungspflege... Mähgut Pflanzsch. Höhe 6-10 cm**
StL-Nr. 21107606092922
Rasen mähen.
Mähfläche 'Grünstreifen Station'
Zweiter Pflegegang.
Während '4. Jahr Entwicklungspflege'
Mähgut als Mulch auf Pflanzscheiben in angrenzenden Ge-
hölzflächen max. 15 cm dick auftragen. Überschüssiges
Mähgut in Gehölzfläche gleichmäßig verteilen.
Schnitthöhe 6 bis 10 cm.
Menge: 3,000 m2

**3.5.30 Rasen mähen ... Grünstreifen Station... 3. Pflegegang ... 4. Jahr Entwicklungspflege... Mähgut Pflanzsch. Höhe 6-10 cm**
StL-Nr. 21107606093922
Rasen mähen.
Mähfläche 'Grünstreifen Station'
Dritter Pflegegang.
Während '4. Jahr Entwicklungspflege'
Mähgut als Mulch auf Pflanzscheiben in angrenzenden Ge-
hölzflächen max. 15 cm dick auftragen. Überschüssiges
Mähgut in Gehölzfläche gleichmäßig verteilen.
Schnitthöhe 6 bis 10 cm.
Menge: 3,000 m2

### Bereich 4 Punkt 2: Querung Cahnsdorfer Fließ - "Was summt an der Berste?"

#### Abschnitt 4.1 FERTIGSTELLUNGSPFLEGE (Jahr 1)

**4.1.10 Rasen mähen ...Grünstreifen Station... 1. Pflegegang Fertigst.pflege Mähgut Verw. AN Höhe 6-10 cm**
StL-Nr. 21107606091132
Rasen mähen.
Mähfläche 'Grünstreifen Station'
Erster Pflegegang.
Während der Fertigstellungspflege.
Mähgut nach Wahl des AN verwerten.
Schnitthöhe 6 bis 10 cm.
Menge: 7,500 m2

**4.1.20 Rasen mähen ... Grünstreifen Station... 2. Pflegegang Fertigst.pflege Mähgut Verw. AN Höhe 6-10 cm**
StL-Nr. 21107606092132
Rasen mähen.
Mähfläche 'Grünstreifen Station'
Zweiter Pflegegang.
Während der Fertigstellungspflege.
Mähgut nach Wahl des AN verwerten.
Schnitthöhe 6 bis 10 cm.
Menge: 7,500 m2

**4.1.30 Rasen mähen ... Grünstreifen Station... 3. Pflegegang Fertigst.pflege Mähgut Verw. AN Höhe 6-10 cm**
StL-Nr. 21107606093132
Rasen mähen.
Mähfläche 'Grünstreifen Station'
Dritter Pflegegang.
Während der Fertigstellungspflege.
Mähgut nach Wahl des AN verwerten.
Schnitthöhe 6 bis 10 cm.
Menge: 7,500 m2

**4.1.40 Einzelgehölz pflegen 1. Pflegegang Fertigst.pflege Pflanzsch. jäten Mulde, DU 80 cm Pfl.sch ü.60-80cm Stamm u. Stock Bindung nachbess. richten,schneiden**
StL-Nr. 2110761811122211
Hochstamm, Stammbusch, Solitärpflanze oder Heister in
Einzelstellung pflegen. Unerwünschter Aufwuchs nach
Wahl des AN verwerten.
Erster Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**4.1.50 Einzelgehölz pflegen 2. Pflegegang Fertigst.pflege Pflanzsch. jäten Mulde, DU 80 cm Pfl.sch ü.60-80cm Stamm u. Stock Bindung nachbess. richten,schneiden**
StL-Nr. 2110761821122211
Hochstamm, Stammbusch, Solitärpflanze oder Heister in
Einzelstellung pflegen. Unerwünschter Aufwuchs nach
Wahl des AN verwerten.
Zweiter Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**4.1.60 Einzelgehölz wässern Solitär ... 16 Wässerungsgänge... 100 Liter Fertigst.pflege**
StL-Nr. 211076042961
Einzelgehölz wässern, Wasser liefern. Bodenart, Exposition und Standort nach Unterlagen des AG. Wurzelraum
ausreichend durchfeuchten. Abgerechnet wird die Wässerung des Einzelgehölzes pro Jahr.
Gehölz = Solitär.
Anzahl der Wässerungsgänge '16'
Mindestwassermenge je Pflanze pro Wässerungsgang = 100
Liter.
Während der Fertigstellungspflege.
Menge: 1,000 St

#### Abschnitt 4.2 ENTWICKLUNGSPFLEGE 1. JAHR (Jahr 2)

**4.2.10 Rasen mähen ... Grünstreifen Station... 1. Pflegegang E.-pflege 1. Jahr Mähgut Pflanzsch. Höhe 6-10 cm**
StL-Nr. 21107606091222
Rasen mähen.
Mähfläche 'Grünstreifen Station'
Erster Pflegegang.
Während der Entwicklungspflege im 1. Pflegejahr.
Mähgut als Mulch auf Pflanzscheiben in angrenzenden Ge-
hölzflächen max. 15 cm dick auftragen. Überschüssiges
Mähgut in Gehölzfläche gleichmäßig verteilen.
Schnitthöhe 6 bis 10 cm.
Menge: 7,500 m2

**4.2.20 Rasen mähen ... Grünstreifen Station... 2. Pflegegang E.-pflege 1. Jahr Mähgut Pflanzsch. Höhe 6-10 cm**
StL-Nr. 21107606092222
Rasen mähen.
Mähfläche 'Grünstreifen Station'
Zweiter Pflegegang.
Während der Entwicklungspflege im 1. Pflegejahr.
Mähgut als Mulch auf Pflanzscheiben in angrenzenden Ge-
hölzflächen max. 15 cm dick auftragen. Überschüssiges
Mähgut in Gehölzfläche gleichmäßig verteilen.
Schnitthöhe 6 bis 10 cm.
Menge: 7,500 m2

**4.2.30 Rasen mähen ... Grünstreifen Station... 3. Pflegegang E.-pflege 1. Jahr Mähgut Pflanzsch. Höhe 6-10 cm**
StL-Nr. 21107606093222
Rasen mähen.
Mähfläche 'Grünstreifen Station'
Dritter Pflegegang.
Während der Entwicklungspflege im 1. Pflegejahr.
Mähgut als Mulch auf Pflanzscheiben in angrenzenden Ge-
hölzflächen max. 15 cm dick auftragen. Überschüssiges
Mähgut in Gehölzfläche gleichmäßig verteilen.
Schnitthöhe 6 bis 10 cm.
Menge: 7,500 m2

**4.2.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**4.2.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**4.2.60 Einzelgehölz pflegen 1. Pflegegang E.-pflege 1. Jahr Pflanzsch. jäten Mulde, DU 80 cm Pfl.sch ü.60-80cm Stamm u. Stock Bindung nachbess. richten,schneiden**
StL-Nr. 2110761812122211
Hochstamm, Stammbusch, Solitärpflanze oder Heister in
Einzelstellung pflegen. Unerwünschter Aufwuchs nach
Wahl des AN verwerten.
Erster Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**4.2.70 Einzelgehölz pflegen 2. Pflegegang E.-pflege 1. Jahr Pflanzsch. jäten Mulde, DU 80 cm Pfl.sch ü.60-80cm Stamm u. Stock Bindung nachbess. richten,schneiden**
StL-Nr. 2110761822122211
Hochstamm, Stammbusch, Solitärpflanze oder Heister in
Einzelstellung pflegen. Unerwünschter Aufwuchs nach
Wahl des AN verwerten.
Zweiter Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**4.2.80 Einzelgehölz wässern Solitär 12 Wässerungsg. 100 Liter E.-pflege 1. Jahr**
StL-Nr. 211076042562
Einzelgehölz wässern, Wasser liefern. Bodenart, Exposition und Standort nach Unterlagen des AG. Wurzelraum
ausreichend durchfeuchten. Abgerechnet wird die Wässerung des Einzelgehölzes pro Jahr.
Gehölz = Solitär.
Anzahl der Wässerungsgänge pro Jahr = 12.
Mindestwassermenge je Pflanze pro Wässerungsgang = 100
Liter.
Während der Entwicklungspflege im 1. Pflegejahr.
Menge: 1,000 St

#### Abschnitt 4.3 ENTWICKLUNGSPFLEGE 2. JAHR (Jahr 3)

**4.3.10 Rasen mähen ... Grünstreifen Station... 1. Pflegegang E.-pflege 2. Jahr Mähgut Pflanzsch. Höhe 6-10 cm**
StL-Nr. 21107606091322
Rasen mähen.
Mähfläche 'Grünstreifen Station'
Erster Pflegegang.
Während der Entwicklungspflege im 2. Pflegejahr.
Mähgut als Mulch auf Pflanzscheiben in angrenzenden Ge-
hölzflächen max. 15 cm dick auftragen. Überschüssiges
Mähgut in Gehölzfläche gleichmäßig verteilen.
Schnitthöhe 6 bis 10 cm.
Menge: 7,500 m2

**4.3.20 Rasen mähen ... Grünstreifen Station... 2. Pflegegang E.-pflege 2. Jahr Mähgut Pflanzsch. Höhe 6-10 cm**
StL-Nr. 21107606092322
Rasen mähen.
Mähfläche 'Grünstreifen Station'
Zweiter Pflegegang.
Während der Entwicklungspflege im 2. Pflegejahr.
Mähgut als Mulch auf Pflanzscheiben in angrenzenden Ge-
hölzflächen max. 15 cm dick auftragen. Überschüssiges
Mähgut in Gehölzfläche gleichmäßig verteilen.
Schnitthöhe 6 bis 10 cm.
Menge: 7,500 m2

**4.3.30 Rasen mähen ... Grünstreifen Station... 3. Pflegegang E.-pflege 2. Jahr Mähgut Pflanzsch. Höhe 6-10 cm**
StL-Nr. 21107606093322
Rasen mähen.
Mähfläche 'Grünstreifen Station'
Dritter Pflegegang.
Während der Entwicklungspflege im 2. Pflegejahr.
Mähgut als Mulch auf Pflanzscheiben in angrenzenden Ge-
hölzflächen max. 15 cm dick auftragen. Überschüssiges
Mähgut in Gehölzfläche gleichmäßig verteilen.
Schnitthöhe 6 bis 10 cm.
Menge: 7,500 m2

**4.3.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**4.3.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**4.3.60 Einzelgehölz pflegen 1. Pflegegang E.-pflege 2. Jahr Pflanzsch. jäten Mulde, DU 80 cm Pfl.sch ü.60-80cm Stamm u. Stock Bindung nachbess. richten,schneiden**
StL-Nr. 2110761813122211
Hochstamm, Stammbusch, Solitärpflanze oder Heister in
Einzelstellung pflegen. Unerwünschter Aufwuchs nach
Wahl des AN verwerten.
Erster Pflegegang.
Während der Entwicklungspflege im 2. Pflegejahr.
Pflanzscheibe, gemulcht, jäten.
Gießrand aus anstehendem Boden erhalten, Gießmuldenhöhe
20 cm, Durchmesser 80 cm.
Pflanzscheibengröße, Durchmesser über 60 bis 80 cm.
Stamm- und Stockaustriebe entfernen und nach Wahl des
AN verwerten.
Pfähle und Bindungen nachbessern, zu enge Bindungen lockern. Ersetzen fehlender Pfähle wird gesondert
vergütet.
Gehölze richten und antreten, zu schwach austreibende
zurückschneiden.
Menge: 1,000 St

**4.3.70 Einzelgehölz wässern Solitär ... 9 Wässerungsgänge... 100 Liter E.-pflege 2. Jahr**
StL-Nr. 211076042963
Einzelgehölz wässern, Wasser liefern. Bodenart, Exposition und Standort nach Unterlagen des AG. Wurzelraum
ausreichend durchfeuchten. Abgerechnet wird die Wässerung des Einzelgehölzes pro Jahr.
Gehölz = Solitär.
Anzahl der Wässerungsgänge '9'
Mindestwassermenge je Pflanze pro Wässerungsgang = 100
Liter.
Während der Entwicklungspflege im 2. Pflegejahr.
Menge: 1,000 St

#### Abschnitt 4.4 ENTWICKLUNGSPFLEGE 3. JAHR (Jahr 4)

**4.4.10 Rasen mähen ...Grünstreifen Station... 1. Pflegegang E.-pflege 3. Jahr Mähgut Pflanzsch. Höhe 6-10 cm**
StL-Nr. 21107606091422
Rasen mähen.
Mähfläche 'Grünstreifen Station'
Erster Pflegegang.
Während der Entwicklungspflege im 3. Pflegejahr.
Mähgut als Mulch auf Pflanzscheiben in angrenzenden Ge-
hölzflächen max. 15 cm dick auftragen. Überschüssiges
Mähgut in Gehölzfläche gleichmäßig verteilen.
Schnitthöhe 6 bis 10 cm.
Menge: 7,500 m2

**4.4.20 Rasen mähen ... Grünstreifen Station... 2. Pflegegang E.-pflege 3. Jahr Mähgut Pflanzsch. Höhe 6-10 cm**
StL-Nr. 21107606092422
Rasen mähen.
Mähfläche 'Grünstreifen Station'
Zweiter Pflegegang.
Während der Entwicklungspflege im 3. Pflegejahr.
Mähgut als Mulch auf Pflanzscheiben in angrenzenden Ge-
hölzflächen max. 15 cm dick auftragen. Überschüssiges
Mähgut in Gehölzfläche gleichmäßig verteilen.
Schnitthöhe 6 bis 10 cm.
Menge: 7,500 m2

**4.4.30 Rasen mähen ... Grünstreifen Station... 3. Pflegegang E.-pflege 3. Jahr Mähgut Pflanzsch. Höhe 6-10 cm**
StL-Nr. 21107606093422
Rasen mähen.
Mähfläche 'Grünstreifen Station'
Dritter Pflegegang.
Während der Entwicklungspflege im 3. Pflegejahr.
Mähgut als Mulch auf Pflanzscheiben in angrenzenden Ge-
hölzflächen max. 15 cm dick auftragen. Überschüssiges
Mähgut in Gehölzfläche gleichmäßig verteilen.
Schnitthöhe 6 bis 10 cm.
Menge: 7,500 m2

**4.4.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**4.4.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**4.4.60 Einzelgehölz pflegen 1. Pflegegang E.-pflege 3. Jahr Pflanzsch. jäten Mulde, DU 80 cm Pfl.sch ü.60-80cm Stamm u. Stock Bindung nachbess. richten,schneiden**
StL-Nr. 2110761814122211
Hochstamm, Stammbusch, Solitärpflanze oder Heister in
Einzelstellung pflegen. Unerwünschter Aufwuchs nach
Wahl des AN verwerten.
Erster Pflegegang.
Während der Entwicklungspflege im 3. Pflegejahr.
Pflanzscheibe, gemulcht, jäten.
Gießrand aus anstehendem Boden erhalten, Gießmuldenhöhe
20 cm, Durchmesser 80 cm.
Pflanzscheibengröße, Durchmesser über 60 bis 80 cm.
Stamm- und Stockaustriebe entfernen und nach Wahl des
AN verwerten.
Pfähle und Bindungen nachbessern, zu enge Bindungen lockern. Ersetzen fehlender Pfähle wird gesondert
vergütet.
Gehölze richten und antreten, zu schwach austreibende
zurückschneiden.
Menge: 1,000 St

**4.4.70 Einzelgehölz wässern Solitär 6 Wässerungsgänge 100 Liter E.-pflege 3. Jahr**
StL-Nr. 211076042264
Einzelgehölz wässern, Wasser liefern. Bodenart, Exposition und Standort nach Unterlagen des AG. Wurzelraum
ausreichend durchfeuchten. Abgerechnet wird die Wässerung des Einzelgehölzes pro Jahr.
Gehölz = Solitär.
Anzahl der Wässerungsgänge pro Jahr = 6.
Mindestwassermenge je Pflanze pro Wässerungsgang = 100
Liter.
Während der Entwicklungspflege im 3. Pflegejahr.
Menge: 1,000 St

#### Abschnitt 4.5 ENTWICKLUNGSPFLEGE 4. JAHR (Jahr 5)

**4.5.10 Rasen mähen ... Grünstreifen Station... 1. Pflegegang ... 4. Jahr Entwicklungspflege... Mähgut Pflanzsch. Höhe 6-10 cm**
StL-Nr. 21107606091922
Rasen mähen.
Mähfläche 'Grünstreifen Station'
Erster Pflegegang.
Während '4. Jahr Entwicklungspflege'
Mähgut als Mulch auf Pflanzscheiben in angrenzenden Ge-
hölzflächen max. 15 cm dick auftragen. Überschüssiges
Mähgut in Gehölzfläche gleichmäßig verteilen.
Schnitthöhe 6 bis 10 cm.
Menge: 7,500 m2

**4.5.20 Rasen mähen ... Grünstreifen Station... 2. Pflegegang ... 4. Jahr Entwicklungspflege... Mähgut Pflanzsch. Höhe 6-10 cm**
StL-Nr. 21107606092922
Rasen mähen.
Mähfläche 'Grünstreifen Station'
Zweiter Pflegegang.
Während '4. Jahr Entwicklungspflege'
Mähgut als Mulch auf Pflanzscheiben in angrenzenden Ge-
hölzflächen max. 15 cm dick auftragen. Überschüssiges
Mähgut in Gehölzfläche gleichmäßig verteilen.
Schnitthöhe 6 bis 10 cm.
Menge: 7,500 m2

**4.5.30 Rasen mähen ... Grünstreifen Station... 3. Pflegegang ... 4. Jahr Entwicklungspflege... Mähgut Pflanzsch. Höhe 6-10 cm**
StL-Nr. 21107606093922
Rasen mähen.
Mähfläche 'Grünstreifen Station'
Dritter Pflegegang.
Während '4. Jahr Entwicklungspflege'
Mähgut als Mulch auf Pflanzscheiben in angrenzenden Ge-
hölzflächen max. 15 cm dick auftragen. Überschüssiges
Mähgut in Gehölzfläche gleichmäßig verteilen.
Schnitthöhe 6 bis 10 cm.
Menge: 7,500 m2

**4.5.40 Baumverankerung entfernen Dreibock Verank. Verw. AN**
StL-Nr. 2110762431
Baumverankerung einschl. Bindung entfernen.
Verankerung = Dreibock.
Verankerung nach Wahl des AN verwerten.
Menge: 1,000 St

**4.5.50 Schutzvorrichtung entfernen Drahth./K.mansch.**
StL-Nr. 2110762601
Schutzvorrichtung von Gehölz entfernen. Schutzvorrichtung nach Wahl des AN verwerten.
Vorrichtung = Drahthose/Kunststoffmanschette.
Menge: 1,000 St

**4.5.60 Einzelgehölz wässern Solitär 6 Wässerungsgänge 50 Liter E.-pflege 4. Jahr**
StL-Nr. 211076042245
Einzelgehölz wässern, Wasser liefern. Bodenart, Exposition und Standort nach Unterlagen des AG. Wurzelraum
ausreichend durchfeuchten. Abgerechnet wird die Wässerung des Einzelgehölzes pro Jahr.
Gehölz = Solitär.
Anzahl der Wässerungsgänge pro Jahr = 6.
Mindestwassermenge je Pflanze pro Wässerungsgang = 50
Liter.
Während der Entwicklungspflege im 4. Pflegejahr.
Menge: 1,000 St

### Bereich 5 Punkt 3: Feuchtwiese an der Berste - "Feuchte Wiesen, trockene Äcker"

#### Abschnitt 5.1 FERTIGSTELLUNGSPFLEGE (Jahr 1)

**5.1.10 Rasen mähen ...Grünstreifen Station, ohne extensive Wiesenfläche... 1. Pflegegang Fertigst.pflege Mähgut Verw. AN Höhe 6-10 cm**
StL-Nr. 21107606091132
Rasen mähen.
Mähfläche 'Grünstreifen Station, ohne extensive Wiesenfläche'
Erster Pflegegang.
Während der Fertigstellungspflege.
Mähgut nach Wahl des AN verwerten.
Schnitthöhe 6 bis 10 cm.
Menge: 20,000 m2

**5.1.20 Rasen mähen ... Grünstreifen Station, ohne extensive Wiesenfläche... 2. Pflegegang Fertigst.pflege Mähgut Verw. AN Höhe 6-10 cm**
StL-Nr. 21107606092132
Rasen mähen.
Mähfläche 'Grünstreifen Station, ohne extensive Wiesenfläche'
Zweiter Pflegegang.
Während der Fertigstellungspflege.
Mähgut nach Wahl des AN verwerten.
Schnitthöhe 6 bis 10 cm.
Menge: 20,000 m2

**5.1.30 Rasen mähen ... Grünstreifen Station, ohne extensive Wiesenfläche... 3. Pflegegang Fertigst.pflege Mähgut Verw. AN Höhe 6-10 cm**
StL-Nr. 21107606093132
Rasen mähen.
Mähfläche 'Grünstreifen Station, ohne extensive Wiesenfläch'
Dritter Pflegegang.
Während der Fertigstellungspflege.
Mähgut nach Wahl des AN verwerten.
Schnitthöhe 6 bis 10 cm.
Menge: 20,000 m2

**5.1.40 Einzelgehölz pflegen 1. Pflegegang Fertigst.pflege Pflanzsch. jäten Mulde, DU 80 cm Pfl.sch ü.60-80cm Stamm u. Stock Bindung nachbess. richten,schneiden**
StL-Nr. 2110761811122211
Hochstamm, Stammbusch, Solitärpflanze oder Heister in
Einzelstellung pflegen. Unerwünschter Aufwuchs nach
Wahl des AN verwerten.
Erster Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**5.1.50 Einzelgehölz pflegen 2. Pflegegang Fertigst.pflege Pflanzsch. jäten Mulde, DU 80 cm Pfl.sch ü.60-80cm Stamm u. Stock Bindung nachbess. richten,schneiden**
StL-Nr. 2110761821122211
Hochstamm, Stammbusch, Solitärpflanze oder Heister in
Einzelstellung pflegen. Unerwünschter Aufwuchs nach
Wahl des AN verwerten.
Zweiter Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**5.1.60 Einzelgehölz wässern Solitär ... 16 Wässerungsgänge... 100 Liter Fertigst.pflege**
StL-Nr. 211076042961
Einzelgehölz wässern, Wasser liefern. Bodenart, Exposition und Standort nach Unterlagen des AG. Wurzelraum
ausreichend durchfeuchten. Abgerechnet wird die Wässerung des Einzelgehölzes pro Jahr.
Gehölz = Solitär.
Anzahl der Wässerungsgänge '16'
Mindestwassermenge je Pflanze pro Wässerungsgang = 100
Liter.
Während der Fertigstellungspflege.
Menge: 1,000 St

#### Abschnitt 5.2 ENTWICKLUNGSPFLEGE 1. JAHR (Jahr 2)

**5.2.10 Rasen mähen ... Grünstreifen Station, ohne extensive Wiesenfläche... 1. Pflegegang E.-pflege 1. Jahr Mähgut Pflanzsch. Höhe 6-10 cm**
StL-Nr. 21107606091222
Rasen mähen.
Mähfläche 'Grünstreifen Station, ohne extensive Wiesenfläche'
Erster Pflegegang.
Während der Entwicklungspflege im 1. Pflegejahr.
Mähgut als Mulch auf Pflanzscheiben in angrenzenden Ge-
hölzflächen max. 15 cm dick auftragen. Überschüssiges
Mähgut in Gehölzfläche gleichmäßig verteilen.
Schnitthöhe 6 bis 10 cm.
Menge: 20,000 m2

**5.2.20 Rasen mähen ... Grünstreifen Station, ohne extensive Wiesenfläche... 2. Pflegegang E.-pflege 1. Jahr Mähgut Pflanzsch. Höhe 6-10 cm**
StL-Nr. 21107606092222
Rasen mähen.
Mähfläche 'Grünstreifen Station, ohne extensive Wiesenfläche'
Zweiter Pflegegang.
Während der Entwicklungspflege im 1. Pflegejahr.
Mähgut als Mulch auf Pflanzscheiben in angrenzenden Ge-
hölzflächen max. 15 cm dick auftragen. Überschüssiges
Mähgut in Gehölzfläche gleichmäßig verteilen.
Schnitthöhe 6 bis 10 cm.
Menge: 20,000 m2

**5.2.30 Rasen mähen ... Grünstreifen Station, ohne extensive Wiesenfläche... 3. Pflegegang E.-pflege 1. Jahr Mähgut Pflanzsch. Höhe 6-10 cm**
StL-Nr. 21107606093222
Rasen mähen.
Mähfläche 'Grünstreifen Station, ohne extensive Wiesenfläche'
Dritter Pflegegang.
Während der Entwicklungspflege im 1. Pflegejahr.
Mähgut als Mulch auf Pflanzscheiben in angrenzenden Ge-
hölzflächen max. 15 cm dick auftragen. Überschüssiges
Mähgut in Gehölzfläche gleichmäßig verteilen.
Schnitthöhe 6 bis 10 cm.
Menge: 20,000 m2

**5.2.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**5.2.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**5.2.60 Einzelgehölz pflegen 1. Pflegegang E.-pflege 1. Jahr Pflanzsch. jäten Mulde, DU 80 cm Pfl.sch ü.60-80cm Stamm u. Stock Bindung nachbess. richten,schneiden**
StL-Nr. 2110761812122211
Hochstamm, Stammbusch, Solitärpflanze oder Heister in
Einzelstellung pflegen. Unerwünschter Aufwuchs nach
Wahl des AN verwerten.
Erster Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**5.2.70 Einzelgehölz pflegen 2. Pflegegang E.-pflege 1. Jahr Pflanzsch. jäten Mulde, DU 80 cm Pfl.sch ü.60-80cm Stamm u. Stock Bindung nachbess. richten,schneiden**
StL-Nr. 2110761822122211
Hochstamm, Stammbusch, Solitärpflanze oder Heister in
Einzelstellung pflegen. Unerwünschter Aufwuchs nach
Wahl des AN verwerten.
Zweiter Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**5.2.80 Einzelgehölz wässern Solitär 12 Wässerungsg. 100 Liter E.-pflege 1. Jahr**
StL-Nr. 211076042562
Einzelgehölz wässern, Wasser liefern. Bodenart, Exposition und Standort nach Unterlagen des AG. Wurzelraum
ausreichend durchfeuchten. Abgerechnet wird die Wässerung des Einzelgehölzes pro Jahr.
Gehölz = Solitär.
Anzahl der Wässerungsgänge pro Jahr = 12.
Mindestwassermenge je Pflanze pro Wässerungsgang = 100
Liter.
Während der Entwicklungspflege im 1. Pflegejahr.
Menge: 1,000 St

#### Abschnitt 5.3 ENTWICKLUNGSPFLEGE 2. JAHR (Jahr 3)

**5.3.10 Rasen mähen ... Grünstreifen Station, ohne extensive Wiesenfläche... 1. Pflegegang E.-pflege 2. Jahr Mähgut Pflanzsch. Höhe 6-10 cm**
StL-Nr. 21107606091322
Rasen mähen.
Mähfläche 'Grünstreifen Station, ohne extensive Wiesenfläche'
Erster Pflegegang.
Während der Entwicklungspflege im 2. Pflegejahr.
Mähgut als Mulch auf Pflanzscheiben in angrenzenden Ge-
hölzflächen max. 15 cm dick auftragen. Überschüssiges
Mähgut in Gehölzfläche gleichmäßig verteilen.
Schnitthöhe 6 bis 10 cm.
Menge: 20,000 m2

**5.3.20 Rasen mähen ... Grünstreifen Station, ohne extensive Wiesenfläche... 2. Pflegegang E.-pflege 2. Jahr Mähgut Pflanzsch. Höhe 6-10 cm**
StL-Nr. 21107606092322
Rasen mähen.
Mähfläche 'Grünstreifen Station, ohne extensive Wiesenfläche'
Zweiter Pflegegang.
Während der Entwicklungspflege im 2. Pflegejahr.
Mähgut als Mulch auf Pflanzscheiben in angrenzenden Ge-
hölzflächen max. 15 cm dick auftragen. Überschüssiges
Mähgut in Gehölzfläche gleichmäßig verteilen.
Schnitthöhe 6 bis 10 cm.
Menge: 20,000 m2

**5.3.30 Rasen mähen ... Grünstreifen Station, ohne extensive Wiesenfläche... 3. Pflegegang E.-pflege 2. Jahr Mähgut Pflanzsch. Höhe 6-10 cm**
StL-Nr. 21107606093322
Rasen mähen.
Mähfläche 'Grünstreifen Station, ohne extensive Wiesenfläche'
Dritter Pflegegang.
Während der Entwicklungspflege im 2. Pflegejahr.
Mähgut als Mulch auf Pflanzscheiben in angrenzenden Ge-
hölzflächen max. 15 cm dick auftragen. Überschüssiges
Mähgut in Gehölzfläche gleichmäßig verteilen.
Schnitthöhe 6 bis 10 cm.
Menge: 20,000 m2

**5.3.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**5.3.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**5.3.60 Einzelgehölz pflegen 1. Pflegegang E.-pflege 2. Jahr Pflanzsch. jäten Mulde, DU 80 cm Pfl.sch ü.60-80cm Stamm u. Stock Bindung nachbess. richten,schneiden**
StL-Nr. 2110761813122211
Hochstamm, Stammbusch, Solitärpflanze oder Heister in
Einzelstellung pflegen. Unerwünschter Aufwuchs nach
Wahl des AN verwerten.
Erster Pflegegang.
Während der Entwicklungspflege im 2. Pflegejahr.
Pflanzscheibe, gemulcht, jäten.
Gießrand aus anstehendem Boden erhalten, Gießmuldenhöhe
20 cm, Durchmesser 80 cm.
Pflanzscheibengröße, Durchmesser über 60 bis 80 cm.
Stamm- und Stockaustriebe entfernen und nach Wahl des
AN verwerten.
Pfähle und Bindungen nachbessern, zu enge Bindungen lockern. Ersetzen fehlender Pfähle wird gesondert
vergütet.
Gehölze richten und antreten, zu schwach austreibende
zurückschneiden.
Menge: 1,000 St

**5.3.70 Einzelgehölz wässern Solitär ... 9 Wässerungsgänge... 100 Liter E.-pflege 2. Jahr**
StL-Nr. 211076042963
Einzelgehölz wässern, Wasser liefern. Bodenart, Exposition und Standort nach Unterlagen des AG. Wurzelraum
ausreichend durchfeuchten. Abgerechnet wird die Wässerung des Einzelgehölzes pro Jahr.
Gehölz = Solitär.
Anzahl der Wässerungsgänge '9'
Mindestwassermenge je Pflanze pro Wässerungsgang = 100
Liter.
Während der Entwicklungspflege im 2. Pflegejahr.
Menge: 1,000 St

#### Abschnitt 5.4 ENTWICKLUNGSPFLEGE 3. JAHR (Jahr 4)

**5.4.10 Rasen mähen ...Grünstreifen Station, ohne extensive Wiesenfläche... 1. Pflegegang E.-pflege 3. Jahr Mähgut Pflanzsch. Höhe 6-10 cm**
StL-Nr. 21107606091422
Rasen mähen.
Mähfläche 'Grünstreifen Station'
Erster Pflegegang.
Während der Entwicklungspflege im 3. Pflegejahr.
Mähgut als Mulch auf Pflanzscheiben in angrenzenden Ge-
hölzflächen max. 15 cm dick auftragen. Überschüssiges
Mähgut in Gehölzfläche gleichmäßig verteilen.
Schnitthöhe 6 bis 10 cm.
Menge: 20,000 m2

**5.4.20 Rasen mähen ... Grünstreifen Station, ohne extensive Wiesenfläche... 2. Pflegegang E.-pflege 3. Jahr Mähgut Pflanzsch. Höhe 6-10 cm**
StL-Nr. 21107606092422
Rasen mähen.
Mähfläche 'Grünstreifen Station, ohne extensive Wiesenfläche'
Zweiter Pflegegang.
Während der Entwicklungspflege im 3. Pflegejahr.
Mähgut als Mulch auf Pflanzscheiben in angrenzenden Ge-
hölzflächen max. 15 cm dick auftragen. Überschüssiges
Mähgut in Gehölzfläche gleichmäßig verteilen.
Schnitthöhe 6 bis 10 cm.
Menge: 20,000 m2

**5.4.30 Rasen mähen ... Grünstreifen Station, ohne extensive Wiesenfläche... 3. Pflegegang E.-pflege 3. Jahr Mähgut Pflanzsch. Höhe 6-10 cm**
StL-Nr. 21107606093422
Rasen mähen.
Mähfläche 'Grünstreifen Station, ohne extensive Wiesenfläche'
Dritter Pflegegang.
Während der Entwicklungspflege im 3. Pflegejahr.
Mähgut als Mulch auf Pflanzscheiben in angrenzenden Ge-
hölzflächen max. 15 cm dick auftragen. Überschüssiges
Mähgut in Gehölzfläche gleichmäßig verteilen.
Schnitthöhe 6 bis 10 cm.
Menge: 20,000 m2

**5.4.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**5.4.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**5.4.60 Einzelgehölz pflegen 1. Pflegegang E.-pflege 3. Jahr Pflanzsch. jäten Mulde, DU 80 cm Pfl.sch ü.60-80cm Stamm u. Stock Bindung nachbess. richten,schneiden**
StL-Nr. 2110761814122211
Hochstamm, Stammbusch, Solitärpflanze oder Heister in
Einzelstellung pflegen. Unerwünschter Aufwuchs nach
Wahl des AN verwerten.
Erster Pflegegang.
Während der Entwicklungspflege im 3. Pflegejahr.
Pflanzscheibe, gemulcht, jäten.
Gießrand aus anstehendem Boden erhalten, Gießmuldenhöhe
20 cm, Durchmesser 80 cm.
Pflanzscheibengröße, Durchmesser über 60 bis 80 cm.
Stamm- und Stockaustriebe entfernen und nach Wahl des
AN verwerten.
Pfähle und Bindungen nachbessern, zu enge Bindungen lockern. Ersetzen fehlender Pfähle wird gesondert
vergütet.
Gehölze richten und antreten, zu schwach austreibende
zurückschneiden.
Menge: 1,000 St

**5.4.70 Einzelgehölz wässern Solitär 6 Wässerungsgänge 100 Liter E.-pflege 3. Jahr**
StL-Nr. 211076042264
Einzelgehölz wässern, Wasser liefern. Bodenart, Exposition und Standort nach Unterlagen des AG. Wurzelraum
ausreichend durchfeuchten. Abgerechnet wird die Wässerung des Einzelgehölzes pro Jahr.
Gehölz = Solitär.
Anzahl der Wässerungsgänge pro Jahr = 6.
Mindestwassermenge je Pflanze pro Wässerungsgang = 100
Liter.
Während der Entwicklungspflege im 3. Pflegejahr.
Menge: 1,000 St

#### Abschnitt 5.5 ENTWICKLUNGSPFLEGE 4. JAHR (Jahr 5)

**5.5.10 Rasen mähen ... Grünstreifen Station, ohne extensive Wiesenfläche... 1. Pflegegang ... 4. Jahr Entwicklungspflege... Mähgut Pflanzsch. Höhe 6-10 cm**
StL-Nr. 21107606091922
Rasen mähen.
Mähfläche 'Grünstreifen Station, ohne extensive Wiesenfläche'
Erster Pflegegang.
Während '4. Jahr Entwicklungspflege'
Mähgut als Mulch auf Pflanzscheiben in angrenzenden Ge-
hölzflächen max. 15 cm dick auftragen. Überschüssiges
Mähgut in Gehölzfläche gleichmäßig verteilen.
Schnitthöhe 6 bis 10 cm.
Menge: 20,000 m2

**5.5.20 Rasen mähen ... Grünstreifen Station, ohne extensive Wiesenfläche... 2. Pflegegang ... 4. Jahr Entwicklungspflege... Mähgut Pflanzsch. Höhe 6-10 cm**
StL-Nr. 21107606092922
Rasen mähen.
Mähfläche 'Grünstreifen Station, ohne extensive Wiesenfläche'
Zweiter Pflegegang.
Während '4. Jahr Entwicklungspflege'
Mähgut als Mulch auf Pflanzscheiben in angrenzenden Ge-
hölzflächen max. 15 cm dick auftragen. Überschüssiges
Mähgut in Gehölzfläche gleichmäßig verteilen.
Schnitthöhe 6 bis 10 cm.
Menge: 20,000 m2

**5.5.30 Rasen mähen ... Grünstreifen Station, ohne extensive Wiesenfläche... 3. Pflegegang ... 4. Jahr Entwicklungspflege... Mähgut Pflanzsch. Höhe 6-10 cm**
StL-Nr. 21107606093922
Rasen mähen.
Mähfläche 'Grünstreifen Station, ohne extensive Wiesenfläche'
Dritter Pflegegang.
Während '4. Jahr Entwicklungspflege'
Mähgut als Mulch auf Pflanzscheiben in angrenzenden Ge-
hölzflächen max. 15 cm dick auftragen. Überschüssiges
Mähgut in Gehölzfläche gleichmäßig verteilen.
Schnitthöhe 6 bis 10 cm.
Menge: 20,000 m2

**5.5.40 Baumverankerung entfernen Dreibock Verank. Verw. AN**
StL-Nr. 2110762431
Baumverankerung einschl. Bindung entfernen.
Verankerung = Dreibock.
Verankerung nach Wahl des AN verwerten.
Menge: 1,000 St

**5.5.50 Schutzvorrichtung entfernen Drahth./K.mansch.**
StL-Nr. 2110762601
Schutzvorrichtung von Gehölz entfernen. Schutzvorrichtung nach Wahl des AN verwerten.
Vorrichtung = Drahthose/Kunststoffmanschette.
Menge: 1,000 St

**5.5.60 Einzelgehölz wässern Solitär 6 Wässerungsgänge 50 Liter E.-pflege 4. Jahr**
StL-Nr. 211076042245
Einzelgehölz wässern, Wasser liefern. Bodenart, Exposition und Standort nach Unterlagen des AG. Wurzelraum
ausreichend durchfeuchten. Abgerechnet wird die Wässerung des Einzelgehölzes pro Jahr.
Gehölz = Solitär.
Anzahl der Wässerungsgänge pro Jahr = 6.
Mindestwassermenge je Pflanze pro Wässerungsgang = 50
Liter.
Während der Entwicklungspflege im 4. Pflegejahr.
Menge: 1,000 St

### Bereich 6 Punkt 4: Schollen Dorfplatz - "Das Dorf und seine Menschen"

#### Abschnitt 6.1 FERTIGSTELLUNGSPFLEGE (Jahr 1)

**6.1.10 Rasen mähen ...Grünstreifen Station... 1. Pflegegang Fertigst.pflege Mähgut Verw. AN Höhe 6-10 cm**
StL-Nr. 21107606091132
Rasen mähen.
Mähfläche 'Grünstreifen Station'
Erster Pflegegang.
Während der Fertigstellungspflege.
Mähgut nach Wahl des AN verwerten.
Schnitthöhe 6 bis 10 cm.
Menge: 7,500 m2

**6.1.20 Rasen mähen ... Grünstreifen Station... 2. Pflegegang Fertigst.pflege Mähgut Verw. AN Höhe 6-10 cm**
StL-Nr. 21107606092132
Rasen mähen.
Mähfläche 'Grünstreifen Station'
Zweiter Pflegegang.
Während der Fertigstellungspflege.
Mähgut nach Wahl des AN verwerten.
Schnitthöhe 6 bis 10 cm.
Menge: 7,500 m2

**6.1.30 Rasen mähen ... Grünstreifen Station... 3. Pflegegang Fertigst.pflege Mähgut Verw. AN Höhe 6-10 cm**
StL-Nr. 21107606093132
Rasen mähen.
Mähfläche 'Grünstreifen Station'
Dritter Pflegegang.
Während der Fertigstellungspflege.
Mähgut nach Wahl des AN verwerten.
Schnitthöhe 6 bis 10 cm.
Menge: 7,500 m2

#### Abschnitt 6.2 ENTWICKLUNGSPFLEGE 1. JAHR (Jahr 2)

**6.2.10 Rasen mähen ... Grünstreifen Station... 1. Pflegegang E.-pflege 1. Jahr Mähgut Pflanzsch. Höhe 6-10 cm**
StL-Nr. 21107606091222
Rasen mähen.
Mähfläche 'Grünstreifen Station'
Erster Pflegegang.
Während der Entwicklungspflege im 1. Pflegejahr.
Mähgut als Mulch auf Pflanzscheiben in angrenzenden Ge-
hölzflächen max. 15 cm dick auftragen. Überschüssiges
Mähgut in Gehölzfläche gleichmäßig verteilen.
Schnitthöhe 6 bis 10 cm.
Menge: 7,500 m2

**6.2.20 Rasen mähen ... Grünstreifen Station... 2. Pflegegang E.-pflege 1. Jahr Mähgut Pflanzsch. Höhe 6-10 cm**
StL-Nr. 21107606092222
Rasen mähen.
Mähfläche 'Grünstreifen Station'
Zweiter Pflegegang.
Während der Entwicklungspflege im 1. Pflegejahr.
Mähgut als Mulch auf Pflanzscheiben in angrenzenden Ge-
hölzflächen max. 15 cm dick auftragen. Überschüssiges
Mähgut in Gehölzfläche gleichmäßig verteilen.
Schnitthöhe 6 bis 10 cm.
Menge: 7,500 m2

**6.2.30 Rasen mähen ... Grünstreifen Station... 3. Pflegegang E.-pflege 1. Jahr Mähgut Pflanzsch. Höhe 6-10 cm**
StL-Nr. 21107606093222
Rasen mähen.
Mähfläche 'Grünstreifen Station'
Dritter Pflegegang.
Während der Entwicklungspflege im 1. Pflegejahr.
Mähgut als Mulch auf Pflanzscheiben in angrenzenden Ge-
hölzflächen max. 15 cm dick auftragen. Überschüssiges
Mähgut in Gehölzfläche gleichmäßig verteilen.
Schnitthöhe 6 bis 10 cm.
Menge: 7,500 m2

#### Abschnitt 6.3 ENTWICKLUNGSPFLEGE 2. JAHR (Jahr 3)

**6.3.10 Rasen mähen ... Grünstreifen Station... 1. Pflegegang E.-pflege 2. Jahr Mähgut Pflanzsch. Höhe 6-10 cm**
StL-Nr. 21107606091322
Rasen mähen.
Mähfläche 'Grünstreifen Station'
Erster Pflegegang.
Während der Entwicklungspflege im 2. Pflegejahr.
Mähgut als Mulch auf Pflanzscheiben in angrenzenden Ge-
hölzflächen max. 15 cm dick auftragen. Überschüssiges
Mähgut in Gehölzfläche gleichmäßig verteilen.
Schnitthöhe 6 bis 10 cm.
Menge: 7,500 m2

**6.3.20 Rasen mähen ... Grünstreifen Station... 2. Pflegegang E.-pflege 2. Jahr Mähgut Pflanzsch. Höhe 6-10 cm**
StL-Nr. 21107606092322
Rasen mähen.
Mähfläche 'Grünstreifen Station'
Zweiter Pflegegang.
Während der Entwicklungspflege im 2. Pflegejahr.
Mähgut als Mulch auf Pflanzscheiben in angrenzenden Ge-
hölzflächen max. 15 cm dick auftragen. Überschüssiges
Mähgut in Gehölzfläche gleichmäßig verteilen.
Schnitthöhe 6 bis 10 cm.
Menge: 7,500 m2

**6.3.30 Rasen mähen ... Grünstreifen Station... 3. Pflegegang E.-pflege 2. Jahr Mähgut Pflanzsch. Höhe 6-10 cm**
StL-Nr. 21107606093322
Rasen mähen.
Mähfläche 'Grünstreifen Station'
Dritter Pflegegang.
Während der Entwicklungspflege im 2. Pflegejahr.
Mähgut als Mulch auf Pflanzscheiben in angrenzenden Ge-
hölzflächen max. 15 cm dick auftragen. Überschüssiges
Mähgut in Gehölzfläche gleichmäßig verteilen.
Schnitthöhe 6 bis 10 cm.
Menge: 7,500 m2

#### Abschnitt 6.4 ENTWICKLUNGSPFLEGE 3. JAHR (Jahr 4)

**6.4.10 Rasen mähen ...Grünstreifen Station... 1. Pflegegang E.-pflege 3. Jahr Mähgut Pflanzsch. Höhe 6-10 cm**
StL-Nr. 21107606091422
Rasen mähen.
Mähfläche 'Grünstreifen Station'
Erster Pflegegang.
Während der Entwicklungspflege im 3. Pflegejahr.
Mähgut als Mulch auf Pflanzscheiben in angrenzenden Ge-
hölzflächen max. 15 cm dick auftragen. Überschüssiges
Mähgut in Gehölzfläche gleichmäßig verteilen.
Schnitthöhe 6 bis 10 cm.
Menge: 7,500 m2

**6.4.20 Rasen mähen ... Grünstreifen Station... 2. Pflegegang E.-pflege 3. Jahr Mähgut Pflanzsch. Höhe 6-10 cm**
StL-Nr. 21107606092422
Rasen mähen.
Mähfläche 'Grünstreifen Station'
Zweiter Pflegegang.
Während der Entwicklungspflege im 3. Pflegejahr.
Mähgut als Mulch auf Pflanzscheiben in angrenzenden Ge-
hölzflächen max. 15 cm dick auftragen. Überschüssiges
Mähgut in Gehölzfläche gleichmäßig verteilen.
Schnitthöhe 6 bis 10 cm.
Menge: 7,500 m2

**6.4.30 Rasen mähen ... Grünstreifen Station... 3. Pflegegang E.-pflege 3. Jahr Mähgut Pflanzsch. Höhe 6-10 cm**
StL-Nr. 21107606093422
Rasen mähen.
Mähfläche 'Grünstreifen Station'
Dritter Pflegegang.
Während der Entwicklungspflege im 3. Pflegejahr.
Mähgut als Mulch auf Pflanzscheiben in angrenzenden Ge-
hölzflächen max. 15 cm dick auftragen. Überschüssiges
Mähgut in Gehölzfläche gleichmäßig verteilen.
Schnitthöhe 6 bis 10 cm.
Menge: 7,500 m2

#### Abschnitt 6.5 ENTWICKLUNGSPFLEGE 4. JAHR (Jahr 5)

**6.5.10 Rasen mähen ... Grünstreifen Station... 1. Pflegegang ... 4. Jahr Entwicklungspflege... Mähgut Pflanzsch. Höhe 6-10 cm**
StL-Nr. 21107606091922
Rasen mähen.
Mähfläche 'Grünstreifen Station'
Erster Pflegegang.
Während '4. Jahr Entwicklungspflege'
Mähgut als Mulch auf Pflanzscheiben in angrenzenden Ge-
hölzflächen max. 15 cm dick auftragen. Überschüssiges
Mähgut in Gehölzfläche gleichmäßig verteilen.
Schnitthöhe 6 bis 10 cm.
Menge: 7,500 m2

**6.5.20 Rasen mähen ... Grünstreifen Station... 2. Pflegegang ... 4. Jahr Entwicklungspflege... Mähgut Pflanzsch. Höhe 6-10 cm**
StL-Nr. 21107606092922
Rasen mähen.
Mähfläche 'Grünstreifen Station'
Zweiter Pflegegang.
Während '4. Jahr Entwicklungspflege'
Mähgut als Mulch auf Pflanzscheiben in angrenzenden Ge-
hölzflächen max. 15 cm dick auftragen. Überschüssiges
Mähgut in Gehölzfläche gleichmäßig verteilen.
Schnitthöhe 6 bis 10 cm.
Menge: 7,500 m2

**6.5.30 Rasen mähen ... Grünstreifen Station... 3. Pflegegang ... 4. Jahr Entwicklungspflege... Mähgut Pflanzsch. Höhe 6-10 cm**
StL-Nr. 21107606093922
Rasen mähen.
Mähfläche 'Grünstreifen Station'
Dritter Pflegegang.
Während '4. Jahr Entwicklungspflege'
Mähgut als Mulch auf Pflanzscheiben in angrenzenden Ge-
hölzflächen max. 15 cm dick auftragen. Überschüssiges
Mähgut in Gehölzfläche gleichmäßig verteilen.
Schnitthöhe 6 bis 10 cm.
Menge: 7,500 m2

### Bereich 7 Punkt 5: Bienenburg - "Eine Burg für die Bienen"

#### Abschnitt 7.1 FERTIGSTELLUNGSPFLEGE (Jahr 1)

**7.1.10 Rasen mähen ...Grünstreifen Station an Weg, Schotterrasen (=Weg, Beobachtungs- und Ruhezone)... 1. Pflegegang Fertigst.pflege Mähgut Verw. AN Höhe 6-10 cm**
StL-Nr. 21107606091132
Rasen mähen.
Mähfläche 'Grünstreifen Station an Weg, Schotterrasen (=Weg, Beobachtungs- und Ruhezone)'
Erster Pflegegang.
Während der Fertigstellungspflege.
Mähgut nach Wahl des AN verwerten.
Schnitthöhe 6 bis 10 cm.
Menge: 75,000 m2

**7.1.20 Rasen mähen ... Grünstreifen Station an Weg, Schotterrasen (=Weg, Beobachtungs- und Ruhezone)... 2. Pflegegang Fertigst.pflege Mähgut Verw. AN Höhe 6-10 cm**
StL-Nr. 21107606092132
Rasen mähen.
Mähfläche 'Grünstreifen Station an Weg, Schotterrasen (=Weg, Beobachtungs- und Ruhezone)'
Zweiter Pflegegang.
Während der Fertigstellungspflege.
Mähgut nach Wahl des AN verwerten.
Schnitthöhe 6 bis 10 cm.
Menge: 75,000 m2

**7.1.30 Rasen mähen ... Grünstreifen Station an Weg, Schotterrasen (=Weg, Beobachtungs- und Ruhezone)... 3. Pflegegang Fertigst.pflege Mähgut Verw. AN Höhe 6-10 cm**
StL-Nr. 21107606093132
Rasen mähen.
Mähfläche 'Grünstreifen Station an Weg, Schotterrasen (=Weg, Beobachtungs- und Ruhezone)'
Dritter Pflegegang.
Während der Fertigstellungspflege.
Mähgut nach Wahl des AN verwerten.
Schnitthöhe 6 bis 10 cm.
Menge: 75,000 m2

**7.1.40 Gehölzfläche pflegen ... freiwachsende dreireihige Hecke mit umlaufendem Krautsaum... über 0,5-1 St/m2 1. Pflegegang Fertigst.pflege Zw.fläche mähen richten,schneiden Pflanzsch.mulchen**
StL-Nr. 2110761492113013
Gehölzfläche pflegen. Die Bearbeitungsgrenze außerhalb
der Randpflanzen entspricht einem halben Reihenabstand.
Gehölzfläche 'freiwachsende dreireihige Hecke mit umlaufendem Krautsaum'
Mittlerer Gehölzbestand über 0,5 bis 1 Stück je m2.
Erster Pflegegang.
Während der Fertigstellungspflege.
Zwischenfläche mähen.
Gehölze richten und antreten, zu schwach austreibende
zurückschneiden.
Mähgut zum Mulchen der Pflanzscheiben verwenden. Überschüssiges Mähgut und abgetrennte Teile unerwünschten
Aufwuchses nach Wahl des AN verwerten.
Menge: 340,000 m2

**7.1.50 Gehölzfläche pflegen ... freiwachsende dreireihige Hecke mit umlaufendem Krautsaum... über 0,5-1 St/m2 2. Pflegegang Fertigst.pflege Zw.fläche mähen richten,schneiden Pflanzsch.mulchen**
StL-Nr. 2110761492213013
Gehölzfläche pflegen. Die Bearbeitungsgrenze außerhalb
der Randpflanzen entspricht einem halben Reihenabstand.
Gehölzfläche 'freiwachsende dreireihige Hecke mit umlaufendem Krautsaum'
Mittlerer Gehölzbestand über 0,5 bis 1 Stück je m2.
Zweiter Pflegegang.
Während der Fertigstellungspflege.
Zwischenfläche mähen.
Gehölze richten und antreten, zu schwach austreibende
zurückschneiden.
Mähgut zum Mulchen der Pflanzscheiben verwenden. Überschüssiges Mähgut und abgetrennte Teile unerwünschten
Aufwuchses nach Wahl des AN verwerten.
Menge: 340,000 m2

**7.1.60 Vegetationsfläche wässern ... 16 Wässerungsgänge... ... 25 Liter je m²... Fertigst.pflege**
StL-Nr. 211076029901
Vegetationsfläche wässern, Wasser liefern. Bodenart,
Exposition und Fläche nach Unterlagen des AG. Abgerechnet wird die Wässerung der Vegetationsfläche pro Jahr.
Anzahl der Wässerungsgänge '16'
Mindestwassermenge je m2 pro Wässerungsgang '25 Liter'
Während der Fertigstellungspflege.
Menge: 340,000 m2

**7.1.70 Extensivfläche mähen ... extensive Blühwiese auf Bienenburg... Neigung 1:4-1:3 auf Teilflächen ... mit Sense... ... im April... Schnitthöhe 15 cm ... Mähgut vertikal an Wildschutzzaun aufstellen...**
StL-Nr. 2110765091299299
Extensivfläche entsprechend der ökologischen Funktion
mähen.
Biotoptyp 'extensive Blühwiese auf Bienenburg'
Neigung der Fläche 1:4 bis 1:3.
Auf Teilflächen.
Durchführen 'April'
Mähgerät 'manuelle Sense'
Schnitthöhe 15 cm.
Mähgut 'Abgemähte Pflanzenstängel absammeln und hochkant nebenliegenden Verbisschutzzaun stellen (Mähgut darf weder
entsorgt noch kompostiert werden und muss trocken bleiben)'
Menge: 50,000 m2

**7.1.80 Extensivfläche mähen Wiese auf Teilflächen (Hälfte 1/2) ab Mitte Juni Schnitthöhe 10 cm Mähgut Verw. AN**
StL-Nr. 2110765030210103
Extensivfläche entsprechend der ökologischen Funktion
mähen.
Biotoptyp = Wiese.
Auf Teilflächen.
Durchführen ab Mitte Juni.
Schnitthöhe 10 cm.
Mähgut nach Wahl des AN verwerten.
Menge: 330,000 m2

**7.1.90 Extensivfläche mähen Wiese auf Teilflächen (Hälfte 2/2) ab Mitte Oktober Schnitthöhe 10 cm Mähgut Verw. AN**
StL-Nr. 2110765030240103
Extensivfläche entsprechend der ökologischen Funktion
mähen.
Biotoptyp = Wiese.
Auf Teilflächen.
Durchführen ab Mitte Oktober.
Schnitthöhe 10 cm.
Mähgut nach Wahl des AN verwerten.
Menge: 330,000 m2

**7.1.100 Einzelgehölz pflegen 1. Pflegegang Fertigst.pflege Pflanzsch. jäten Mulde, DU 80 cm Pfl.sch ü.60-80cm Stamm u. Stock Bindung nachbess. richten,schneiden**
StL-Nr. 2110761811122211
Hochstamm, Stammbusch, Solitärpflanze oder Heister in
Einzelstellung pflegen. Unerwünschter Aufwuchs nach
Wahl des AN verwerten.
Erster Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 9,000 St

**7.1.110 Einzelgehölz pflegen 2. Pflegegang Fertigst.pflege Pflanzsch. jäten Mulde, DU 80 cm Pfl.sch ü.60-80cm Stamm u. Stock Bindung nachbess. richten,schneiden**
StL-Nr. 2110761821122211
Hochstamm, Stammbusch, Solitärpflanze oder Heister in
Einzelstellung pflegen. Unerwünschter Aufwuchs nach
Wahl des AN verwerten.
Zweiter Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 9,000 St

**7.1.120 Einzelgehölz wässern Solitär ... 16 Wässerungsgänge... 100 Liter Fertigst.pflege**
StL-Nr. 211076042961
Einzelgehölz wässern, Wasser liefern. Bodenart, Exposition und Standort nach Unterlagen des AG. Wurzelraum
ausreichend durchfeuchten. Abgerechnet wird die Wässerung des Einzelgehölzes pro Jahr.
Gehölz = Solitär.
Anzahl der Wässerungsgänge '16'
Mindestwassermenge je Pflanze pro Wässerungsgang = 100
Liter.
Während der Fertigstellungspflege.
Menge: 9,000 St

**7.1.130 Extensive Blühwiese auf Bienenburg: Extensivfläche entkusseln Wiese Neigung 1:4-1:3 ... Gehölzaufwuchs, Gehölzsämlinge, invasive Arten entfernen Sämlinge ausreis. Pfl.teile Verw.AN**
Extensivfläche entkusseln (Gehölzaufwuchs entfernen).
Biotoptyp = Wiese.
Neigung der Fläche 1:4 bis 1:3.
invasive Arten (kanadische Goldrute, Topinambur, Ambrosie, Ackerkratzdisteln, Beifuß), Gehölze, Sämlinge ausreissen.
Pflanzenteile nach Wahl des AN verwerten.
Menge: 70,000 m2

#### Abschnitt 7.2 ENTWICKLUNGSPFLEGE 1. JAHR (Jahr 2)

**7.2.10 Rasen mähen ... Grünstreifen Station an Weg, Schotterrasen (=Weg, Beobachtungs- und Ruhezone)... 1. Pflegegang E.-pflege 1. Jahr Mähgut Pflanzsch. Höhe 6-10 cm**
StL-Nr. 21107606091222
Rasen mähen.
Mähfläche 'Grünstreifen Station an Weg, Schotterrasen (=Weg, Beobachtungs- und Ruhezone)'
Erster Pflegegang.
Während der Entwicklungspflege im 1. Pflegejahr.
Mähgut als Mulch auf Pflanzscheiben in angrenzenden Ge-
hölzflächen max. 15 cm dick auftragen. Überschüssiges
Mähgut in Gehölzfläche gleichmäßig verteilen.
Schnitthöhe 6 bis 10 cm.
Menge: 75,000 m2

**7.2.20 Rasen mähen ... Grünstreifen Station an Weg, Schotterrasen (=Weg, Beobachtungs- und Ruhezone)... 2. Pflegegang E.-pflege 1. Jahr Mähgut Pflanzsch. Höhe 6-10 cm**
StL-Nr. 21107606092222
Rasen mähen.
Mähfläche 'Grünstreifen Station an Weg, Schotterrasen (=Weg, Beobachtungs- und Ruhezone)'
Zweiter Pflegegang.
Während der Entwicklungspflege im 1. Pflegejahr.
Mähgut als Mulch auf Pflanzscheiben in angrenzenden Ge-
hölzflächen max. 15 cm dick auftragen. Überschüssiges
Mähgut in Gehölzfläche gleichmäßig verteilen.
Schnitthöhe 6 bis 10 cm.
Menge: 75,000 m2

**7.2.30 Rasen mähen ... Grünstreifen Station an Weg, Schotterrasen (=Weg, Beobachtungs- und Ruhezone)... 3. Pflegegang E.-pflege 1. Jahr Mähgut Pflanzsch. Höhe 6-10 cm**
StL-Nr. 21107606093222
Rasen mähen.
Mähfläche 'Grünstreifen Station an Weg, Schotterrasen (=Weg, Beobachtungs- und Ruhezone)'
Dritter Pflegegang.
Während der Entwicklungspflege im 1. Pflegejahr.
Mähgut als Mulch auf Pflanzscheiben in angrenzenden Ge-
hölzflächen max. 15 cm dick auftragen. Überschüssiges
Mähgut in Gehölzfläche gleichmäßig verteilen.
Schnitthöhe 6 bis 10 cm.
Menge: 75,000 m2

**7.2.40 Funktionstüchtigkeit des Wildschutzzaunes überprüfen**
*** Pauschalposition
Funktionstücktigkeit des Wildschutzzaunes überprüfen
Mindestens einmal im Jahr im September/ Oktober ist die
Funktionstücktigkeit des Wildschutzzauns zu prüfen und ggf .
wiederherzustellen
Umfasst:
Kontrolle und Behebung auf Mängel, Beschädigungen, Lücken,
Untergrabungen und Rückschnitt von Bewuchs
Überprüfung von Übergängen, Durchlässen und Toren
Dokumentation der Kontrolle und Meldung festgestellter Mängel
Empfehlung von Instandsetzungsmaßnahmen bei Bedarf
Menge: 1,000 psch

**7.2.50 Extensive Blühwiese auf Bienenburg: Extensivfläche entkusseln Wiese Neigung 1:4-1:3 ... Gehölzaufwuchs, Gehölzsämlinge, invasive Arten entfernen Sämlinge ausreis. Pfl.teile Verw.AN**
Extensivfläche entkusseln (Gehölzaufwuchs entfernen).
Biotoptyp = Wiese.
Neigung der Fläche 1:4 bis 1:3.
invasive Arten (kanadische Goldrute, Topinambur, Ambrosie, Ackerkratzdisteln, Beifuß), Gehölze, Sämlinge ausreissen.
Pflanzenteile nach Wahl des AN verwerten.
Menge: 70,000 m2

**7.2.60 Falls Lehmwand der Bienenburg beschädigt: Erosionsschutzgewebe verlegen Neigung 1:1,5-1:1 ... Sechskant-Zaungeflecht ... ... vor Lehmwand... Überlappung 10 cm mit Drahtbügeln 3 Stück/m2**
*** Bedarfsposition ohne GB
Erosionsschutzgewebe auf Böschungen, in Mulden oder
Gräben nach Unterlagen des AG verlegen. Gewebe in ungespanntem Zustand auslegen. Abgerechnet wird die abgedeckte Fläche.
Neigung der Böschung über 1:1,5 bis 1:1.
Gewebe Sechskant-Zaungeflecht
vor Lehmwand Bienenburg
Überlappung der Bahnen ca. 10 cm.
Sichern der Matte mit Drahtbügeln 15 cm lang.
Anzahl = 3 Stück/m2.
Menge: 10,000 m2

**7.2.70 Gehölzfläche pflegen ... freiwachsende dreireihige Hecke mit umlaufendem Krautsaum... über 0,5-1 St/m2 1. Pflegegang E.-pflege 1. Jahr Zw.fläche mähen richten,schneiden Pflanzsch.mulchen**
StL-Nr. 2110761492123013
Gehölzfläche pflegen. Die Bearbeitungsgrenze außerhalb
der Randpflanzen entspricht einem halben Reihenabstand.
Gehölzfläche 'freiwachsende dreireihige Hecke mit umlaufendem Krautsaum'
Mittlerer Gehölzbestand über 0,5 bis 1 Stück je m2.
Erster Pflegegang.
Während der Entwicklungspflege im 1. Pflegejahr.
Zwischenfläche mähen.
Gehölze richten und antreten, zu schwach austreibende
zurückschneiden.
Mähgut zum Mulchen der Pflanzscheiben verwenden. Überschüssiges Mähgut und abgetrennte Teile unerwünschten
Aufwuchses nach Wahl des AN verwerten.
Menge: 340,000 m2

**7.2.80 Vegetationsfläche wässern ...12 Wässerungsgänge... ... 25 Liter/m²... E.-pflege 1. Jahr**
StL-Nr. 211076029902
Vegetationsfläche wässern, Wasser liefern. Bodenart,
Exposition und Fläche nach Unterlagen des AG. Abgerechnet wird die Wässerung der Vegetationsfläche pro Jahr.
Anzahl der Wässerungsgänge '12'
Mindestwassermenge je m2 pro Wässerungsgang '25 Liter'
Während der Entwicklungspflege im 1. Pflegejahr.
Menge: 340,000 m2

**7.2.90 Als Ersatz: Greifvogelstange setzen Länge 5,00 m Zopf-DU 8-10 cm**
*** Bedarfsposition ohne GB
StL-Nr. 211074641100
Greifvogelstange aus Nadelholz, standfest aufstellen.
Auf dem Stangenende ein 30 cm langes halbrundes Querholz, Durchmesser 5 bis 6 cm, mit Streben kippsicher
befestigen.
Länge = 5,00 m.
Zopf-Durchmesser 8 bis 10 cm.
Menge: 1,000 St

**7.2.100 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 9,000 St

**7.2.110 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 4,000 St

**7.2.120 Als Ersatz: Baumverankerung (Baumpfahl) setzen Pfahl schräg L 1 m, DU 3-5 cm bunt geschält 1 Bindung/Pfahl Kokosstrick dünn**
*** Bedarfsposition ohne GB
StL-Nr. 21107342122101
Baumpfahl, gekegelt bzw. gefast und gespitzt, standfest
setzen. Gehölz anbinden.
Pfahl schräg setzen.
Pfahllänge 1,00 m, Zopfdurchmesser 3 bis 5 cm.
Pfahl aus Nadelholz, bunt geschält.
Eine Bindung je Pfahl.
Bindung = Kokosstrick, dünn (1 kg = 120 m), Bindung aus
doppelter 8-er Schlaufe auf Abstand umwickelt. Bindung
am Pfahl annageln.
Menge: 4,000 St

**7.2.130 Extensivfläche mähen ... extensive Blühwiese auf Bienenburg... Neigung 1:4-1:3 auf Teilflächen ... mit Sense... ... im April... Schnitthöhe 15 cm ... Mähgut vertikal an Wildschutzzaun aufstellen...**
StL-Nr. 2110765091299299
Extensivfläche entsprechend der ökologischen Funktion
mähen.
Biotoptyp 'extensive Blühwiese auf Bienenburg'
Neigung der Fläche 1:4 bis 1:3.
Auf Teilflächen.
Durchführen 'April'
Mähgerät 'manuelle Sense'
Schnitthöhe 15 cm.
Mähgut 'Abgemähte Pflanzenstängel absammeln und hochkant nebenliegenden Verbisschutzzaun stellen (Mähgut darf weder
entsorgt noch kompostiert werden und muss trocken bleiben)'
Menge: 50,000 m2

**7.2.140 Extensivfläche mähen Wiese auf Teilflächen (Hälfte 1/2) ab Mitte Juni Schnitthöhe 10 cm Mähgut Verw. AN**
StL-Nr. 2110765030210103
Extensivfläche entsprechend der ökologischen Funktion
mähen.
Biotoptyp = Wiese.
Auf Teilflächen.
Durchführen ab Mitte Juni.
Schnitthöhe 10 cm.
Mähgut nach Wahl des AN verwerten.
Menge: 330,000 m2

**7.2.150 Extensivfläche mähen Wiese auf Teilflächen (Hälfte 2/2) ab Mitte Oktober Schnitthöhe 10 cm Mähgut Verw. AN**
StL-Nr. 2110765030240103
Extensivfläche entsprechend der ökologischen Funktion
mähen.
Biotoptyp = Wiese.
Auf Teilflächen.
Durchführen ab Mitte Oktober.
Schnitthöhe 10 cm.
Mähgut nach Wahl des AN verwerten.
Menge: 330,000 m2

**7.2.160 Einzelgehölz pflegen 1. Pflegegang E.-pflege 1. Jahr Pflanzsch. jäten Mulde, DU 80 cm Pfl.sch ü.60-80cm Stamm u. Stock Bindung nachbess. richten,schneiden**
StL-Nr. 2110761812122211
Hochstamm, Stammbusch, Solitärpflanze oder Heister in
Einzelstellung pflegen. Unerwünschter Aufwuchs nach
Wahl des AN verwerten.
Erster Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 9,000 St

**7.2.170 Einzelgehölz pflegen 2. Pflegegang E.-pflege 1. Jahr Pflanzsch. jäten Mulde, DU 80 cm Pfl.sch ü.60-80cm Stamm u. Stock Bindung nachbess. richten,schneiden**
StL-Nr. 2110761822122211
Hochstamm, Stammbusch, Solitärpflanze oder Heister in
Einzelstellung pflegen. Unerwünschter Aufwuchs nach
Wahl des AN verwerten.
Zweiter Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 9,000 St

**7.2.180 Einzelgehölz wässern Solitär 12 Wässerungsg. 100 Liter E.-pflege 1. Jahr**
StL-Nr. 211076042562
Einzelgehölz wässern, Wasser liefern. Bodenart, Exposition und Standort nach Unterlagen des AG. Wurzelraum
ausreichend durchfeuchten. Abgerechnet wird die Wässerung des Einzelgehölzes pro Jahr.
Gehölz = Solitär.
Anzahl der Wässerungsgänge pro Jahr = 12.
Mindestwassermenge je Pflanze pro Wässerungsgang = 100
Liter.
Während der Entwicklungspflege im 1. Pflegejahr.
Menge: 9,000 St

#### Abschnitt 7.3 ENTWICKLUNGSPFLEGE 2. JAHR (Jahr 3)

**7.3.10 Rasen mähen ... Grünstreifen Station an Weg, Schotterrasen (=Weg, Beobachtungs- und Ruhezone)... 1. Pflegegang E.-pflege 2. Jahr Mähgut Pflanzsch. Höhe 6-10 cm**
StL-Nr. 21107606091322
Rasen mähen.
Mähfläche 'Grünstreifen Station an Weg, Schotterrasen (=Weg, Beobachtungs- und Ruhezone)'
Erster Pflegegang.
Während der Entwicklungspflege im 2. Pflegejahr.
Mähgut als Mulch auf Pflanzscheiben in angrenzenden Ge-
hölzflächen max. 15 cm dick auftragen. Überschüssiges
Mähgut in Gehölzfläche gleichmäßig verteilen.
Schnitthöhe 6 bis 10 cm.
Menge: 75,000 m2

**7.3.20 Rasen mähen ... Grünstreifen Station an Weg, Schotterrasen (=Weg, Beobachtungs- und Ruhezone)... 2. Pflegegang E.-pflege 2. Jahr Mähgut Pflanzsch. Höhe 6-10 cm**
StL-Nr. 21107606092322
Rasen mähen.
Mähfläche 'Grünstreifen Station an Weg, Schotterrasen (=Weg, Beobachtungs- und Ruhezone)'
Zweiter Pflegegang.
Während der Entwicklungspflege im 2. Pflegejahr.
Mähgut als Mulch auf Pflanzscheiben in angrenzenden Ge-
hölzflächen max. 15 cm dick auftragen. Überschüssiges
Mähgut in Gehölzfläche gleichmäßig verteilen.
Schnitthöhe 6 bis 10 cm.
Menge: 75,000 m2

**7.3.30 Rasen mähen ... Grünstreifen Station an Weg, Schotterrasen (=Weg, Beobachtungs- und Ruhezone)... 3. Pflegegang E.-pflege 2. Jahr Mähgut Pflanzsch. Höhe 6-10 cm**
StL-Nr. 21107606093322
Rasen mähen.
Mähfläche 'Grünstreifen Station an Weg, Schotterrasen (=Weg, Beobachtungs- und Ruhezone)'
Dritter Pflegegang.
Während der Entwicklungspflege im 2. Pflegejahr.
Mähgut als Mulch auf Pflanzscheiben in angrenzenden Ge-
hölzflächen max. 15 cm dick auftragen. Überschüssiges
Mähgut in Gehölzfläche gleichmäßig verteilen.
Schnitthöhe 6 bis 10 cm.
Menge: 75,000 m2

**7.3.40 Funktionstüchtigkeit des Wildschutzzaunes überprüfen**
*** Pauschalposition
Funktionstücktigkeit des Wildschutzzaunes überprüfen
Mindestens einmal im Jahr im September/ Oktober ist die
Funktionstücktigkeit des Wildschutzzauns zu prüfen und ggf .
wiederherzustellen
Umfasst:
Kontrolle und Behebung auf Mängel, Beschädigungen, Lücken,
Untergrabungen und Rückschnitt von Bewuchs
Überprüfung von Übergängen, Durchlässen und Toren
Dokumentation der Kontrolle und Meldung festgestellter Mängel
Empfehlung von Instandsetzungsmaßnahmen bei Bedarf
Menge: 1,000 psch

**7.3.50 Extensive Blühwiese auf Bienenburg: Extensivfläche entkusseln Wiese Neigung 1:4-1:3 ... Gehölzaufwuchs, Gehölzsämlinge, invasive Arten entfernen Sämlinge ausreis. Pfl.teile Verw.AN**
Extensivfläche entkusseln (Gehölzaufwuchs entfernen).
Biotoptyp = Wiese.
Neigung der Fläche 1:4 bis 1:3.
invasive Arten (kanadische Goldrute, Topinambur, Ambrosie, Ackerkratzdisteln, Beifuß), Gehölze, Sämlinge ausreissen.
Pflanzenteile nach Wahl des AN verwerten.
Menge: 70,000 m2

**7.3.60 Falls Lehmwand der Bienenburg beschädigt: Erosionsschutzgewebe verlegen Neigung 1:1,5-1:1 ... Sechskant-Zaungeflecht ... ... vor Lehmwand... Überlappung 10 cm mit Drahtbügeln 3 Stück/m2**
*** Bedarfsposition ohne GB
Erosionsschutzgewebe auf Böschungen, in Mulden oder
Gräben nach Unterlagen des AG verlegen. Gewebe in ungespanntem Zustand auslegen. Abgerechnet wird die abgedeckte Fläche.
Neigung der Böschung über 1:1,5 bis 1:1.
Gewebe Sechskant-Zaungeflecht
vor Lehmwand Bienenburg
Überlappung der Bahnen ca. 10 cm.
Sichern der Matte mit Drahtbügeln 15 cm lang.
Anzahl = 3 Stück/m2.
Menge: 10,000 m2

**7.3.70 Gehölzfläche pflegen ... freiwachsende dreireihige Hecke mit umlaufendem Krautsaum... über 0,5-1 St/m2 1. Pflegegang E.-pflege 2. Jahr Zw.fläche mähen richten,schneiden Pflanzsch.mulchen**
StL-Nr. 2110761492133013
Gehölzfläche pflegen. Die Bearbeitungsgrenze außerhalb
der Randpflanzen entspricht einem halben Reihenabstand.
Gehölzfläche 'freiwachsende dreireihige Hecke mit umlaufendem Krautsaum'
Mittlerer Gehölzbestand über 0,5 bis 1 Stück je m2.
Erster Pflegegang.
Während der Entwicklungspflege im 2. Pflegejahr.
Zwischenfläche mähen.
Gehölze richten und antreten, zu schwach austreibende
zurückschneiden.
Mähgut zum Mulchen der Pflanzscheiben verwenden. Überschüssiges Mähgut und abgetrennte Teile unerwünschten
Aufwuchses nach Wahl des AN verwerten.
Menge: 340,000 m2

**7.3.80 Vegetationsfläche wässern ... 9 Wässerungsgänge... ... 25 Liter/m²... E.-pflege 2. Jahr**
StL-Nr. 211076029903
Vegetationsfläche wässern, Wasser liefern. Bodenart,
Exposition und Fläche nach Unterlagen des AG. Abgerechnet wird die Wässerung der Vegetationsfläche pro Jahr.
Anzahl der Wässerungsgänge '9'
Mindestwassermenge je m2 pro Wässerungsgang '25 Liter'
Während der Entwicklungspflege im 2. Pflegejahr.
Menge: 340,000 m2

**7.3.90 Als Ersatz: Greifvogelstange setzen Länge 5,00 m Zopf-DU 8-10 cm**
*** Bedarfsposition ohne GB
StL-Nr. 211074641100
Greifvogelstange aus Nadelholz, standfest aufstellen.
Auf dem Stangenende ein 30 cm langes halbrundes Querholz, Durchmesser 5 bis 6 cm, mit Streben kippsicher
befestigen.
Länge = 5,00 m.
Zopf-Durchmesser 8 bis 10 cm.
Menge: 1,000 St

**7.3.100 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 9,000 St

**7.3.110 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 4,000 St

**7.3.120 Als Ersatz: Baumverankerung (Baumpfahl) setzen Pfahl schräg L 1 m, DU 3-5 cm bunt geschält 1 Bindung/Pfahl Kokosstrick dünn**
*** Bedarfsposition ohne GB
StL-Nr. 21107342122101
Baumpfahl, gekegelt bzw. gefast und gespitzt, standfest
setzen. Gehölz anbinden.
Pfahl schräg setzen.
Pfahllänge 1,00 m, Zopfdurchmesser 3 bis 5 cm.
Pfahl aus Nadelholz, bunt geschält.
Eine Bindung je Pfahl.
Bindung = Kokosstrick, dünn (1 kg = 120 m), Bindung aus
doppelter 8-er Schlaufe auf Abstand umwickelt. Bindung
am Pfahl annageln.
Menge: 4,000 St

**7.3.130 Extensivfläche mähen ... extensive Blühwiese auf Bienenburg... Neigung 1:4-1:3 auf Teilflächen ... mit Sense... ... im April... Schnitthöhe 15 cm ... Mähgut vertikal an Wildschutzzaun aufstellen...**
StL-Nr. 2110765091299299
Extensivfläche entsprechend der ökologischen Funktion
mähen.
Biotoptyp 'extensive Blühwiese auf Bienenburg'
Neigung der Fläche 1:4 bis 1:3.
Auf Teilflächen.
Durchführen 'April'
Mähgerät 'manuelle Sense'
Schnitthöhe 15 cm.
Mähgut 'Abgemähte Pflanzenstängel absammeln und hochkant nebenliegenden Verbisschutzzaun stellen (Mähgut darf weder
entsorgt noch kompostiert werden und muss trocken bleiben)'
Menge: 50,000 m2

**7.3.140 Extensivfläche mähen Wiese auf Teilflächen (Hälfte 1/2) ab Mitte Juni Schnitthöhe 10 cm Mähgut Verw. AN**
StL-Nr. 2110765030210103
Extensivfläche entsprechend der ökologischen Funktion
mähen.
Biotoptyp = Wiese.
Auf Teilflächen.
Durchführen ab Mitte Juni.
Schnitthöhe 10 cm.
Mähgut nach Wahl des AN verwerten.
Menge: 330,000 m2

**7.3.150 Extensivfläche mähen Wiese auf Teilflächen (Hälfte 2/2) ab Mitte Oktober Schnitthöhe 10 cm Mähgut Verw. AN**
StL-Nr. 2110765030240103
Extensivfläche entsprechend der ökologischen Funktion
mähen.
Biotoptyp = Wiese.
Auf Teilflächen.
Durchführen ab Mitte Oktober.
Schnitthöhe 10 cm.
Mähgut nach Wahl des AN verwerten.
Menge: 330,000 m2

**7.3.160 Einzelgehölz pflegen 1. Pflegegang E.-pflege 2. Jahr Pflanzsch. jäten Mulde, DU 80 cm Pfl.sch ü.60-80cm Stamm u. Stock Bindung nachbess. richten,schneiden**
StL-Nr. 2110761813122211
Hochstamm, Stammbusch, Solitärpflanze oder Heister in
Einzelstellung pflegen. Unerwünschter Aufwuchs nach
Wahl des AN verwerten.
Erster Pflegegang.
Während der Entwicklungspflege im 2. Pflegejahr.
Pflanzscheibe, gemulcht, jäten.
Gießrand aus anstehendem Boden erhalten, Gießmuldenhöhe
20 cm, Durchmesser 80 cm.
Pflanzscheibengröße, Durchmesser über 60 bis 80 cm.
Stamm- und Stockaustriebe entfernen und nach Wahl des
AN verwerten.
Pfähle und Bindungen nachbessern, zu enge Bindungen lockern. Ersetzen fehlender Pfähle wird gesondert
vergütet.
Gehölze richten und antreten, zu schwach austreibende
zurückschneiden.
Menge: 9,000 St

**7.3.170 Einzelgehölz wässern Solitär ... 9 Wässerungsgänge... 100 Liter E.-pflege 2. Jahr**
StL-Nr. 211076042963
Einzelgehölz wässern, Wasser liefern. Bodenart, Exposition und Standort nach Unterlagen des AG. Wurzelraum
ausreichend durchfeuchten. Abgerechnet wird die Wässerung des Einzelgehölzes pro Jahr.
Gehölz = Solitär.
Anzahl der Wässerungsgänge '9'
Mindestwassermenge je Pflanze pro Wässerungsgang = 100
Liter.
Während der Entwicklungspflege im 2. Pflegejahr.
Menge: 9,000 St

#### Abschnitt 7.4 ENTWICKLUNGSPFLEGE 3. JAHR (Jahr 4)

**7.4.10 Rasen mähen ...Grünstreifen Station an Weg, Schotterrasen (=Weg, Beobachtungs- und Ruhezone)... 1. Pflegegang E.-pflege 3. Jahr Mähgut Pflanzsch. Höhe 6-10 cm**
StL-Nr. 21107606091422
Rasen mähen.
Mähfläche 'Grünstreifen Station an Weg, Schotterrasen (=Weg, Beobachtungs- und Ruhezone)'
Erster Pflegegang.
Während der Entwicklungspflege im 3. Pflegejahr.
Mähgut als Mulch auf Pflanzscheiben in angrenzenden Ge-
hölzflächen max. 15 cm dick auftragen. Überschüssiges
Mähgut in Gehölzfläche gleichmäßig verteilen.
Schnitthöhe 6 bis 10 cm.
Menge: 75,000 m2

**7.4.20 Rasen mähen ... Grünstreifen Station an Weg, Schotterrasen (=Weg, Beobachtungs- und Ruhezone)... 2. Pflegegang E.-pflege 3. Jahr Mähgut Pflanzsch. Höhe 6-10 cm**
StL-Nr. 21107606092422
Rasen mähen.
Mähfläche 'Grünstreifen Station an Weg, Schotterrasen (=Weg, Beobachtungs- und Ruhezone)'
Zweiter Pflegegang.
Während der Entwicklungspflege im 3. Pflegejahr.
Mähgut als Mulch auf Pflanzscheiben in angrenzenden Ge-
hölzflächen max. 15 cm dick auftragen. Überschüssiges
Mähgut in Gehölzfläche gleichmäßig verteilen.
Schnitthöhe 6 bis 10 cm.
Menge: 75,000 m2

**7.4.30 Rasen mähen ... Grünstreifen Station an Weg, Schotterrasen (=Weg, Beobachtungs- und Ruhezone)... 3. Pflegegang E.-pflege 3. Jahr Mähgut Pflanzsch. Höhe 6-10 cm**
StL-Nr. 21107606093422
Rasen mähen.
Mähfläche 'Grünstreifen Station an Weg, Schotterrasen (=Weg, Beobachtungs- und Ruhezone)'
Dritter Pflegegang.
Während der Entwicklungspflege im 3. Pflegejahr.
Mähgut als Mulch auf Pflanzscheiben in angrenzenden Ge-
hölzflächen max. 15 cm dick auftragen. Überschüssiges
Mähgut in Gehölzfläche gleichmäßig verteilen.
Schnitthöhe 6 bis 10 cm.
Menge: 75,000 m2

**7.4.40 Funktionstüchtigkeit des Wildschutzzaunes überprüfen**
*** Pauschalposition
Funktionstücktigkeit des Wildschutzzaunes überprüfen
Mindestens einmal im Jahr im September/ Oktober ist die
Funktionstücktigkeit des Wildschutzzauns zu prüfen und ggf .
wiederherzustellen
Umfasst:
Kontrolle und Behebung auf Mängel, Beschädigungen, Lücken,
Untergrabungen und Rückschnitt von Bewuchs
Überprüfung von Übergängen, Durchlässen und Toren
Dokumentation der Kontrolle und Meldung festgestellter Mängel
Empfehlung von Instandsetzungsmaßnahmen bei Bedarf
Menge: 1,000 psch

**7.4.50 Extensive Blühwiese auf Bienenburg: Extensivfläche entkusseln Wiese Neigung 1:4-1:3 ... Gehölzaufwuchs, Gehölzsämlinge, invasive Arten entfernen Sämlinge ausreis. Pfl.teile Verw.AN**
Extensivfläche entkusseln (Gehölzaufwuchs entfernen).
Biotoptyp = Wiese.
Neigung der Fläche 1:4 bis 1:3.
invasive Arten (kanadische Goldrute, Topinambur, Ambrosie, Ackerkratzdisteln, Beifuß), Gehölze, Sämlinge ausreissen.
Pflanzenteile nach Wahl des AN verwerten.
Menge: 70,000 m2

**7.4.60 Falls Lehmwand der Bienenburg beschädigt: Erosionsschutzgewebe verlegen Neigung 1:1,5-1:1 ... Sechskant-Zaungeflecht ... ... vor Lehmwand... Überlappung 10 cm mit Drahtbügeln 3 Stück/m2**
*** Bedarfsposition ohne GB
Erosionsschutzgewebe auf Böschungen, in Mulden oder
Gräben nach Unterlagen des AG verlegen. Gewebe in ungespanntem Zustand auslegen. Abgerechnet wird die abgedeckte Fläche.
Neigung der Böschung über 1:1,5 bis 1:1.
Gewebe Sechskant-Zaungeflecht
vor Lehmwand Bienenburg
Überlappung der Bahnen ca. 10 cm.
Sichern der Matte mit Drahtbügeln 15 cm lang.
Anzahl = 3 Stück/m2.
Menge: 10,000 m2

**7.4.70 Gehölzfläche pflegen ... freiwachsende dreireihige Hecke mit umlaufendem Krautsaum... über 0,5-1 St/m2 1. Pflegegang E.-pflege 3. Jahr Zw.fläche mähen richten,schneiden Pflanzsch.mulchen**
StL-Nr. 2110761492143013
Gehölzfläche pflegen. Die Bearbeitungsgrenze außerhalb
der Randpflanzen entspricht einem halben Reihenabstand.
Gehölzfläche 'freiwachsende dreireihige Hecke mit umlaufendem Krautsaum'
Mittlerer Gehölzbestand über 0,5 bis 1 Stück je m2.
Erster Pflegegang.
Während der Entwicklungspflege im 3. Pflegejahr.
Zwischenfläche mähen.
Gehölze richten und antreten, zu schwach austreibende
zurückschneiden.
Mähgut zum Mulchen der Pflanzscheiben verwenden. Überschüssiges Mähgut und abgetrennte Teile unerwünschten
Aufwuchses nach Wahl des AN verwerten.
Menge: 340,000 m2

**7.4.80 Vegetationsfläche wässern 6 Wässerungsgänge ... 25 Liter/m²... E.-pflege 3. Jahr**
StL-Nr. 211076023904
Vegetationsfläche wässern, Wasser liefern. Bodenart,
Exposition und Fläche nach Unterlagen des AG. Abgerechnet wird die Wässerung der Vegetationsfläche pro Jahr.
Anzahl der Wässerungsgänge pro Jahr = 6.
Mindestwassermenge je m2 pro Wässerungsgang '25 Liter'
Während der Entwicklungspflege im 3. Pflegejahr.
Menge: 340,000 m2

**7.4.90 Als Ersatz: Greifvogelstange setzen Länge 5,00 m Zopf-DU 8-10 cm**
*** Bedarfsposition ohne GB
StL-Nr. 211074641100
Greifvogelstange aus Nadelholz, standfest aufstellen.
Auf dem Stangenende ein 30 cm langes halbrundes Querholz, Durchmesser 5 bis 6 cm, mit Streben kippsicher
befestigen.
Länge = 5,00 m.
Zopf-Durchmesser 8 bis 10 cm.
Menge: 1,000 St

**7.4.100 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 9,000 St

**7.4.110 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 4,000 St

**7.4.120 Als Ersatz: Baumverankerung (Baumpfahl) setzen Pfahl schräg L 1 m, DU 3-5 cm bunt geschält 1 Bindung/Pfahl Kokosstrick dünn**
*** Bedarfsposition ohne GB
StL-Nr. 21107342122101
Baumpfahl, gekegelt bzw. gefast und gespitzt, standfest
setzen. Gehölz anbinden.
Pfahl schräg setzen.
Pfahllänge 1,00 m, Zopfdurchmesser 3 bis 5 cm.
Pfahl aus Nadelholz, bunt geschält.
Eine Bindung je Pfahl.
Bindung = Kokosstrick, dünn (1 kg = 120 m), Bindung aus
doppelter 8-er Schlaufe auf Abstand umwickelt. Bindung
am Pfahl annageln.
Menge: 4,000 St

**7.4.130 Extensivfläche mähen ... extensive Blühwiese auf Bienenburg... Neigung 1:4-1:3 auf Teilflächen ... mit Sense... ... im April... Schnitthöhe 15 cm ... Mähgut vertikal an Wildschutzzaun aufstellen...**
StL-Nr. 2110765091299299
Extensivfläche entsprechend der ökologischen Funktion
mähen.
Biotoptyp 'extensive Blühwiese auf Bienenburg'
Neigung der Fläche 1:4 bis 1:3.
Auf Teilflächen.
Durchführen 'April'
Mähgerät 'manuelle Sense'
Schnitthöhe 15 cm.
Mähgut 'Abgemähte Pflanzenstängel absammeln und hochkant nebenliegenden Verbisschutzzaun stellen (Mähgut darf weder
entsorgt noch kompostiert werden und muss trocken bleiben)'
Menge: 50,000 m2

**7.4.140 Extensivfläche mähen Wiese auf Teilflächen (Hälfte 1/2) ab Mitte Juni Schnitthöhe 10 cm Mähgut Verw. AN**
StL-Nr. 2110765030210103
Extensivfläche entsprechend der ökologischen Funktion
mähen.
Biotoptyp = Wiese.
Auf Teilflächen.
Durchführen ab Mitte Juni.
Schnitthöhe 10 cm.
Mähgut nach Wahl des AN verwerten.
Menge: 330,000 m2

**7.4.150 Extensivfläche mähen Wiese auf Teilflächen (Hälfte 2/2) ab Mitte Oktober Schnitthöhe 10 cm Mähgut Verw. AN**
StL-Nr. 2110765030240103
Extensivfläche entsprechend der ökologischen Funktion
mähen.
Biotoptyp = Wiese.
Auf Teilflächen.
Durchführen ab Mitte Oktober.
Schnitthöhe 10 cm.
Mähgut nach Wahl des AN verwerten.
Menge: 330,000 m2

**7.4.160 Einzelgehölz pflegen 1. Pflegegang E.-pflege 3. Jahr Pflanzsch. jäten Mulde, DU 80 cm Pfl.sch ü.60-80cm Stamm u. Stock Bindung nachbess. richten,schneiden**
StL-Nr. 2110761814122211
Hochstamm, Stammbusch, Solitärpflanze oder Heister in
Einzelstellung pflegen. Unerwünschter Aufwuchs nach
Wahl des AN verwerten.
Erster Pflegegang.
Während der Entwicklungspflege im 3. Pflegejahr.
Pflanzscheibe, gemulcht, jäten.
Gießrand aus anstehendem Boden erhalten, Gießmuldenhöhe
20 cm, Durchmesser 80 cm.
Pflanzscheibengröße, Durchmesser über 60 bis 80 cm.
Stamm- und Stockaustriebe entfernen und nach Wahl des
AN verwerten.
Pfähle und Bindungen nachbessern, zu enge Bindungen lockern. Ersetzen fehlender Pfähle wird gesondert
vergütet.
Gehölze richten und antreten, zu schwach austreibende
zurückschneiden.
Menge: 9,000 St

**7.4.170 Einzelgehölz wässern Solitär 6 Wässerungsgänge 100 Liter E.-pflege 3. Jahr**
StL-Nr. 211076042264
Einzelgehölz wässern, Wasser liefern. Bodenart, Exposition und Standort nach Unterlagen des AG. Wurzelraum
ausreichend durchfeuchten. Abgerechnet wird die Wässerung des Einzelgehölzes pro Jahr.
Gehölz = Solitär.
Anzahl der Wässerungsgänge pro Jahr = 6.
Mindestwassermenge je Pflanze pro Wässerungsgang = 100
Liter.
Während der Entwicklungspflege im 3. Pflegejahr.
Menge: 9,000 St

#### Abschnitt 7.5 ENTWICKLUNGSPFLEGE 4. JAHR (Jahr 5)

**7.5.10 Rasen mähen ... Grünstreifen Station an Weg, Schotterrasen (=Weg, Beobachtungs- und Ruhezone)... 1. Pflegegang ... 4. Jahr Entwicklungspflege... Mähgut Pflanzsch. Höhe 6-10 cm**
StL-Nr. 21107606091922
Rasen mähen.
Mähfläche 'Grünstreifen Station an Weg, Schotterrasen (=Weg, Beobachtungs- und Ruhezone)'
Erster Pflegegang.
Während '4. Jahr Entwicklungspflege'
Mähgut als Mulch auf Pflanzscheiben in angrenzenden Ge-
hölzflächen max. 15 cm dick auftragen. Überschüssiges
Mähgut in Gehölzfläche gleichmäßig verteilen.
Schnitthöhe 6 bis 10 cm.
Menge: 75,000 m2

**7.5.20 Rasen mähen ... Grünstreifen Station an Weg, Schotterrasen (=Weg, Beobachtungs- und Ruhezone)... 2. Pflegegang ... 4. Jahr Entwicklungspflege... Mähgut Pflanzsch. Höhe 6-10 cm**
StL-Nr. 21107606092922
Rasen mähen.
Mähfläche 'Grünstreifen Station an Weg, Schotterrasen (=Weg, Beobachtungs- und Ruhezone)'
Zweiter Pflegegang.
Während '4. Jahr Entwicklungspflege'
Mähgut als Mulch auf Pflanzscheiben in angrenzenden Ge-
hölzflächen max. 15 cm dick auftragen. Überschüssiges
Mähgut in Gehölzfläche gleichmäßig verteilen.
Schnitthöhe 6 bis 10 cm.
Menge: 75,000 m2

**7.5.30 Rasen mähen ... Grünstreifen Station an Weg, Schotterrasen (=Weg, Beobachtungs- und Ruhezone)... 3. Pflegegang ... 4. Jahr Entwicklungspflege... Mähgut Pflanzsch. Höhe 6-10 cm**
StL-Nr. 21107606093922
Rasen mähen.
Mähfläche 'Grünstreifen Station an Weg, Schotterrasen (=Weg, Beobachtungs- und Ruhezone)'
Dritter Pflegegang.
Während '4. Jahr Entwicklungspflege'
Mähgut als Mulch auf Pflanzscheiben in angrenzenden Ge-
hölzflächen max. 15 cm dick auftragen. Überschüssiges
Mähgut in Gehölzfläche gleichmäßig verteilen.
Schnitthöhe 6 bis 10 cm.
Menge: 75,000 m2

**7.5.40 Verbissschutzzaun abbauen Höhe Gefl. 1,60 m Pfahl Nadelholz Pf. 2,5m,DU8-10cm ... 5m...**
StL-Nr. 21107380112900
Verbissschutzzaun aus Drahtgeflecht einschließlich der
Tore und Zaunüberstiege abbauen und nach Wahl des AN
verwerten.
Höhe des Drahtgeflechts = 1,60 m.
Pfahl aus Nadelholz, buntgeschält.
Pfahllänge = 2,50 m, Durchmesser 8 bis 10 cm.
Pfahlabstand '5m'
Menge: 150,000 m

**7.5.50 Als Ersatz: Greifvogelstange setzen Länge 5,00 m Zopf-DU 8-10 cm**
*** Bedarfsposition ohne GB
StL-Nr. 211074641100
Greifvogelstange aus Nadelholz, standfest aufstellen.
Auf dem Stangenende ein 30 cm langes halbrundes Querholz, Durchmesser 5 bis 6 cm, mit Streben kippsicher
befestigen.
Länge = 5,00 m.
Zopf-Durchmesser 8 bis 10 cm.
Menge: 1,000 St

**7.5.60 Gehölzfläche pflegen ... freiwachsende dreireihige Hecke mit umlaufendem Krautsaum... über 0,5-1 St/m2 1. Pflegegang Zw.fläche mähen richten,schneiden Pflanzsch.mulchen**
StL-Nr. 2110761492193013
Gehölzfläche pflegen. Die Bearbeitungsgrenze außerhalb
der Randpflanzen entspricht einem halben Reihenabstand.
Gehölzfläche 'Dreireihige Strauchhecke'
Mittlerer Gehölzbestand über 0,5 bis 1 Stück je m2.
Erster Pflegegang.
Während 'freiwachsende dreireihige Hecke mit umlaufendem Krautsaum'
Zwischenfläche mähen.
Gehölze richten und antreten, zu schwach austreibende
zurückschneiden.
Mähgut zum Mulchen der Pflanzscheiben verwenden. Überschüssiges Mähgut und abgetrennte Teile unerwünschten
Aufwuchses nach Wahl des AN verwerten.
Menge: 340,000 m2

**7.5.70 Vegetationsfläche wässern 6 Wässerungsgänge ... 25 Liter/m²... E.-pflege 4. Jahr**
StL-Nr. 211076023905
Vegetationsfläche wässern, Wasser liefern. Bodenart,
Exposition und Fläche nach Unterlagen des AG. Abgerechnet wird die Wässerung der Vegetationsfläche pro Jahr.
Anzahl der Wässerungsgänge pro Jahr = 6.
Mindestwassermenge je m2 pro Wässerungsgang '25 Liter/m²'
Während der Entwicklungspflege im 4. Pflegejahr.
Menge: 340,000 m2

**7.5.80 Extensive Blühwiese auf Bienenburg: Extensivfläche entkusseln Wiese Neigung 1:4-1:3 ... Gehölzaufwuchs, Gehölzsämlinge, invasive Arten entfernen Sämlinge ausreis. Pfl.teile Verw.AN**
Extensivfläche entkusseln (Gehölzaufwuchs entfernen).
Biotoptyp = Wiese.
Neigung der Fläche 1:4 bis 1:3.
invasive Arten (kanadische Goldrute, Topinambur, Ambrosie, Ackerkratzdisteln, Beifuß), Gehölze, Sämlinge ausreissen.
Pflanzenteile nach Wahl des AN verwerten.
Menge: 70,000 m2

**7.5.90 Extensivfläche mähen ... extensive Blühwiese auf Bienenburg... Neigung 1:4-1:3 auf Teilflächen ... mit Sense... ... im April... Schnitthöhe 15 cm ... Mähgut vertikal an Wildschutzzaun aufstellen...**
StL-Nr. 2110765091299299
Extensivfläche entsprechend der ökologischen Funktion
mähen.
Biotoptyp 'extensive Blühwiese auf Bienenburg'
Neigung der Fläche 1:4 bis 1:3.
Auf Teilflächen.
Durchführen 'April'
Mähgerät 'manuelle Sense'
Schnitthöhe 15 cm.
Mähgut 'Abgemähte Pflanzenstängel absammeln und hochkant nebenliegenden Verbisschutzzaun stellen (Mähgut darf weder
entsorgt noch kompostiert werden und muss trocken bleiben)'
Menge: 50,000 m2

**7.5.100 Verfestigte Bodenfläche aufreißen ... Hälfte des Oberbodens der Bienenburg, manuell mittels Misthaken... Tiefe ca. 20 cm Abstand = Tiefe kreuzw. aufreißen**
StL-Nr. 211071029111
Verfestigte Bodenfläche aufreißen.
Bodenfläche 'Hälfte des Oberbodens der Bienenburg, aufreißen manuell mittels Misthaken'
Aufreißtiefe ca. 20 cm.
Max. Abstand der Aufreißspuren = Aufreißtiefe.
Fläche kreuzweise aufreißen.
Menge: 25,000 m2

**7.5.110 Extensivfläche mähen Wiese auf Teilflächen (Hälfte 1/2) ab Mitte Juni Schnitthöhe 10 cm Mähgut Verw. AN**
StL-Nr. 2110765030210103
Extensivfläche entsprechend der ökologischen Funktion
mähen.
Biotoptyp = Wiese.
Auf Teilflächen.
Durchführen ab Mitte Juni.
Schnitthöhe 10 cm.
Mähgut nach Wahl des AN verwerten.
Menge: 330,000 m2

**7.5.120 Extensivfläche mähen Wiese auf Teilflächen (Hälfte 2/2) ab Mitte Oktober Schnitthöhe 10 cm Mähgut Verw. AN**
StL-Nr. 2110765030240103
Extensivfläche entsprechend der ökologischen Funktion
mähen.
Biotoptyp = Wiese.
Auf Teilflächen.
Durchführen ab Mitte Oktober.
Schnitthöhe 10 cm.
Mähgut nach Wahl des AN verwerten.
Menge: 330,000 m2

**7.5.130 Einzelgehölz wässern Solitär 6 Wässerungsgänge 50 Liter E.-pflege 4. Jahr**
StL-Nr. 211076042245
Einzelgehölz wässern, Wasser liefern. Bodenart, Exposition und Standort nach Unterlagen des AG. Wurzelraum
ausreichend durchfeuchten. Abgerechnet wird die Wässerung des Einzelgehölzes pro Jahr.
Gehölz = Solitär.
Anzahl der Wässerungsgänge pro Jahr = 6.
Mindestwassermenge je Pflanze pro Wässerungsgang = 50
Liter.
Während der Entwicklungspflege im 4. Pflegejahr.
Menge: 9,000 St

**7.5.140 Baumverankerung entfernen Dreibock Verank. Verw. AN**
Baumverankerung einschl. Bindung entfernen.
Verankerung = 4x Dreibock und 5x Baumpfahl
Verankerung nach Wahl des AN verwerten.
Menge: 9,000 St

**7.5.150 Schutzvorrichtung entfernen Drahth./K.mansch.**
StL-Nr. 2110762601
Schutzvorrichtung von Gehölz entfernen. Schutzvorrichtung nach Wahl des AN verwerten.
Vorrichtung = Drahthose/Kunststoffmanschette.
Menge: 9,000 St

### Bereich 8 Punkt 6: Forst - "Leben im lichten Kiefernwald"

#### Abschnitt 8.1 FERTIGSTELLUNGSPFLEGE (Jahr 1)

**8.1.10 Rasen mähen ...Grünstreifen Station... 1. Pflegegang Fertigst.pflege Mähgut Verw. AN Höhe 6-10 cm**
StL-Nr. 21107606091132
Rasen mähen.
Mähfläche 'Grünstreifen Station'
Erster Pflegegang.
Während der Fertigstellungspflege.
Mähgut nach Wahl des AN verwerten.
Schnitthöhe 6 bis 10 cm.
Menge: 15,000 m2

**8.1.20 Rasen mähen ... Grünstreifen Station... 2. Pflegegang Fertigst.pflege Mähgut Verw. AN Höhe 6-10 cm**
StL-Nr. 21107606092132
Rasen mähen.
Mähfläche 'Grünstreifen Station'
Zweiter Pflegegang.
Während der Fertigstellungspflege.
Mähgut nach Wahl des AN verwerten.
Schnitthöhe 6 bis 10 cm.
Menge: 15,000 m2

**8.1.30 Rasen mähen ... Grünstreifen Station... 3. Pflegegang Fertigst.pflege Mähgut Verw. AN Höhe 6-10 cm**
StL-Nr. 21107606093132
Rasen mähen.
Mähfläche 'Grünstreifen Station'
Dritter Pflegegang.
Während der Fertigstellungspflege.
Mähgut nach Wahl des AN verwerten.
Schnitthöhe 6 bis 10 cm.
Menge: 15,000 m2

**8.1.40 Einzelgehölz pflegen 1. Pflegegang Fertigst.pflege Pflanzsch. jäten Mulde, DU 80 cm Pfl.sch ü.60-80cm Stamm u. Stock Bindung nachbess. richten,schneiden**
StL-Nr. 2110761811122211
Hochstamm, Stammbusch, Solitärpflanze oder Heister in
Einzelstellung pflegen. Unerwünschter Aufwuchs nach
Wahl des AN verwerten.
Erster Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**8.1.50 Einzelgehölz pflegen 2. Pflegegang Fertigst.pflege Pflanzsch. jäten Mulde, DU 80 cm Pfl.sch ü.60-80cm Stamm u. Stock Bindung nachbess. richten,schneiden**
StL-Nr. 2110761821122211
Hochstamm, Stammbusch, Solitärpflanze oder Heister in
Einzelstellung pflegen. Unerwünschter Aufwuchs nach
Wahl des AN verwerten.
Zweiter Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**8.1.60 Einzelgehölz wässern Solitär ... 16 Wässerungsgänge... 100 Liter Fertigst.pflege**
StL-Nr. 211076042961
Einzelgehölz wässern, Wasser liefern. Bodenart, Exposition und Standort nach Unterlagen des AG. Wurzelraum
ausreichend durchfeuchten. Abgerechnet wird die Wässerung des Einzelgehölzes pro Jahr.
Gehölz = Solitär.
Anzahl der Wässerungsgänge '16'
Mindestwassermenge je Pflanze pro Wässerungsgang = 100
Liter.
Während der Fertigstellungspflege.
Menge: 1,000 St

#### Abschnitt 8.2 ENTWICKLUNGSPFLEGE 1. JAHR (Jahr 2)

**8.2.10 Rasen mähen ... Grünstreifen Station... 1. Pflegegang E.-pflege 1. Jahr Mähgut Pflanzsch. Höhe 6-10 cm**
StL-Nr. 21107606091222
Rasen mähen.
Mähfläche 'Grünstreifen Station'
Erster Pflegegang.
Während der Entwicklungspflege im 1. Pflegejahr.
Mähgut als Mulch auf Pflanzscheiben in angrenzenden Ge-
hölzflächen max. 15 cm dick auftragen. Überschüssiges
Mähgut in Gehölzfläche gleichmäßig verteilen.
Schnitthöhe 6 bis 10 cm.
Menge: 15,000 m2

**8.2.20 Rasen mähen ... Grünstreifen Station... 2. Pflegegang E.-pflege 1. Jahr Mähgut Pflanzsch. Höhe 6-10 cm**
StL-Nr. 21107606092222
Rasen mähen.
Mähfläche 'Grünstreifen Station'
Zweiter Pflegegang.
Während der Entwicklungspflege im 1. Pflegejahr.
Mähgut als Mulch auf Pflanzscheiben in angrenzenden Ge-
hölzflächen max. 15 cm dick auftragen. Überschüssiges
Mähgut in Gehölzfläche gleichmäßig verteilen.
Schnitthöhe 6 bis 10 cm.
Menge: 15,000 m2

**8.2.30 Rasen mähen ... Grünstreifen Station... 3. Pflegegang E.-pflege 1. Jahr Mähgut Pflanzsch. Höhe 6-10 cm**
StL-Nr. 21107606093222
Rasen mähen.
Mähfläche 'Grünstreifen Station'
Dritter Pflegegang.
Während der Entwicklungspflege im 1. Pflegejahr.
Mähgut als Mulch auf Pflanzscheiben in angrenzenden Ge-
hölzflächen max. 15 cm dick auftragen. Überschüssiges
Mähgut in Gehölzfläche gleichmäßig verteilen.
Schnitthöhe 6 bis 10 cm.
Menge: 15,000 m2

**8.2.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**8.2.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**8.2.60 Einzelgehölz pflegen 1. Pflegegang E.-pflege 1. Jahr Pflanzsch. jäten Mulde, DU 80 cm Pfl.sch ü.60-80cm Stamm u. Stock Bindung nachbess. richten,schneiden**
StL-Nr. 2110761812122211
Hochstamm, Stammbusch, Solitärpflanze oder Heister in
Einzelstellung pflegen. Unerwünschter Aufwuchs nach
Wahl des AN verwerten.
Erster Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**8.2.70 Einzelgehölz pflegen 2. Pflegegang E.-pflege 1. Jahr Pflanzsch. jäten Mulde, DU 80 cm Pfl.sch ü.60-80cm Stamm u. Stock Bindung nachbess. richten,schneiden**
StL-Nr. 2110761822122211
Hochstamm, Stammbusch, Solitärpflanze oder Heister in
Einzelstellung pflegen. Unerwünschter Aufwuchs nach
Wahl des AN verwerten.
Zweiter Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**8.2.80 Einzelgehölz wässern Solitär 12 Wässerungsg. 100 Liter E.-pflege 1. Jahr**
StL-Nr. 211076042562
Einzelgehölz wässern, Wasser liefern. Bodenart, Exposition und Standort nach Unterlagen des AG. Wurzelraum
ausreichend durchfeuchten. Abgerechnet wird die Wässerung des Einzelgehölzes pro Jahr.
Gehölz = Solitär.
Anzahl der Wässerungsgänge pro Jahr = 12.
Mindestwassermenge je Pflanze pro Wässerungsgang = 100
Liter.
Während der Entwicklungspflege im 1. Pflegejahr.
Menge: 1,000 St

#### Abschnitt 8.3 ENTWICKLUNGSPFLEGE 2. JAHR (Jahr 3)

**8.3.10 Rasen mähen ... Grünstreifen Station... 1. Pflegegang E.-pflege 2. Jahr Mähgut Pflanzsch. Höhe 6-10 cm**
StL-Nr. 21107606091322
Rasen mähen.
Mähfläche 'Grünstreifen Station'
Erster Pflegegang.
Während der Entwicklungspflege im 2. Pflegejahr.
Mähgut als Mulch auf Pflanzscheiben in angrenzenden Ge-
hölzflächen max. 15 cm dick auftragen. Überschüssiges
Mähgut in Gehölzfläche gleichmäßig verteilen.
Schnitthöhe 6 bis 10 cm.
Menge: 15,000 m2

**8.3.20 Rasen mähen ... Grünstreifen Station... 2. Pflegegang E.-pflege 2. Jahr Mähgut Pflanzsch. Höhe 6-10 cm**
StL-Nr. 21107606092322
Rasen mähen.
Mähfläche 'Grünstreifen Station'
Zweiter Pflegegang.
Während der Entwicklungspflege im 2. Pflegejahr.
Mähgut als Mulch auf Pflanzscheiben in angrenzenden Ge-
hölzflächen max. 15 cm dick auftragen. Überschüssiges
Mähgut in Gehölzfläche gleichmäßig verteilen.
Schnitthöhe 6 bis 10 cm.
Menge: 15,000 m2

**8.3.30 Rasen mähen ... Grünstreifen Station... 3. Pflegegang E.-pflege 2. Jahr Mähgut Pflanzsch. Höhe 6-10 cm**
StL-Nr. 21107606093322
Rasen mähen.
Mähfläche 'Grünstreifen Station'
Dritter Pflegegang.
Während der Entwicklungspflege im 2. Pflegejahr.
Mähgut als Mulch auf Pflanzscheiben in angrenzenden Ge-
hölzflächen max. 15 cm dick auftragen. Überschüssiges
Mähgut in Gehölzfläche gleichmäßig verteilen.
Schnitthöhe 6 bis 10 cm.
Menge: 15,000 m2

**8.3.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**8.3.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**8.3.60 Einzelgehölz pflegen 1. Pflegegang E.-pflege 2. Jahr Pflanzsch. jäten Mulde, DU 80 cm Pfl.sch ü.60-80cm Stamm u. Stock Bindung nachbess. richten,schneiden**
StL-Nr. 2110761813122211
Hochstamm, Stammbusch, Solitärpflanze oder Heister in
Einzelstellung pflegen. Unerwünschter Aufwuchs nach
Wahl des AN verwerten.
Erster Pflegegang.
Während der Entwicklungspflege im 2. Pflegejahr.
Pflanzscheibe, gemulcht, jäten.
Gießrand aus anstehendem Boden erhalten, Gießmuldenhöhe
20 cm, Durchmesser 80 cm.
Pflanzscheibengröße, Durchmesser über 60 bis 80 cm.
Stamm- und Stockaustriebe entfernen und nach Wahl des
AN verwerten.
Pfähle und Bindungen nachbessern, zu enge Bindungen lockern. Ersetzen fehlender Pfähle wird gesondert
vergütet.
Gehölze richten und antreten, zu schwach austreibende
zurückschneiden.
Menge: 1,000 St

**8.3.70 Einzelgehölz wässern Solitär ... 9 Wässerungsgänge... 100 Liter E.-pflege 2. Jahr**
StL-Nr. 211076042963
Einzelgehölz wässern, Wasser liefern. Bodenart, Exposition und Standort nach Unterlagen des AG. Wurzelraum
ausreichend durchfeuchten. Abgerechnet wird die Wässerung des Einzelgehölzes pro Jahr.
Gehölz = Solitär.
Anzahl der Wässerungsgänge '9'
Mindestwassermenge je Pflanze pro Wässerungsgang = 100
Liter.
Während der Entwicklungspflege im 2. Pflegejahr.
Menge: 1,000 St

#### Abschnitt 8.4 ENTWICKLUNGSPFLEGE 3. JAHR (Jahr 4)

**8.4.10 Rasen mähen ...Grünstreifen Station... 1. Pflegegang E.-pflege 3. Jahr Mähgut Pflanzsch. Höhe 6-10 cm**
StL-Nr. 21107606091422
Rasen mähen.
Mähfläche 'Grünstreifen Station'
Erster Pflegegang.
Während der Entwicklungspflege im 3. Pflegejahr.
Mähgut als Mulch auf Pflanzscheiben in angrenzenden Ge-
hölzflächen max. 15 cm dick auftragen. Überschüssiges
Mähgut in Gehölzfläche gleichmäßig verteilen.
Schnitthöhe 6 bis 10 cm.
Menge: 15,000 m2

**8.4.20 Rasen mähen ... Grünstreifen Station... 2. Pflegegang E.-pflege 3. Jahr Mähgut Pflanzsch. Höhe 6-10 cm**
StL-Nr. 21107606092422
Rasen mähen.
Mähfläche 'Grünstreifen Station'
Zweiter Pflegegang.
Während der Entwicklungspflege im 3. Pflegejahr.
Mähgut als Mulch auf Pflanzscheiben in angrenzenden Ge-
hölzflächen max. 15 cm dick auftragen. Überschüssiges
Mähgut in Gehölzfläche gleichmäßig verteilen.
Schnitthöhe 6 bis 10 cm.
Menge: 15,000 m2

**8.4.30 Rasen mähen ... Grünstreifen Station... 3. Pflegegang E.-pflege 3. Jahr Mähgut Pflanzsch. Höhe 6-10 cm**
StL-Nr. 21107606093422
Rasen mähen.
Mähfläche 'Grünstreifen Station'
Dritter Pflegegang.
Während der Entwicklungspflege im 3. Pflegejahr.
Mähgut als Mulch auf Pflanzscheiben in angrenzenden Ge-
hölzflächen max. 15 cm dick auftragen. Überschüssiges
Mähgut in Gehölzfläche gleichmäßig verteilen.
Schnitthöhe 6 bis 10 cm.
Menge: 15,000 m2

**8.4.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**8.4.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**8.4.60 Einzelgehölz pflegen 1. Pflegegang E.-pflege 3. Jahr Pflanzsch. jäten Mulde, DU 80 cm Pfl.sch ü.60-80cm Stamm u. Stock Bindung nachbess. richten,schneiden**
StL-Nr. 2110761814122211
Hochstamm, Stammbusch, Solitärpflanze oder Heister in
Einzelstellung pflegen. Unerwünschter Aufwuchs nach
Wahl des AN verwerten.
Erster Pflegegang.
Während der Entwicklungspflege im 3. Pflegejahr.
Pflanzscheibe, gemulcht, jäten.
Gießrand aus anstehendem Boden erhalten, Gießmuldenhöhe
20 cm, Durchmesser 80 cm.
Pflanzscheibengröße, Durchmesser über 60 bis 80 cm.
Stamm- und Stockaustriebe entfernen und nach Wahl des
AN verwerten.
Pfähle und Bindungen nachbessern, zu enge Bindungen lockern. Ersetzen fehlender Pfähle wird gesondert
vergütet.
Gehölze richten und antreten, zu schwach austreibende
zurückschneiden.
Menge: 1,000 St

**8.4.70 Einzelgehölz wässern Solitär 6 Wässerungsgänge 100 Liter E.-pflege 3. Jahr**
StL-Nr. 211076042264
Einzelgehölz wässern, Wasser liefern. Bodenart, Exposition und Standort nach Unterlagen des AG. Wurzelraum
ausreichend durchfeuchten. Abgerechnet wird die Wässerung des Einzelgehölzes pro Jahr.
Gehölz = Solitär.
Anzahl der Wässerungsgänge pro Jahr = 6.
Mindestwassermenge je Pflanze pro Wässerungsgang = 100
Liter.
Während der Entwicklungspflege im 3. Pflegejahr.
Menge: 1,000 St

#### Abschnitt 8.5 ENTWICKLUNGSPFLEGE 4. JAHR (Jahr 5)

**8.5.10 Rasen mähen ... Grünstreifen Station... 1. Pflegegang ... 4. Jahr Entwicklungspflege... Mähgut Pflanzsch. Höhe 6-10 cm**
StL-Nr. 21107606091922
Rasen mähen.
Mähfläche 'Grünstreifen Station'
Erster Pflegegang.
Während '4. Jahr Entwicklungspflege'
Mähgut als Mulch auf Pflanzscheiben in angrenzenden Ge-
hölzflächen max. 15 cm dick auftragen. Überschüssiges
Mähgut in Gehölzfläche gleichmäßig verteilen.
Schnitthöhe 6 bis 10 cm.
Menge: 15,000 m2

**8.5.20 Rasen mähen ... Grünstreifen Station... 2. Pflegegang ... 4. Jahr Entwicklungspflege... Mähgut Pflanzsch. Höhe 6-10 cm**
StL-Nr. 21107606092922
Rasen mähen.
Mähfläche 'Grünstreifen Station'
Zweiter Pflegegang.
Während '4. Jahr Entwicklungspflege'
Mähgut als Mulch auf Pflanzscheiben in angrenzenden Ge-
hölzflächen max. 15 cm dick auftragen. Überschüssiges
Mähgut in Gehölzfläche gleichmäßig verteilen.
Schnitthöhe 6 bis 10 cm.
Menge: 15,000 m2

**8.5.30 Rasen mähen ... Grünstreifen Station... 3. Pflegegang ... 4. Jahr Entwicklungspflege... Mähgut Pflanzsch. Höhe 6-10 cm**
StL-Nr. 21107606093922
Rasen mähen.
Mähfläche 'Grünstreifen Station'
Dritter Pflegegang.
Während '4. Jahr Entwicklungspflege'
Mähgut als Mulch auf Pflanzscheiben in angrenzenden Ge-
hölzflächen max. 15 cm dick auftragen. Überschüssiges
Mähgut in Gehölzfläche gleichmäßig verteilen.
Schnitthöhe 6 bis 10 cm.
Menge: 15,000 m2

**8.5.40 Baumverankerung entfernen Dreibock Verank. Verw. AN**
StL-Nr. 2110762431
Baumverankerung einschl. Bindung entfernen.
Verankerung = Dreibock.
Verankerung nach Wahl des AN verwerten.
Menge: 1,000 St

**8.5.50 Schutzvorrichtung entfernen Drahth./K.mansch.**
StL-Nr. 2110762601
Schutzvorrichtung von Gehölz entfernen. Schutzvorrichtung nach Wahl des AN verwerten.
Vorrichtung = Drahthose/Kunststoffmanschette.
Menge: 1,000 St

**8.5.60 Einzelgehölz wässern Solitär 6 Wässerungsgänge 50 Liter E.-pflege 4. Jahr**
StL-Nr. 211076042245
Einzelgehölz wässern, Wasser liefern. Bodenart, Exposition und Standort nach Unterlagen des AG. Wurzelraum
ausreichend durchfeuchten. Abgerechnet wird die Wässerung des Einzelgehölzes pro Jahr.
Gehölz = Solitär.
Anzahl der Wässerungsgänge pro Jahr = 6.
Mindestwassermenge je Pflanze pro Wässerungsgang = 50
Liter.
Während der Entwicklungspflege im 4. Pflegejahr.
Menge: 1,000 St

### Bereich 9 Punkt 7: Campingplatz Kreblitz - "Weitblick im Wandel"

#### Abschnitt 9.1 FERTIGSTELLUNGSPFLEGE (Jahr 1)

**9.1.10 Rasen mähen ...Grünstreifen Station und Schotterrasen unter Überdachung... 1. Pflegegang Fertigst.pflege Mähgut Verw. AN Höhe 6-10 cm**
StL-Nr. 21107606091132
Rasen mähen.
Mähfläche 'Grünstreifen Station und Schotterrasen unter Überdachung'
Erster Pflegegang.
Während der Fertigstellungspflege.
Mähgut nach Wahl des AN verwerten.
Schnitthöhe 6 bis 10 cm.
Menge: 50,000 m2

**9.1.20 Rasen mähen ... Grünstreifen Station und Schotterrasen unter Überdachung... 2. Pflegegang Fertigst.pflege Mähgut Verw. AN Höhe 6-10 cm**
StL-Nr. 21107606092132
Rasen mähen.
Mähfläche 'Grünstreifen Station und Schotterrasen unter Überdachung'
Zweiter Pflegegang.
Während der Fertigstellungspflege.
Mähgut nach Wahl des AN verwerten.
Schnitthöhe 6 bis 10 cm.
Menge: 50,000 m2

**9.1.30 Rasen mähen ... Grünstreifen Station und Schotterrasen unter Überdachung... 3. Pflegegang Fertigst.pflege Mähgut Verw. AN Höhe 6-10 cm**
StL-Nr. 21107606093132
Rasen mähen.
Mähfläche 'Grünstreifen Station und Schotterrasen unter Überdachung'
Dritter Pflegegang.
Während der Fertigstellungspflege.
Mähgut nach Wahl des AN verwerten.
Schnitthöhe 6 bis 10 cm.
Menge: 50,000 m2

**9.1.40 Einzelgehölz pflegen 1. Pflegegang Fertigst.pflege Pflanzsch. jäten Mulde, DU 80 cm Pfl.sch ü.60-80cm Stamm u. Stock Bindung nachbess. richten,schneiden**
StL-Nr. 2110761811122211
Hochstamm, Stammbusch, Solitärpflanze oder Heister in
Einzelstellung pflegen. Unerwünschter Aufwuchs nach
Wahl des AN verwerten.
Erster Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**9.1.50 Einzelgehölz pflegen 2. Pflegegang Fertigst.pflege Pflanzsch. jäten Mulde, DU 80 cm Pfl.sch ü.60-80cm Stamm u. Stock Bindung nachbess. richten,schneiden**
StL-Nr. 2110761821122211
Hochstamm, Stammbusch, Solitärpflanze oder Heister in
Einzelstellung pflegen. Unerwünschter Aufwuchs nach
Wahl des AN verwerten.
Zweiter Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**9.1.60 Einzelgehölz wässern Solitär ... 16 Wässerungsgänge... 100 Liter Fertigst.pflege**
StL-Nr. 211076042961
Einzelgehölz wässern, Wasser liefern. Bodenart, Exposition und Standort nach Unterlagen des AG. Wurzelraum
ausreichend durchfeuchten. Abgerechnet wird die Wässerung des Einzelgehölzes pro Jahr.
Gehölz = Solitär.
Anzahl der Wässerungsgänge '16'
Mindestwassermenge je Pflanze pro Wässerungsgang = 100
Liter.
Während der Fertigstellungspflege.
Menge: 1,000 St

#### Abschnitt 9.2 ENTWICKLUNGSPFLEGE 1. JAHR (Jahr 2)

**9.2.10 Rasen mähen ... Grünstreifen Station und Schotterrasen unter Überdachung... 1. Pflegegang E.-pflege 1. Jahr Mähgut Pflanzsch. Höhe 6-10 cm**
StL-Nr. 21107606091222
Rasen mähen.
Mähfläche 'Grünstreifen Station und Schotterrasen unter Überdachung'
Erster Pflegegang.
Während der Entwicklungspflege im 1. Pflegejahr.
Mähgut als Mulch auf Pflanzscheiben in angrenzenden Ge-
hölzflächen max. 15 cm dick auftragen. Überschüssiges
Mähgut in Gehölzfläche gleichmäßig verteilen.
Schnitthöhe 6 bis 10 cm.
Menge: 50,000 m2

**9.2.20 Rasen mähen ... Grünstreifen Station und Schotterrasen unter Überdachung... 2. Pflegegang E.-pflege 1. Jahr Mähgut Pflanzsch. Höhe 6-10 cm**
StL-Nr. 21107606092222
Rasen mähen.
Mähfläche 'Grünstreifen Station und Schotterrasen unter Überdachung'
Zweiter Pflegegang.
Während der Entwicklungspflege im 1. Pflegejahr.
Mähgut als Mulch auf Pflanzscheiben in angrenzenden Ge-
hölzflächen max. 15 cm dick auftragen. Überschüssiges
Mähgut in Gehölzfläche gleichmäßig verteilen.
Schnitthöhe 6 bis 10 cm.
Menge: 50,000 m2

**9.2.30 Rasen mähen ... Grünstreifen Station und Schotterrasen unter Überdachung... 3. Pflegegang E.-pflege 1. Jahr Mähgut Pflanzsch. Höhe 6-10 cm**
StL-Nr. 21107606093222
Rasen mähen.
Mähfläche 'Grünstreifen Station und Schotterrasen unter Überdachung'
Dritter Pflegegang.
Während der Entwicklungspflege im 1. Pflegejahr.
Mähgut als Mulch auf Pflanzscheiben in angrenzenden Ge-
hölzflächen max. 15 cm dick auftragen. Überschüssiges
Mähgut in Gehölzfläche gleichmäßig verteilen.
Schnitthöhe 6 bis 10 cm.
Menge: 50,000 m2

**9.2.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**9.2.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**9.2.60 Einzelgehölz pflegen 1. Pflegegang E.-pflege 1. Jahr Pflanzsch. jäten Mulde, DU 80 cm Pfl.sch ü.60-80cm Stamm u. Stock Bindung nachbess. richten,schneiden**
StL-Nr. 2110761812122211
Hochstamm, Stammbusch, Solitärpflanze oder Heister in
Einzelstellung pflegen. Unerwünschter Aufwuchs nach
Wahl des AN verwerten.
Erster Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**9.2.70 Einzelgehölz pflegen 2. Pflegegang E.-pflege 1. Jahr Pflanzsch. jäten Mulde, DU 80 cm Pfl.sch ü.60-80cm Stamm u. Stock Bindung nachbess. richten,schneiden**
StL-Nr. 2110761822122211
Hochstamm, Stammbusch, Solitärpflanze oder Heister in
Einzelstellung pflegen. Unerwünschter Aufwuchs nach
Wahl des AN verwerten.
Zweiter Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**9.2.80 Einzelgehölz wässern Solitär 12 Wässerungsg. 100 Liter E.-pflege 1. Jahr**
StL-Nr. 211076042562
Einzelgehölz wässern, Wasser liefern. Bodenart, Exposition und Standort nach Unterlagen des AG. Wurzelraum
ausreichend durchfeuchten. Abgerechnet wird die Wässerung des Einzelgehölzes pro Jahr.
Gehölz = Solitär.
Anzahl der Wässerungsgänge pro Jahr = 12.
Mindestwassermenge je Pflanze pro Wässerungsgang = 100
Liter.
Während der Entwicklungspflege im 1. Pflegejahr.
Menge: 1,000 St

#### Abschnitt 9.3 ENTWICKLUNGSPFLEGE 2. JAHR (Jahr 3)

**9.3.10 Rasen mähen ... Grünstreifen Station und Schotterrasen unter Überdachung... 1. Pflegegang E.-pflege 2. Jahr Mähgut Pflanzsch. Höhe 6-10 cm**
StL-Nr. 21107606091322
Rasen mähen.
Mähfläche 'Grünstreifen Station und Schotterrasen unter Überdachung'
Erster Pflegegang.
Während der Entwicklungspflege im 2. Pflegejahr.
Mähgut als Mulch auf Pflanzscheiben in angrenzenden Ge-
hölzflächen max. 15 cm dick auftragen. Überschüssiges
Mähgut in Gehölzfläche gleichmäßig verteilen.
Schnitthöhe 6 bis 10 cm.
Menge: 50,000 m2

**9.3.20 Rasen mähen ... Grünstreifen Station und Schotterrasen unter Überdachung... 2. Pflegegang E.-pflege 2. Jahr Mähgut Pflanzsch. Höhe 6-10 cm**
StL-Nr. 21107606092322
Rasen mähen.
Mähfläche 'Grünstreifen Station und Schotterrasen unter Überdachung'
Zweiter Pflegegang.
Während der Entwicklungspflege im 2. Pflegejahr.
Mähgut als Mulch auf Pflanzscheiben in angrenzenden Ge-
hölzflächen max. 15 cm dick auftragen. Überschüssiges
Mähgut in Gehölzfläche gleichmäßig verteilen.
Schnitthöhe 6 bis 10 cm.
Menge: 50,000 m2

**9.3.30 Rasen mähen ... Grünstreifen Station und Schotterrasen unter Überdachung... 3. Pflegegang E.-pflege 2. Jahr Mähgut Pflanzsch. Höhe 6-10 cm**
StL-Nr. 21107606093322
Rasen mähen.
Mähfläche 'Grünstreifen Station und Schotterrasen unter Überdachung'
Dritter Pflegegang.
Während der Entwicklungspflege im 2. Pflegejahr.
Mähgut als Mulch auf Pflanzscheiben in angrenzenden Ge-
hölzflächen max. 15 cm dick auftragen. Überschüssiges
Mähgut in Gehölzfläche gleichmäßig verteilen.
Schnitthöhe 6 bis 10 cm.
Menge: 50,000 m2

**9.3.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**9.3.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**9.3.60 Einzelgehölz pflegen 1. Pflegegang E.-pflege 2. Jahr Pflanzsch. jäten Mulde, DU 80 cm Pfl.sch ü.60-80cm Stamm u. Stock Bindung nachbess. richten,schneiden**
StL-Nr. 2110761813122211
Hochstamm, Stammbusch, Solitärpflanze oder Heister in
Einzelstellung pflegen. Unerwünschter Aufwuchs nach
Wahl des AN verwerten.
Erster Pflegegang.
Während der Entwicklungspflege im 2. Pflegejahr.
Pflanzscheibe, gemulcht, jäten.
Gießrand aus anstehendem Boden erhalten, Gießmuldenhöhe
20 cm, Durchmesser 80 cm.
Pflanzscheibengröße, Durchmesser über 60 bis 80 cm.
Stamm- und Stockaustriebe entfernen und nach Wahl des
AN verwerten.
Pfähle und Bindungen nachbessern, zu enge Bindungen lockern. Ersetzen fehlender Pfähle wird gesondert
vergütet.
Gehölze richten und antreten, zu schwach austreibende
zurückschneiden.
Menge: 1,000 St

**9.3.70 Einzelgehölz wässern Solitär ... 9 Wässerungsgänge... 100 Liter E.-pflege 2. Jahr**
StL-Nr. 211076042963
Einzelgehölz wässern, Wasser liefern. Bodenart, Exposition und Standort nach Unterlagen des AG. Wurzelraum
ausreichend durchfeuchten. Abgerechnet wird die Wässerung des Einzelgehölzes pro Jahr.
Gehölz = Solitär.
Anzahl der Wässerungsgänge '9'
Mindestwassermenge je Pflanze pro Wässerungsgang = 100
Liter.
Während der Entwicklungspflege im 2. Pflegejahr.
Menge: 1,000 St

#### Abschnitt 9.4 ENTWICKLUNGSPFLEGE 3. JAHR (Jahr 4)

**9.4.10 Rasen mähen ...Grünstreifen Station und Schotterrasen unter Überdachung... 1. Pflegegang E.-pflege 3. Jahr Mähgut Pflanzsch. Höhe 6-10 cm**
StL-Nr. 21107606091422
Rasen mähen.
Mähfläche 'Grünstreifen Station und Schotterrasen unter Überdachung'
Erster Pflegegang.
Während der Entwicklungspflege im 3. Pflegejahr.
Mähgut als Mulch auf Pflanzscheiben in angrenzenden Ge-
hölzflächen max. 15 cm dick auftragen. Überschüssiges
Mähgut in Gehölzfläche gleichmäßig verteilen.
Schnitthöhe 6 bis 10 cm.
Menge: 50,000 m2

**9.4.20 Rasen mähen ... Grünstreifen Station und Schotterrasen unter Überdachung... 2. Pflegegang E.-pflege 3. Jahr Mähgut Pflanzsch. Höhe 6-10 cm**
StL-Nr. 21107606092422
Rasen mähen.
Mähfläche 'Grünstreifen Station und Schotterrasen unter Überdachung'
Zweiter Pflegegang.
Während der Entwicklungspflege im 3. Pflegejahr.
Mähgut als Mulch auf Pflanzscheiben in angrenzenden Ge-
hölzflächen max. 15 cm dick auftragen. Überschüssiges
Mähgut in Gehölzfläche gleichmäßig verteilen.
Schnitthöhe 6 bis 10 cm.
Menge: 50,000 m2

**9.4.30 Rasen mähen ... Grünstreifen Station und Schotterrasen unter Überdachung... 3. Pflegegang E.-pflege 3. Jahr Mähgut Pflanzsch. Höhe 6-10 cm**
StL-Nr. 21107606093422
Rasen mähen.
Mähfläche 'Grünstreifen Station und Schotterrasen unter Überdachung'
Dritter Pflegegang.
Während der Entwicklungspflege im 3. Pflegejahr.
Mähgut als Mulch auf Pflanzscheiben in angrenzenden Ge-
hölzflächen max. 15 cm dick auftragen. Überschüssiges
Mähgut in Gehölzfläche gleichmäßig verteilen.
Schnitthöhe 6 bis 10 cm.
Menge: 50,000 m2

**9.4.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**9.4.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**9.4.60 Einzelgehölz pflegen 1. Pflegegang E.-pflege 3. Jahr Pflanzsch. jäten Mulde, DU 80 cm Pfl.sch ü.60-80cm Stamm u. Stock Bindung nachbess. richten,schneiden**
StL-Nr. 2110761814122211
Hochstamm, Stammbusch, Solitärpflanze oder Heister in
Einzelstellung pflegen. Unerwünschter Aufwuchs nach
Wahl des AN verwerten.
Erster Pflegegang.
Während der Entwicklungspflege im 3. Pflegejahr.
Pflanzscheibe, gemulcht, jäten.
Gießrand aus anstehendem Boden erhalten, Gießmuldenhöhe
20 cm, Durchmesser 80 cm.
Pflanzscheibengröße, Durchmesser über 60 bis 80 cm.
Stamm- und Stockaustriebe entfernen und nach Wahl des
AN verwerten.
Pfähle und Bindungen nachbessern, zu enge Bindungen lockern. Ersetzen fehlender Pfähle wird gesondert
vergütet.
Gehölze richten und antreten, zu schwach austreibende
zurückschneiden.
Menge: 1,000 St

**9.4.70 Einzelgehölz wässern Solitär 6 Wässerungsgänge 100 Liter E.-pflege 3. Jahr**
StL-Nr. 211076042264
Einzelgehölz wässern, Wasser liefern. Bodenart, Exposition und Standort nach Unterlagen des AG. Wurzelraum
ausreichend durchfeuchten. Abgerechnet wird die Wässerung des Einzelgehölzes pro Jahr.
Gehölz = Solitär.
Anzahl der Wässerungsgänge pro Jahr = 6.
Mindestwassermenge je Pflanze pro Wässerungsgang = 100
Liter.
Während der Entwicklungspflege im 3. Pflegejahr.
Menge: 1,000 St

#### Abschnitt 9.5 ENTWICKLUNGSPFLEGE 4. JAHR (Jahr 5)

**9.5.10 Rasen mähen ... Grünstreifen Station und Schotterrasen unter Überdachung... 1. Pflegegang ... 4. Jahr Entwicklungspflege... Mähgut Pflanzsch. Höhe 6-10 cm**
StL-Nr. 21107606091922
Rasen mähen.
Mähfläche 'Grünstreifen Station und Schotterrasen unter Überdachung'
Erster Pflegegang.
Während '4. Jahr Entwicklungspflege'
Mähgut als Mulch auf Pflanzscheiben in angrenzenden Ge-
hölzflächen max. 15 cm dick auftragen. Überschüssiges
Mähgut in Gehölzfläche gleichmäßig verteilen.
Schnitthöhe 6 bis 10 cm.
Menge: 50,000 m2

**9.5.20 Rasen mähen ... Grünstreifen Station und Schotterrasen unter Überdachung... 2. Pflegegang ... 4. Jahr Entwicklungspflege... Mähgut Pflanzsch. Höhe 6-10 cm**
StL-Nr. 21107606092922
Rasen mähen.
Mähfläche 'Grünstreifen Station und Schotterrasen unter Überdachung'
Zweiter Pflegegang.
Während '4. Jahr Entwicklungspflege'
Mähgut als Mulch auf Pflanzscheiben in angrenzenden Ge-
hölzflächen max. 15 cm dick auftragen. Überschüssiges
Mähgut in Gehölzfläche gleichmäßig verteilen.
Schnitthöhe 6 bis 10 cm.
Menge: 50,000 m2

**9.5.30 Rasen mähen ... Grünstreifen Station und Schotterrasen unter Überdachung... 3. Pflegegang ... 4. Jahr Entwicklungspflege... Mähgut Pflanzsch. Höhe 6-10 cm**
StL-Nr. 21107606093922
Rasen mähen.
Mähfläche 'Grünstreifen Station und Schotterrasen unter Überdachung'
Dritter Pflegegang.
Während '4. Jahr Entwicklungspflege'
Mähgut als Mulch auf Pflanzscheiben in angrenzenden Ge-
hölzflächen max. 15 cm dick auftragen. Überschüssiges
Mähgut in Gehölzfläche gleichmäßig verteilen.
Schnitthöhe 6 bis 10 cm.
Menge: 50,000 m2

**9.5.40 Baumverankerung entfernen Dreibock Verank. Verw. AN**
StL-Nr. 2110762431
Baumverankerung einschl. Bindung entfernen.
Verankerung = Dreibock.
Verankerung nach Wahl des AN verwerten.
Menge: 1,000 St

**9.5.50 Schutzvorrichtung entfernen Drahth./K.mansch.**
StL-Nr. 2110762601
Schutzvorrichtung von Gehölz entfernen. Schutzvorrichtung nach Wahl des AN verwerten.
Vorrichtung = Drahthose/Kunststoffmanschette.
Menge: 1,000 St

**9.5.60 Einzelgehölz wässern Solitär 6 Wässerungsgänge 50 Liter E.-pflege 4. Jahr**
StL-Nr. 211076042245
Einzelgehölz wässern, Wasser liefern. Bodenart, Exposition und Standort nach Unterlagen des AG. Wurzelraum
ausreichend durchfeuchten. Abgerechnet wird die Wässerung des Einzelgehölzes pro Jahr.
Gehölz = Solitär.
Anzahl der Wässerungsgänge pro Jahr = 6.
Mindestwassermenge je Pflanze pro Wässerungsgang = 50
Liter.
Während der Entwicklungspflege im 4. Pflegejahr.
Menge: 1,000 St

### Bereich 10 Punkt 8: Bücherwaage Kreblitz - "Das Dorf in der Landschaft"

#### Abschnitt 10.1 FERTIGSTELLUNGSPFLEGE (Jahr 1)

**10.1.10 Rasen mähen ...Grünstreifen Station... 1. Pflegegang Fertigst.pflege Mähgut Verw. AN Höhe 6-10 cm**
StL-Nr. 21107606091132
Rasen mähen.
Mähfläche 'Grünstreifen Station'
Erster Pflegegang.
Während der Fertigstellungspflege.
Mähgut nach Wahl des AN verwerten.
Schnitthöhe 6 bis 10 cm.
Menge: 6,000 m2

**10.1.20 Rasen mähen ... Grünstreifen Station... 2. Pflegegang Fertigst.pflege Mähgut Verw. AN Höhe 6-10 cm**
StL-Nr. 21107606092132
Rasen mähen.
Mähfläche 'Grünstreifen Station'
Zweiter Pflegegang.
Während der Fertigstellungspflege.
Mähgut nach Wahl des AN verwerten.
Schnitthöhe 6 bis 10 cm.
Menge: 6,000 m2

**10.1.30 Rasen mähen ... Grünstreifen Station... 3. Pflegegang Fertigst.pflege Mähgut Verw. AN Höhe 6-10 cm**
StL-Nr. 21107606093132
Rasen mähen.
Mähfläche 'Grünstreifen Station'
Dritter Pflegegang.
Während der Fertigstellungspflege.
Mähgut nach Wahl des AN verwerten.
Schnitthöhe 6 bis 10 cm.
Menge: 6,000 m2

#### Abschnitt 10.2 ENTWICKLUNGSPFLEGE 1. JAHR (Jahr 2)

**10.2.10 Rasen mähen ... Grünstreifen Station... 1. Pflegegang E.-pflege 1. Jahr Mähgut Pflanzsch. Höhe 6-10 cm**
StL-Nr. 21107606091222
Rasen mähen.
Mähfläche 'Grünstreifen Station'
Erster Pflegegang.
Während der Entwicklungspflege im 1. Pflegejahr.
Mähgut als Mulch auf Pflanzscheiben in angrenzenden Ge-
hölzflächen max. 15 cm dick auftragen. Überschüssiges
Mähgut in Gehölzfläche gleichmäßig verteilen.
Schnitthöhe 6 bis 10 cm.
Menge: 6,000 m2

**10.2.20 Rasen mähen ... Grünstreifen Station... 2. Pflegegang E.-pflege 1. Jahr Mähgut Pflanzsch. Höhe 6-10 cm**
StL-Nr. 21107606092222
Rasen mähen.
Mähfläche 'Grünstreifen Station'
Zweiter Pflegegang.
Während der Entwicklungspflege im 1. Pflegejahr.
Mähgut als Mulch auf Pflanzscheiben in angrenzenden Ge-
hölzflächen max. 15 cm dick auftragen. Überschüssiges
Mähgut in Gehölzfläche gleichmäßig verteilen.
Schnitthöhe 6 bis 10 cm.
Menge: 6,000 m2

**10.2.30 Rasen mähen ... Grünstreifen Station... 3. Pflegegang E.-pflege 1. Jahr Mähgut Pflanzsch. Höhe 6-10 cm**
StL-Nr. 21107606093222
Rasen mähen.
Mähfläche 'Grünstreifen Station'
Dritter Pflegegang.
Während der Entwicklungspflege im 1. Pflegejahr.
Mähgut als Mulch auf Pflanzscheiben in angrenzenden Ge-
hölzflächen max. 15 cm dick auftragen. Überschüssiges
Mähgut in Gehölzfläche gleichmäßig verteilen.
Schnitthöhe 6 bis 10 cm.
Menge: 6,000 m2

#### Abschnitt 10.3 ENTWICKLUNGSPFLEGE 2. JAHR (Jahr 3)

**10.3.10 Rasen mähen ... Grünstreifen Station... 1. Pflegegang E.-pflege 2. Jahr Mähgut Pflanzsch. Höhe 6-10 cm**
StL-Nr. 21107606091322
Rasen mähen.
Mähfläche 'Grünstreifen Station'
Erster Pflegegang.
Während der Entwicklungspflege im 2. Pflegejahr.
Mähgut als Mulch auf Pflanzscheiben in angrenzenden Ge-
hölzflächen max. 15 cm dick auftragen. Überschüssiges
Mähgut in Gehölzfläche gleichmäßig verteilen.
Schnitthöhe 6 bis 10 cm.
Menge: 6,000 m2

**10.3.20 Rasen mähen ... Grünstreifen Station... 2. Pflegegang E.-pflege 2. Jahr Mähgut Pflanzsch. Höhe 6-10 cm**
StL-Nr. 21107606092322
Rasen mähen.
Mähfläche 'Grünstreifen Station'
Zweiter Pflegegang.
Während der Entwicklungspflege im 2. Pflegejahr.
Mähgut als Mulch auf Pflanzscheiben in angrenzenden Ge-
hölzflächen max. 15 cm dick auftragen. Überschüssiges
Mähgut in Gehölzfläche gleichmäßig verteilen.
Schnitthöhe 6 bis 10 cm.
Menge: 6,000 m2

**10.3.30 Rasen mähen ... Grünstreifen Station... 3. Pflegegang E.-pflege 2. Jahr Mähgut Pflanzsch. Höhe 6-10 cm**
StL-Nr. 21107606093322
Rasen mähen.
Mähfläche 'Grünstreifen Station'
Dritter Pflegegang.
Während der Entwicklungspflege im 2. Pflegejahr.
Mähgut als Mulch auf Pflanzscheiben in angrenzenden Ge-
hölzflächen max. 15 cm dick auftragen. Überschüssiges
Mähgut in Gehölzfläche gleichmäßig verteilen.
Schnitthöhe 6 bis 10 cm.
Menge: 6,000 m2

#### Abschnitt 10.4 ENTWICKLUNGSPFLEGE 3. JAHR (Jahr 4)

**10.4.10 Rasen mähen ...Grünstreifen Station... 1. Pflegegang E.-pflege 3. Jahr Mähgut Pflanzsch. Höhe 6-10 cm**
StL-Nr. 21107606091422
Rasen mähen.
Mähfläche 'Grünstreifen Station'
Erster Pflegegang.
Während der Entwicklungspflege im 3. Pflegejahr.
Mähgut als Mulch auf Pflanzscheiben in angrenzenden Ge-
hölzflächen max. 15 cm dick auftragen. Überschüssiges
Mähgut in Gehölzfläche gleichmäßig verteilen.
Schnitthöhe 6 bis 10 cm.
Menge: 6,000 m2

**10.4.20 Rasen mähen ... Grünstreifen Station... 2. Pflegegang E.-pflege 3. Jahr Mähgut Pflanzsch. Höhe 6-10 cm**
StL-Nr. 21107606092422
Rasen mähen.
Mähfläche 'Grünstreifen Station'
Zweiter Pflegegang.
Während der Entwicklungspflege im 3. Pflegejahr.
Mähgut als Mulch auf Pflanzscheiben in angrenzenden Ge-
hölzflächen max. 15 cm dick auftragen. Überschüssiges
Mähgut in Gehölzfläche gleichmäßig verteilen.
Schnitthöhe 6 bis 10 cm.
Menge: 6,000 m2

**10.4.30 Rasen mähen ... Grünstreifen Station... 3. Pflegegang E.-pflege 3. Jahr Mähgut Pflanzsch. Höhe 6-10 cm**
StL-Nr. 21107606093422
Rasen mähen.
Mähfläche 'Grünstreifen Station'
Dritter Pflegegang.
Während der Entwicklungspflege im 3. Pflegejahr.
Mähgut als Mulch auf Pflanzscheiben in angrenzenden Ge-
hölzflächen max. 15 cm dick auftragen. Überschüssiges
Mähgut in Gehölzfläche gleichmäßig verteilen.
Schnitthöhe 6 bis 10 cm.
Menge: 6,000 m2

#### Abschnitt 10.5 ENTWICKLUNGSPFLEGE 4. JAHR (Jahr 5)

**10.5.10 Rasen mähen ... Grünstreifen Station... 1. Pflegegang ... 4. Jahr Entwicklungspflege... Mähgut Pflanzsch. Höhe 6-10 cm**
StL-Nr. 21107606091922
Rasen mähen.
Mähfläche 'Grünstreifen Station'
Erster Pflegegang.
Während '4. Jahr Entwicklungspflege'
Mähgut als Mulch auf Pflanzscheiben in angrenzenden Ge-
hölzflächen max. 15 cm dick auftragen. Überschüssiges
Mähgut in Gehölzfläche gleichmäßig verteilen.
Schnitthöhe 6 bis 10 cm.
Menge: 6,000 m2

**10.5.20 Rasen mähen ... Grünstreifen Station... 2. Pflegegang ... 4. Jahr Entwicklungspflege... Mähgut Pflanzsch. Höhe 6-10 cm**
StL-Nr. 21107606092922
Rasen mähen.
Mähfläche 'Grünstreifen Station'
Zweiter Pflegegang.
Während '4. Jahr Entwicklungspflege'
Mähgut als Mulch auf Pflanzscheiben in angrenzenden Ge-
hölzflächen max. 15 cm dick auftragen. Überschüssiges
Mähgut in Gehölzfläche gleichmäßig verteilen.
Schnitthöhe 6 bis 10 cm.
Menge: 6,000 m2

**10.5.30 Rasen mähen ... Grünstreifen Station... 3. Pflegegang ... 4. Jahr Entwicklungspflege... Mähgut Pflanzsch. Höhe 6-10 cm**
StL-Nr. 21107606093922
Rasen mähen.
Mähfläche 'Grünstreifen Station'
Dritter Pflegegang.
Während '4. Jahr Entwicklungspflege'
Mähgut als Mulch auf Pflanzscheiben in angrenzenden Ge-
hölzflächen max. 15 cm dick auftragen. Überschüssiges
Mähgut in Gehölzfläche gleichmäßig verteilen.
Schnitthöhe 6 bis 10 cm.
Menge: 6,000 m2

### Bereich 11 Punkt 9: Kompensationsfläche - "Wohnen im Wildwuchs"

#### Abschnitt 11.1 FERTIGSTELLUNGSPFLEGE (Jahr 1)

**11.1.10 Rasen mähen ...Grünstreifen Station... 1. Pflegegang Fertigst.pflege Mähgut Verw. AN Höhe 6-10 cm**
StL-Nr. 21107606091132
Rasen mähen.
Mähfläche 'Grünstreifen Station'
Erster Pflegegang.
Während der Fertigstellungspflege.
Mähgut nach Wahl des AN verwerten.
Schnitthöhe 6 bis 10 cm.
Menge: 6,000 m2

**11.1.20 Rasen mähen ... Grünstreifen Station... 2. Pflegegang Fertigst.pflege Mähgut Verw. AN Höhe 6-10 cm**
StL-Nr. 21107606092132
Rasen mähen.
Mähfläche 'Grünstreifen Station'
Zweiter Pflegegang.
Während der Fertigstellungspflege.
Mähgut nach Wahl des AN verwerten.
Schnitthöhe 6 bis 10 cm.
Menge: 6,000 m2

**11.1.30 Rasen mähen ... Grünstreifen Station... 3. Pflegegang Fertigst.pflege Mähgut Verw. AN Höhe 6-10 cm**
StL-Nr. 21107606093132
Rasen mähen.
Mähfläche 'Grünstreifen Station'
Dritter Pflegegang.
Während der Fertigstellungspflege.
Mähgut nach Wahl des AN verwerten.
Schnitthöhe 6 bis 10 cm.
Menge: 6,000 m2

#### Abschnitt 11.2 ENTWICKLUNGSPFLEGE 1. JAHR (Jahr 2)

**11.2.10 Rasen mähen ... Grünstreifen Station... 1. Pflegegang E.-pflege 1. Jahr Mähgut Pflanzsch. Höhe 6-10 cm**
StL-Nr. 21107606091222
Rasen mähen.
Mähfläche 'Grünstreifen Station'
Erster Pflegegang.
Während der Entwicklungspflege im 1. Pflegejahr.
Mähgut als Mulch auf Pflanzscheiben in angrenzenden Ge-
hölzflächen max. 15 cm dick auftragen. Überschüssiges
Mähgut in Gehölzfläche gleichmäßig verteilen.
Schnitthöhe 6 bis 10 cm.
Menge: 6,000 m2

**11.2.20 Rasen mähen ... Grünstreifen Station... 2. Pflegegang E.-pflege 1. Jahr Mähgut Pflanzsch. Höhe 6-10 cm**
StL-Nr. 21107606092222
Rasen mähen.
Mähfläche 'Grünstreifen Station'
Zweiter Pflegegang.
Während der Entwicklungspflege im 1. Pflegejahr.
Mähgut als Mulch auf Pflanzscheiben in angrenzenden Ge-
hölzflächen max. 15 cm dick auftragen. Überschüssiges
Mähgut in Gehölzfläche gleichmäßig verteilen.
Schnitthöhe 6 bis 10 cm.
Menge: 6,000 m2

**11.2.30 Rasen mähen ... Grünstreifen Station... 3. Pflegegang E.-pflege 1. Jahr Mähgut Pflanzsch. Höhe 6-10 cm**
StL-Nr. 21107606093222
Rasen mähen.
Mähfläche 'Grünstreifen Station'
Dritter Pflegegang.
Während der Entwicklungspflege im 1. Pflegejahr.
Mähgut als Mulch auf Pflanzscheiben in angrenzenden Ge-
hölzflächen max. 15 cm dick auftragen. Überschüssiges
Mähgut in Gehölzfläche gleichmäßig verteilen.
Schnitthöhe 6 bis 10 cm.
Menge: 6,000 m2

#### Abschnitt 11.3 ENTWICKLUNGSPFLEGE 2. JAHR (Jahr 3)

**11.3.10 Rasen mähen ... Grünstreifen Station... 1. Pflegegang E.-pflege 2. Jahr Mähgut Pflanzsch. Höhe 6-10 cm**
StL-Nr. 21107606091322
Rasen mähen.
Mähfläche 'Grünstreifen Station'
Erster Pflegegang.
Während der Entwicklungspflege im 2. Pflegejahr.
Mähgut als Mulch auf Pflanzscheiben in angrenzenden Ge-
hölzflächen max. 15 cm dick auftragen. Überschüssiges
Mähgut in Gehölzfläche gleichmäßig verteilen.
Schnitthöhe 6 bis 10 cm.
Menge: 6,000 m2

**11.3.20 Rasen mähen ... Grünstreifen Station... 2. Pflegegang E.-pflege 2. Jahr Mähgut Pflanzsch. Höhe 6-10 cm**
StL-Nr. 21107606092322
Rasen mähen.
Mähfläche 'Grünstreifen Station'
Zweiter Pflegegang.
Während der Entwicklungspflege im 2. Pflegejahr.
Mähgut als Mulch auf Pflanzscheiben in angrenzenden Ge-
hölzflächen max. 15 cm dick auftragen. Überschüssiges
Mähgut in Gehölzfläche gleichmäßig verteilen.
Schnitthöhe 6 bis 10 cm.
Menge: 6,000 m2

**11.3.30 Rasen mähen ... Grünstreifen Station... 3. Pflegegang E.-pflege 2. Jahr Mähgut Pflanzsch. Höhe 6-10 cm**
StL-Nr. 21107606093322
Rasen mähen.
Mähfläche 'Grünstreifen Station'
Dritter Pflegegang.
Während der Entwicklungspflege im 2. Pflegejahr.
Mähgut als Mulch auf Pflanzscheiben in angrenzenden Ge-
hölzflächen max. 15 cm dick auftragen. Überschüssiges
Mähgut in Gehölzfläche gleichmäßig verteilen.
Schnitthöhe 6 bis 10 cm.
Menge: 6,000 m2

#### Abschnitt 11.4 ENTWICKLUNGSPFLEGE 3. JAHR (Jahr 4)

**11.4.10 Rasen mähen ...Grünstreifen Station... 1. Pflegegang E.-pflege 3. Jahr Mähgut Pflanzsch. Höhe 6-10 cm**
StL-Nr. 21107606091422
Rasen mähen.
Mähfläche 'Grünstreifen Station'
Erster Pflegegang.
Während der Entwicklungspflege im 3. Pflegejahr.
Mähgut als Mulch auf Pflanzscheiben in angrenzenden Ge-
hölzflächen max. 15 cm dick auftragen. Überschüssiges
Mähgut in Gehölzfläche gleichmäßig verteilen.
Schnitthöhe 6 bis 10 cm.
Menge: 6,000 m2

**11.4.20 Rasen mähen ... Grünstreifen Station... 2. Pflegegang E.-pflege 3. Jahr Mähgut Pflanzsch. Höhe 6-10 cm**
StL-Nr. 21107606092422
Rasen mähen.
Mähfläche 'Grünstreifen Station'
Zweiter Pflegegang.
Während der Entwicklungspflege im 3. Pflegejahr.
Mähgut als Mulch auf Pflanzscheiben in angrenzenden Ge-
hölzflächen max. 15 cm dick auftragen. Überschüssiges
Mähgut in Gehölzfläche gleichmäßig verteilen.
Schnitthöhe 6 bis 10 cm.
Menge: 6,000 m2

**11.4.30 Rasen mähen ... Grünstreifen Station... 3. Pflegegang E.-pflege 3. Jahr Mähgut Pflanzsch. Höhe 6-10 cm**
StL-Nr. 21107606093422
Rasen mähen.
Mähfläche 'Grünstreifen Station'
Dritter Pflegegang.
Während der Entwicklungspflege im 3. Pflegejahr.
Mähgut als Mulch auf Pflanzscheiben in angrenzenden Ge-
hölzflächen max. 15 cm dick auftragen. Überschüssiges
Mähgut in Gehölzfläche gleichmäßig verteilen.
Schnitthöhe 6 bis 10 cm.
Menge: 6,000 m2

#### Abschnitt 11.5 ENTWICKLUNGSPFLEGE 4. JAHR (Jahr 5)

**11.5.10 Rasen mähen ... Grünstreifen Station... 1. Pflegegang ... 4. Jahr Entwicklungspflege... Mähgut Pflanzsch. Höhe 6-10 cm**
StL-Nr. 21107606091922
Rasen mähen.
Mähfläche 'Grünstreifen Station'
Erster Pflegegang.
Während '4. Jahr Entwicklungspflege'
Mähgut als Mulch auf Pflanzscheiben in angrenzenden Ge-
hölzflächen max. 15 cm dick auftragen. Überschüssiges
Mähgut in Gehölzfläche gleichmäßig verteilen.
Schnitthöhe 6 bis 10 cm.
Menge: 6,000 m2

**11.5.20 Rasen mähen ... Grünstreifen Station... 2. Pflegegang ... 4. Jahr Entwicklungspflege... Mähgut Pflanzsch. Höhe 6-10 cm**
StL-Nr. 21107606092922
Rasen mähen.
Mähfläche 'Grünstreifen Station'
Zweiter Pflegegang.
Während '4. Jahr Entwicklungspflege'
Mähgut als Mulch auf Pflanzscheiben in angrenzenden Ge-
hölzflächen max. 15 cm dick auftragen. Überschüssiges
Mähgut in Gehölzfläche gleichmäßig verteilen.
Schnitthöhe 6 bis 10 cm.
Menge: 6,000 m2

**11.5.30 Rasen mähen ... Grünstreifen Station... 3. Pflegegang ... 4. Jahr Entwicklungspflege... Mähgut Pflanzsch. Höhe 6-10 cm**
StL-Nr. 21107606093922
Rasen mähen.
Mähfläche 'Grünstreifen Station'
Dritter Pflegegang.
Während '4. Jahr Entwicklungspflege'
Mähgut als Mulch auf Pflanzscheiben in angrenzenden Ge-
hölzflächen max. 15 cm dick auftragen. Überschüssiges
Mähgut in Gehölzfläche gleichmäßig verteilen.
Schnitthöhe 6 bis 10 cm.
Menge: 6,000 m2

### Bereich 12 Punkt 10: Endpunkt an der Schuge - "Der Bienenradweg - Ein Überblick"

#### Abschnitt 12.1 FERTIGSTELLUNGSPFLEGE (Jahr 1)

**12.1.10 Rasen mähen ...Grünstreifen Station, um Balancierpfad und Schotterrasen unter Überdachung... 1. Pflegegang Fertigst.pflege Mähgut Verw. AN Höhe 6-10 cm**
StL-Nr. 21107606091132
Rasen mähen.
Mähfläche 'Grünstreifen Station, um Balancierpfad und Schotterrasen unter Überdachung'
Erster Pflegegang.
Während der Fertigstellungspflege.
Mähgut nach Wahl des AN verwerten.
Schnitthöhe 6 bis 10 cm.
Menge: 90,000 m2

**12.1.20 Rasen mähen ... Grünstreifen Station, um Balancierpfad und Schotterrasen unter Überdachung... 2. Pflegegang Fertigst.pflege Mähgut Verw. AN Höhe 6-10 cm**
StL-Nr. 21107606092132
Rasen mähen.
Mähfläche 'Grünstreifen Station, um Balancierpfad und Schotterrasen unter Überdachung'
Zweiter Pflegegang.
Während der Fertigstellungspflege.
Mähgut nach Wahl des AN verwerten.
Schnitthöhe 6 bis 10 cm.
Menge: 90,000 m2

**12.1.30 Rasen mähen ... Grünstreifen Station, um Balancierpfad und Schotterrasen unter Überdachung... 3. Pflegegang Fertigst.pflege Mähgut Verw. AN Höhe 6-10 cm**
StL-Nr. 21107606093132
Rasen mähen.
Mähfläche 'Grünstreifen Station, um Balancierpfad und Schotterrasen unter Überdachung'
Dritter Pflegegang.
Während der Fertigstellungspflege.
Mähgut nach Wahl des AN verwerten.
Schnitthöhe 6 bis 10 cm.
Menge: 90,000 m2

**12.1.40 Extensivfläche mähen Wiese auf Teilflächen (Hälfte 1/2) ab Mitte Juni Schnitthöhe 10 cm Mähgut Verw. AN**
StL-Nr. 2110765030210103
Extensivfläche entsprechend der ökologischen Funktion
mähen.
Biotoptyp = Wiese.
Auf Teilflächen.
Durchführen ab Mitte Juni.
Schnitthöhe 10 cm.
Mähgut nach Wahl des AN verwerten.
Menge: 100,000 m2

**12.1.50 Extensivfläche mähen Wiese auf Teilflächen (Hälfte 2/2) ab Mitte Oktober Schnitthöhe 10 cm Mähgut Verw. AN**
StL-Nr. 2110765030240103
Extensivfläche entsprechend der ökologischen Funktion
mähen.
Biotoptyp = Wiese.
Auf Teilflächen.
Durchführen ab Mitte Oktober.
Schnitthöhe 10 cm.
Mähgut nach Wahl des AN verwerten.
Menge: 100,000 m2

**12.1.60 Einzelgehölz pflegen 1. Pflegegang Fertigst.pflege Pflanzsch. jäten Mulde, DU 80 cm Pfl.sch ü.60-80cm Stamm u. Stock Bindung nachbess. richten,schneiden**
StL-Nr. 2110761811122211
Hochstamm, Stammbusch, Solitärpflanze oder Heister in
Einzelstellung pflegen. Unerwünschter Aufwuchs nach
Wahl des AN verwerten.
Erster Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**12.1.70 Einzelgehölz pflegen 2. Pflegegang Fertigst.pflege Pflanzsch. jäten Mulde, DU 80 cm Pfl.sch ü.60-80cm Stamm u. Stock Bindung nachbess. richten,schneiden**
StL-Nr. 2110761821122211
Hochstamm, Stammbusch, Solitärpflanze oder Heister in
Einzelstellung pflegen. Unerwünschter Aufwuchs nach
Wahl des AN verwerten.
Zweiter Pflegegang.
Während der Fertigstellungspflege.
Pflanzscheibe, gemulcht, jäten.
Gießrand aus anstehendem Boden erhalten, Gießmuldenhöhe
20 cm, Durchmesser 80 cm.
Pflanzscheibengröße, Durchmesser über 60 bis 80 cm.
Stamm- und Stockaustriebe entfernen und nach Wahl des
AN verwerten.
Pfähle und Bindungen nachbessern, zu enge Bindungen lockern. Ersetzen fehlender Pfähle wird gesondert
vergütet.
Gehölze richten und antreten, zu schwach austreibende
zurückschneiden.
Menge: 1,000 St

**12.1.80 Einzelgehölz wässern Solitär ... 16 Wässerungsgänge... 100 Liter Fertigst.pflege**
StL-Nr. 211076042961
Einzelgehölz wässern, Wasser liefern. Bodenart, Exposition und Standort nach Unterlagen des AG. Wurzelraum
ausreichend durchfeuchten. Abgerechnet wird die Wässerung des Einzelgehölzes pro Jahr.
Gehölz = Solitär.
Anzahl der Wässerungsgänge '16'
Mindestwassermenge je Pflanze pro Wässerungsgang = 100
Liter.
Während der Fertigstellungspflege.
Menge: 1,000 St

#### Abschnitt 12.2 ENTWICKLUNGSPFLEGE 1. JAHR (Jahr 2)

**12.2.10 Rasen mähen ... Grünstreifen Station, um Balancierpfad und Schotterrasen unter Überdachung... 1. Pflegegang E.-pflege 1. Jahr Mähgut Pflanzsch. Höhe 6-10 cm**
StL-Nr. 21107606091222
Rasen mähen.
Mähfläche 'Grünstreifen Station, um Balancierpfad und Schotterrasen unter Überdachung'
Erster Pflegegang.
Während der Entwicklungspflege im 1. Pflegejahr.
Mähgut als Mulch auf Pflanzscheiben in angrenzenden Ge-
hölzflächen max. 15 cm dick auftragen. Überschüssiges
Mähgut in Gehölzfläche gleichmäßig verteilen.
Schnitthöhe 6 bis 10 cm.
Menge: 90,000 m2

**12.2.20 Rasen mähen ... Grünstreifen Station, um Balancierpfad und Schotterrasen unter Überdachung... 2. Pflegegang E.-pflege 1. Jahr Mähgut Pflanzsch. Höhe 6-10 cm**
StL-Nr. 21107606092222
Rasen mähen.
Mähfläche 'Grünstreifen Station, um Balancierpfad und Schotterrasen unter Überdachung'
Zweiter Pflegegang.
Während der Entwicklungspflege im 1. Pflegejahr.
Mähgut als Mulch auf Pflanzscheiben in angrenzenden Ge-
hölzflächen max. 15 cm dick auftragen. Überschüssiges
Mähgut in Gehölzfläche gleichmäßig verteilen.
Schnitthöhe 6 bis 10 cm.
Menge: 90,000 m2

**12.2.30 Rasen mähen ... Grünstreifen Station, um Balancierpfad und Schotterrasen unter Überdachung... 3. Pflegegang E.-pflege 1. Jahr Mähgut Pflanzsch. Höhe 6-10 cm**
StL-Nr. 21107606093222
Rasen mähen.
Mähfläche 'Grünstreifen Station, um Balancierpfad und Schotterrasen unter Überdachung'
Dritter Pflegegang.
Während der Entwicklungspflege im 1. Pflegejahr.
Mähgut als Mulch auf Pflanzscheiben in angrenzenden Ge-
hölzflächen max. 15 cm dick auftragen. Überschüssiges
Mähgut in Gehölzfläche gleichmäßig verteilen.
Schnitthöhe 6 bis 10 cm.
Menge: 90,000 m2

**12.2.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**12.2.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**12.2.60 Extensivfläche mähen Wiese auf Teilflächen (Hälfte 1/2) ab Mitte Juni Schnitthöhe 10 cm Mähgut Verw. AN**
StL-Nr. 2110765030210103
Extensivfläche entsprechend der ökologischen Funktion
mähen.
Biotoptyp = Wiese.
Auf Teilflächen.
Durchführen ab Mitte Juni.
Schnitthöhe 10 cm.
Mähgut nach Wahl des AN verwerten.
Menge: 100,000 m2

**12.2.70 Extensivfläche mähen Wiese auf Teilflächen (Hälfte 2/2) ab Mitte Oktober Schnitthöhe 10 cm Mähgut Verw. AN**
StL-Nr. 2110765030240103
Extensivfläche entsprechend der ökologischen Funktion
mähen.
Biotoptyp = Wiese.
Auf Teilflächen.
Durchführen ab Mitte Oktober.
Schnitthöhe 10 cm.
Mähgut nach Wahl des AN verwerten.
Menge: 100,000 m2

**12.2.80 Einzelgehölz pflegen 1. Pflegegang E.-pflege 1. Jahr Pflanzsch. jäten Mulde, DU 80 cm Pfl.sch ü.60-80cm Stamm u. Stock Bindung nachbess. richten,schneiden**
StL-Nr. 2110761812122211
Hochstamm, Stammbusch, Solitärpflanze oder Heister in
Einzelstellung pflegen. Unerwünschter Aufwuchs nach
Wahl des AN verwerten.
Erster Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**12.2.90 Einzelgehölz pflegen 2. Pflegegang E.-pflege 1. Jahr Pflanzsch. jäten Mulde, DU 80 cm Pfl.sch ü.60-80cm Stamm u. Stock Bindung nachbess. richten,schneiden**
StL-Nr. 2110761822122211
Hochstamm, Stammbusch, Solitärpflanze oder Heister in
Einzelstellung pflegen. Unerwünschter Aufwuchs nach
Wahl des AN verwerten.
Zweiter Pflegegang.
Während der Entwicklungspflege im 1. Pflegejahr.
Pflanzscheibe, gemulcht, jäten.
Gießrand aus anstehendem Boden erhalten, Gießmuldenhöhe
20 cm, Durchmesser 80 cm.
Pflanzscheibengröße, Durchmesser über 60 bis 80 cm.
Stamm- und Stockaustriebe entfernen und nach Wahl des
AN verwerten.
Pfähle und Bindungen nachbessern, zu enge Bindungen lockern. Ersetzen fehlender Pfähle wird gesondert
vergütet.
Gehölze richten und antreten, zu schwach austreibende
zurückschneiden.
Menge: 1,000 St

**12.2.100 Einzelgehölz wässern Solitär 12 Wässerungsg. 100 Liter E.-pflege 1. Jahr**
StL-Nr. 211076042562
Einzelgehölz wässern, Wasser liefern. Bodenart, Exposition und Standort nach Unterlagen des AG. Wurzelraum
ausreichend durchfeuchten. Abgerechnet wird die Wässerung des Einzelgehölzes pro Jahr.
Gehölz = Solitär.
Anzahl der Wässerungsgänge pro Jahr = 12.
Mindestwassermenge je Pflanze pro Wässerungsgang = 100
Liter.
Während der Entwicklungspflege im 1. Pflegejahr.
Menge: 1,000 St

#### Abschnitt 12.3 ENTWICKLUNGSPFLEGE 2. JAHR (Jahr 3)

**12.3.10 Rasen mähen ... Grünstreifen Station, um Balancierpfad und Schotterrasen unter Überdachung... 1. Pflegegang E.-pflege 2. Jahr Mähgut Pflanzsch. Höhe 6-10 cm**
StL-Nr. 21107606091322
Rasen mähen.
Mähfläche 'Grünstreifen Station, um Balancierpfad und Schotterrasen unter Überdachung'
Erster Pflegegang.
Während der Entwicklungspflege im 2. Pflegejahr.
Mähgut als Mulch auf Pflanzscheiben in angrenzenden Ge-
hölzflächen max. 15 cm dick auftragen. Überschüssiges
Mähgut in Gehölzfläche gleichmäßig verteilen.
Schnitthöhe 6 bis 10 cm.
Menge: 90,000 m2

**12.3.20 Rasen mähen ... Grünstreifen Station, um Balancierpfad und Schotterrasen unter Überdachung... 2. Pflegegang E.-pflege 2. Jahr Mähgut Pflanzsch. Höhe 6-10 cm**
StL-Nr. 21107606092322
Rasen mähen.
Mähfläche 'Grünstreifen Station, um Balancierpfad und Schotterrasen unter Überdachung'
Zweiter Pflegegang.
Während der Entwicklungspflege im 2. Pflegejahr.
Mähgut als Mulch auf Pflanzscheiben in angrenzenden Ge-
hölzflächen max. 15 cm dick auftragen. Überschüssiges
Mähgut in Gehölzfläche gleichmäßig verteilen.
Schnitthöhe 6 bis 10 cm.
Menge: 90,000 m2

**12.3.30 Rasen mähen ... Grünstreifen Station, um Balancierpfad und Schotterrasen unter Überdachung... 3. Pflegegang E.-pflege 2. Jahr Mähgut Pflanzsch. Höhe 6-10 cm**
StL-Nr. 21107606093322
Rasen mähen.
Mähfläche 'Grünstreifen Station, um Balancierpfad und Schotterrasen unter Überdachung'
Dritter Pflegegang.
Während der Entwicklungspflege im 2. Pflegejahr.
Mähgut als Mulch auf Pflanzscheiben in angrenzenden Ge-
hölzflächen max. 15 cm dick auftragen. Überschüssiges
Mähgut in Gehölzfläche gleichmäßig verteilen.
Schnitthöhe 6 bis 10 cm.
Menge: 90,000 m2

**12.3.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**12.3.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**12.3.60 Extensivfläche mähen Wiese auf Teilflächen (Hälfte 1/2) ab Mitte Juni Schnitthöhe 10 cm Mähgut Verw. AN**
StL-Nr. 2110765030210103
Extensivfläche entsprechend der ökologischen Funktion
mähen.
Biotoptyp = Wiese.
Auf Teilflächen.
Durchführen ab Mitte Juni.
Schnitthöhe 10 cm.
Mähgut nach Wahl des AN verwerten.
Menge: 100,000 m2

**12.3.70 Extensivfläche mähen Wiese auf Teilflächen (Hälfte 2/2) ab Mitte Oktober Schnitthöhe 10 cm Mähgut Verw. AN**
StL-Nr. 2110765030240103
Extensivfläche entsprechend der ökologischen Funktion
mähen.
Biotoptyp = Wiese.
Auf Teilflächen.
Durchführen ab Mitte Oktober.
Schnitthöhe 10 cm.
Mähgut nach Wahl des AN verwerten.
Menge: 100,000 m2

**12.3.80 Einzelgehölz pflegen 1. Pflegegang E.-pflege 2. Jahr Pflanzsch. jäten Mulde, DU 80 cm Pfl.sch ü.60-80cm Stamm u. Stock Bindung nachbess. richten,schneiden**
StL-Nr. 2110761813122211
Hochstamm, Stammbusch, Solitärpflanze oder Heister in
Einzelstellung pflegen. Unerwünschter Aufwuchs nach
Wahl des AN verwerten.
Erster Pflegegang.
Während der Entwicklungspflege im 2. Pflegejahr.
Pflanzscheibe, gemulcht, jäten.
Gießrand aus anstehendem Boden erhalten, Gießmuldenhöhe
20 cm, Durchmesser 80 cm.
Pflanzscheibengröße, Durchmesser über 60 bis 80 cm.
Stamm- und Stockaustriebe entfernen und nach Wahl des
AN verwerten.
Pfähle und Bindungen nachbessern, zu enge Bindungen lockern. Ersetzen fehlender Pfähle wird gesondert
vergütet.
Gehölze richten und antreten, zu schwach austreibende
zurückschneiden.
Menge: 1,000 St

**12.3.90 Einzelgehölz wässern Solitär ... 9 Wässerungsgänge... 100 Liter E.-pflege 2. Jahr**
StL-Nr. 211076042963
Einzelgehölz wässern, Wasser liefern. Bodenart, Exposition und Standort nach Unterlagen des AG. Wurzelraum
ausreichend durchfeuchten. Abgerechnet wird die Wässerung des Einzelgehölzes pro Jahr.
Gehölz = Solitär.
Anzahl der Wässerungsgänge '9'
Mindestwassermenge je Pflanze pro Wässerungsgang = 100
Liter.
Während der Entwicklungspflege im 2. Pflegejahr.
Menge: 1,000 St

#### Abschnitt 12.4 ENTWICKLUNGSPFLEGE 3. JAHR (Jahr 4)

**12.4.10 Rasen mähen ...Grünstreifen Station, um Balancierpfad und Schotterrasen unter Überdachung... 1. Pflegegang E.-pflege 3. Jahr Mähgut Pflanzsch. Höhe 6-10 cm**
StL-Nr. 21107606091422
Rasen mähen.
Mähfläche 'Grünstreifen Station, um Balancierpfad und Schotterrasen unter Überdachung'
Erster Pflegegang.
Während der Entwicklungspflege im 3. Pflegejahr.
Mähgut als Mulch auf Pflanzscheiben in angrenzenden Ge-
hölzflächen max. 15 cm dick auftragen. Überschüssiges
Mähgut in Gehölzfläche gleichmäßig verteilen.
Schnitthöhe 6 bis 10 cm.
Menge: 90,000 m2

**12.4.20 Rasen mähen ... Grünstreifen Station, um Balancierpfad und Schotterrasen unter Überdachung... 2. Pflegegang E.-pflege 3. Jahr Mähgut Pflanzsch. Höhe 6-10 cm**
StL-Nr. 21107606092422
Rasen mähen.
Mähfläche 'Grünstreifen Station, um Balancierpfad und Schotterrasen unter Überdachung'
Zweiter Pflegegang.
Während der Entwicklungspflege im 3. Pflegejahr.
Mähgut als Mulch auf Pflanzscheiben in angrenzenden Ge-
hölzflächen max. 15 cm dick auftragen. Überschüssiges
Mähgut in Gehölzfläche gleichmäßig verteilen.
Schnitthöhe 6 bis 10 cm.
Menge: 90,000 m2

**12.4.30 Rasen mähen ... Grünstreifen Station, um Balancierpfad und Schotterrasen unter Überdachung... 3. Pflegegang E.-pflege 3. Jahr Mähgut Pflanzsch. Höhe 6-10 cm**
StL-Nr. 21107606093422
Rasen mähen.
Mähfläche 'Grünstreifen Station, um Balancierpfad und Schotterrasen unter Überdachung'
Dritter Pflegegang.
Während der Entwicklungspflege im 3. Pflegejahr.
Mähgut als Mulch auf Pflanzscheiben in angrenzenden Ge-
hölzflächen max. 15 cm dick auftragen. Überschüssiges
Mähgut in Gehölzfläche gleichmäßig verteilen.
Schnitthöhe 6 bis 10 cm.
Menge: 90,000 m2

**12.4.40 Als Ersatz: Verbiss-/ Fegeschutz herstellen Drahthose m. H. Höhe 1,50 m eingr., Baumpfahl**
*** Bedarfsposition ohne GB
StL-Nr. 211073501404
Schutzvorrichtung an Gehölz gegen Verbiss- und Fe-
geschäden durch Wild herstellen.
Vorrichtung = Drahthose mit Haltestab, Durchmesser
mind. 30 cm, aus Maschendraht, Sechseckgeflecht, Ma-
schenweite 25 mm.
Höhe = 1,50 m.
Vorrichtung eingraben und am vorhandenen Baumpfahl befestigen.
Menge: 1,000 St

**12.4.50 Als Ersatz: Baumverankerung (Pfahlbock) herst . Dreibock L 2,5m,DU 8-10cm geschält Querholz halbr. 1 Bindung/Pfahl Kokosstr. mittel**
*** Bedarfsposition ohne GB
StL-Nr. 2110734421211100
Baumverankerung als Pfahlbock herstellen. Pfähle gekegelt bzw. gefast und gespitzt, standfest einschlagen.
Pfahlbock mit drei Pfählen.
Pfahllänge 2,50 m, Zopfdurchmesser 8 bis 10 cm.
Pfahl aus Nadelholz geschält.
Pfahlzöpfe durch Querhölzer seitlich verbinden, Pfahlverbindung = Halbrundholz geschält, Durchmesser = 50mm.
Eine Bindung je Pfahl.
Bindung = Kokosstrick, mitteldick (1 kg = 80 m), Bindung aus doppelter 8er-Schlaufe auf Abstand umwickelt,
Bindung an Pfahl oder Querholz annageln.
Menge: 1,000 St

**12.4.60 Extensivfläche mähen Wiese auf Teilflächen (Hälfte 1/2) ab Mitte Juni Schnitthöhe 10 cm Mähgut Verw. AN**
StL-Nr. 2110765030210103
Extensivfläche entsprechend der ökologischen Funktion
mähen.
Biotoptyp = Wiese.
Auf Teilflächen.
Durchführen ab Mitte Juni.
Schnitthöhe 10 cm.
Mähgut nach Wahl des AN verwerten.
Menge: 100,000 m2

**12.4.70 Extensivfläche mähen Wiese auf Teilflächen (Hälfte 2/2) ab Mitte Oktober Schnitthöhe 10 cm Mähgut Verw. AN**
StL-Nr. 2110765030240103
Extensivfläche entsprechend der ökologischen Funktion
mähen.
Biotoptyp = Wiese.
Auf Teilflächen.
Durchführen ab Mitte Oktober.
Schnitthöhe 10 cm.
Mähgut nach Wahl des AN verwerten.
Menge: 100,000 m2

**12.4.80 Einzelgehölz pflegen 1. Pflegegang E.-pflege 3. Jahr Pflanzsch. jäten Mulde, DU 80 cm Pfl.sch ü.60-80cm Stamm u. Stock Bindung nachbess. richten,schneiden**
StL-Nr. 2110761814122211
Hochstamm, Stammbusch, Solitärpflanze oder Heister in
Einzelstellung pflegen. Unerwünschter Aufwuchs nach
Wahl des AN verwerten.
Erster Pflegegang.
Während der Entwicklungspflege im 3. Pflegejahr.
Pflanzscheibe, gemulcht, jäten.
Gießrand aus anstehendem Boden erhalten, Gießmuldenhöhe
20 cm, Durchmesser 80 cm.
Pflanzscheibengröße, Durchmesser über 60 bis 80 cm.
Stamm- und Stockaustriebe entfernen und nach Wahl des
AN verwerten.
Pfähle und Bindungen nachbessern, zu enge Bindungen lockern. Ersetzen fehlender Pfähle wird gesondert
vergütet.
Gehölze richten und antreten, zu schwach austreibende
zurückschneiden.
Menge: 1,000 St

**12.4.90 Einzelgehölz wässern Solitär 6 Wässerungsgänge 100 Liter E.-pflege 3. Jahr**
StL-Nr. 211076042264
Einzelgehölz wässern, Wasser liefern. Bodenart, Exposition und Standort nach Unterlagen des AG. Wurzelraum
ausreichend durchfeuchten. Abgerechnet wird die Wässerung des Einzelgehölzes pro Jahr.
Gehölz = Solitär.
Anzahl der Wässerungsgänge pro Jahr = 6.
Mindestwassermenge je Pflanze pro Wässerungsgang = 100
Liter.
Während der Entwicklungspflege im 3. Pflegejahr.
Menge: 1,000 St

#### Abschnitt 12.5 ENTWICKLUNGSPFLEGE 4. JAHR (Jahr 5)

**12.5.10 Rasen mähen ... Grünstreifen Station, um Balancierpfad und Schotterrasen unter Überdachung... 1. Pflegegang ... 4. Jahr Entwicklungspflege... Mähgut Pflanzsch. Höhe 6-10 cm**
StL-Nr. 21107606091922
Rasen mähen.
Mähfläche 'Grünstreifen Station, um Balancierpfad und Schotterrasen unter Überdachung'
Erster Pflegegang.
Während '4. Jahr Entwicklungspflege'
Mähgut als Mulch auf Pflanzscheiben in angrenzenden Ge-
hölzflächen max. 15 cm dick auftragen. Überschüssiges
Mähgut in Gehölzfläche gleichmäßig verteilen.
Schnitthöhe 6 bis 10 cm.
Menge: 90,000 m2

**12.5.20 Rasen mähen ... Grünstreifen Station, um Balancierpfad und Schotterrasen unter Überdachung... 2. Pflegegang ... 4. Jahr Entwicklungspflege... Mähgut Pflanzsch. Höhe 6-10 cm**
StL-Nr. 21107606092922
Rasen mähen.
Mähfläche 'Grünstreifen Station, um Balancierpfad und Schotterrasen unter Überdachung'
Zweiter Pflegegang.
Während '4. Jahr Entwicklungspflege'
Mähgut als Mulch auf Pflanzscheiben in angrenzenden Ge-
hölzflächen max. 15 cm dick auftragen. Überschüssiges
Mähgut in Gehölzfläche gleichmäßig verteilen.
Schnitthöhe 6 bis 10 cm.
Menge: 90,000 m2

**12.5.30 Rasen mähen ... Grünstreifen Station, um Balancierpfad und Schotterrasen unter Überdachung... 3. Pflegegang ... 4. Jahr Entwicklungspflege... Mähgut Pflanzsch. Höhe 6-10 cm**
StL-Nr. 21107606093922
Rasen mähen.
Mähfläche 'Grünstreifen Station, um Balancierpfad und Schotterrasen unter Überdachung'
Dritter Pflegegang.
Während '4. Jahr Entwicklungspflege'
Mähgut als Mulch auf Pflanzscheiben in angrenzenden Ge-
hölzflächen max. 15 cm dick auftragen. Überschüssiges
Mähgut in Gehölzfläche gleichmäßig verteilen.
Schnitthöhe 6 bis 10 cm.
Menge: 90,000 m2

**12.5.40 Baumverankerung entfernen Dreibock Verank. Verw. AN**
StL-Nr. 2110762431
Baumverankerung einschl. Bindung entfernen.
Verankerung = Dreibock.
Verankerung nach Wahl des AN verwerten.
Menge: 1,000 St

**12.5.50 Schutzvorrichtung entfernen Drahth./K.mansch.**
StL-Nr. 2110762601
Schutzvorrichtung von Gehölz entfernen. Schutzvorrichtung nach Wahl des AN verwerten.
Vorrichtung = Drahthose/Kunststoffmanschette.
Menge: 1,000 St

**12.5.60 Extensivfläche mähen Wiese auf Teilflächen (Hälfte 1/2) ab Mitte Juni Schnitthöhe 10 cm Mähgut Verw. AN**
StL-Nr. 2110765030210103
Extensivfläche entsprechend der ökologischen Funktion
mähen.
Biotoptyp = Wiese.
Auf Teilflächen.
Durchführen ab Mitte Juni.
Schnitthöhe 10 cm.
Mähgut nach Wahl des AN verwerten.
Menge: 100,000 m2

**12.5.70 Extensivfläche mähen Wiese auf Teilflächen (Hälfte 2/2) ab Mitte Oktober Schnitthöhe 10 cm Mähgut Verw. AN**
StL-Nr. 2110765030240103
Extensivfläche entsprechend der ökologischen Funktion
mähen.
Biotoptyp = Wiese.
Auf Teilflächen.
Durchführen ab Mitte Oktober.
Schnitthöhe 10 cm.
Mähgut nach Wahl des AN verwerten.
Menge: 100,000 m2

**12.5.80 Einzelgehölz wässern Solitär 6 Wässerungsgänge 50 Liter E.-pflege 4. Jahr**
StL-Nr. 211076042245
Einzelgehölz wässern, Wasser liefern. Bodenart, Exposition und Standort nach Unterlagen des AG. Wurzelraum
ausreichend durchfeuchten. Abgerechnet wird die Wässerung des Einzelgehölzes pro Jahr.
Gehölz = Solitär.
Anzahl der Wässerungsgänge pro Jahr = 6.
Mindestwassermenge je Pflanze pro Wässerungsgang = 50
Liter.
Während der Entwicklungspflege im 4. Pflegejahr.
Menge: 1,000 St
